# Neubau Sporthalle Falkensee
Angebotsaufforderung (GAEB 90, DA83)
Währung: EUR
Auftraggeber: Stadt Falkensee Falkenhagener Straße 43/49 14612 Falkensee

## LOS 8 : Dachdecker-/Klempnerarbeiten

### 6 LOS 8 : Dachdecker-/Klempnerarbeiten

*Hinweis*
Allgemeine Vorbemerkungen

1.Objektbeschreibung

Angaben zum Objekt::

Oberschule Falkensee, Poetenweg 30, Falkensee
Gemarkung Falkensee, Flur 39, Flurstück(e) 1252 + 1440
(ehemals 1317)

Bei dem Objekt handelt es sich um einen Erweiterungsbau
mit Sporthalle und Außensportanlage für eine
Oberschule.
Die Baustellenzufahrt erfolgt  über die Amselstraße und
Elsterstraße.

Die Baumaßnahme erfolgt auf einem bestehenden
Schulgelände.
Während der Baumaßnahmen können sich hier Schüler und
Schülerinnen und Personal aufhalten. Die Baumaßnahmen
dürfen nicht mit
dem Betrieb der Schule kollidieren / sich überschneiden
sowie zwischen
dem Schulbetrieb / den Nutzern der Schule und der
Baumaßnahme /
Arbeitskräften sind Sicherheitsabstände zu
gewährleisten.

Teilleistungen müssen abschnittsweise und bei laufendem
Schulbetrieb in
Abstimmung mit dem Bauherrn ausgeführt werden.
Etwaige Kosten hierfür sind in die Einheitspreise
einzukalkulieren.
Durch den Bauablauf bedingte Arbeitsunterbrechungen bei
der Ausführung
der Leistungen sind einzukalkulieren und begründen
keinen Anspruch auf
zusätzliche Vergütungen.

2.Allgemein

Die Ausführung hat in jedem Fall nach den anerkannten
Regeln der Technik, den einschlägigen ATV VOB/C, den
benannten Normen in der bei Angebotsabgabe gültigen
Fassung sowie nach freigegebenen Ausführungsunterlagen
und unter Beachtung der Verarbeitungsrichtlinien des
Herstellers zu erfolgen.

Die Ausführung der Leistungen ist durch den
Auftragnehmer eigenständig abzustimmen und zu
koordinieren.

Mit der Baustelleneröffnung wird dem AN die gültige
Baustellenordnung übergeben. Diese ist strikt
einzuhalten. Alle Arbeitskräfte sind zum Nachweis über
die Baustellenordnung zu belehren.

3.Angebot, Unterlagen

Leistungen im Stundenlohn werden grundsätzlich nur
vergütet, wenn sie vor ihrem Beginn vereinbart werden.
Die Stundennachweise sind unverzüglich zur Bestätigung
vorzulegen.

Die Ausführungsunterlagen, die der AN verwendet, müssen
den Freigabevermerk des AG oder seines Architekten
tragen, um Verwechslungen bei der Bauausführung zu
vermeiden.

Nicht freigegebene Unterlagen dürfen nicht verwendet
werden. Dies entbindet den AN aber nicht von seiner
eigenen Prüfungs- und Hinweispflicht.

4.Sicherheitstechnische Belange und Festlegungen

Diese sicherheitstechnischen Vorbemerkungen dienen als
grundsätzliche Regelung zur Umsetzung und Einhaltung
der Forderungen aus der Baustellenverordnung. Sie
entbinden den AN nicht von seinen gesetzlichen
Verpflichtungen zur Einhaltung insbesondere folgender
Vorschriften:

- Arbeitsschutzgesetz (ArbSchG)
- Arbeitssicherheitsgesetz (ASiG)
- Arbeitsstättenverordnung (ArbStVO)
- Baustellenverordnung (BStVO)
- Gefahrstoffverordnung (GefstoffV)
- Technische Regelungen TRGS

sowie den gültigen Vorschriften und Regelungen der
gesetzlichen Unfallversicherer, insbesondere den
jeweils gültigen
- Unfallverhütungsvorschriften (UVV),
- Richtlinien, Sicherheitsregeln und andere
bauberufsgenossenschaftlichen Schriften für Sicherheit
und Gesundheit bei der Arbeit ( ZH 1  Schriften).

Für die Einhaltung vorgenannter Regelungen bleibt der
AN allein verantwortlich.

Mit Auftragserteilung sind folgende Dokumente zu
beachten:
- SiGe-Plan
- Baustellenordnung

Vor Arbeitsbeginn ist vom Bieter gemäß § 5 ArbSchG eine
Gefährdungsanalyse für die zu seinem Leistungsumfang
gehörenden Leistungen und Arbeiten sowie eine
Sicherungskonzeption zur Verminderung von Gefährdungen
und Risiken seiner Angestellten durch die gewählten
Arbeits- / Produktionsverfahren durchzuführen. Diese
ist als Dokumentation gemäß § 6 ArbSchG eine Woche vor
Arbeitsbeginn vorzulegen.

Spätestens 4 Wochen vor Ausführungsbeginn sind, sofern
für bestimmte Arbeiten erforderlich, entsprechende
Sachkundennachweise gemäß § 7 ArbSchG für die jeweilig
für die Ausführung vorgesehenen Fachkräfte in Kopie dem
SiGe-Koordinator zu übergeben.

Spätestens 4 Wochen vor Ausführungsbeginn sind die
erforderlichen Montage- und / oder Abbruchanweisungen
an den zuständigen SiGe-Koordinator zu übergeben.

Spätestens mit Baubeginn ist dem zuständigen
SiGe-Koordinator vom AN der nach Bauordnung
verantwortliche Bauleiter sowie die Person zu benennen,
die entsprechend UVV VBG 1 § 6 die Arbeiten mit den
anderen AN auf der Baustelle sowie der vom AN
beauftragten Subunternehmen im Hinblick auf Sicherheit
und Gesundheitsschutz abstimmt.

Wird die Änderung des Bauablaufplanes aus Gründen
erforderlich, die schuldhaft durch den AN und seinen
Vertragspartnern herbeigeführt wurden, beispielsweise
durch Terminverzug, so gehen diese Änderungen sowie die
sich hieraus ergebenden zusätzlichen
Baustelleneinrichtungen oder sicherheitstechnischen
Einrichtungen zu Lasten des AN.

Entstehen durch schuldhafte Verstöße des AN oder seiner
Vertragspartner gegen die Festlegungen im SiGe-Plan
oder der Baustellenordnung dem Bauherren Schäden in
Form von Ausfallzeiten (Baustopp, Sperrung von
Rüstungen etc.), werden diese zu Lasten des AN
verrechnet.

Der SiGe-Koordinator ist zur Einstellung
sicherheitswidriger Arbeiten berechtigt. Daraus
entstehende Kosten gehen zu Lasten des betreffenden AN.

5.Vorschriften, Richtlinien, Bestimmungen und Auflagen

Die Konstruktion und Ausführung hat nach dem neuesten
Stand der Technik zu erfolgen und der
Leistungsbeschreibung zu entsprechen. Für Material und
Ausführung wird grundsätzlich hohe Qualität verlangt,
auch wenn es in den einzelnen Positionen nicht
besonders aufgeführt ist. Das Angebot soll eine
technisch-wirtschaftliche Lösung ergeben und der Bieter
ist gehalten, diese in allen Teilen zu offerieren.

Besonders zu beachten sind:

-die Auflagen der Gewerbeaufsicht und des
Brandschutzes, sämtliche gültigen Vorschriften für die
Inanspruchnahme von Verkehrswegen, öffentlichen Plätzen
und der Benutzung öffentlicher Anlagen (Be- und
Entwässerungsanlagen und dergleichen), besonders die
Vorschriften bezüglich der Bauarbeiten (Lärm- und
Staubbelästigung),

Der AN ist bei seiner Arbeitsausführung auf der
Baustelle für die strikte Einhaltung der Arbeits-,
Sicherheits- und Unfallverhütungsvorschriften allein
verantwortlich. Bei Baustelleneröffnung ist der
Sicherheitsbeauftragte des AN der Bauüberwachung
schriftlich zu benennen. Besonders hingewiesen wird auf
die  Baustellenverordnung in aktueller Fassung.

6.Qualitätssicherung

Vor Beginn der Arbeiten ernennt der AN einen geeigneten
Bauleiter, der die gesamte Verantwortung für die
Arbeitsausführung / Auftragsabwicklung des AN auf der
Baustelle trägt. Entsprechend der Landesbauordnung muss
er die Qualifikation als Fachbauleiter gegenüber der
Oberbauleitung nachweisen. Eine personelle Auswechslung
bis zur mängelfreien Abnahme durch den AG kann nur mit
Zustimmung der Bauleitung erfolgen.

Während der Bauausführung ist durch den AN folgendes zu
beachten bzw. zu leisten:

Für die Dauer der Durchführung der Arbeiten hat der AN
einen 24-stündigen Havariedienst zu
unterhalten. Dies ist mit in die Einheitspreise
einzukalkulieren.

Der Bauleiter ist verpflichtet, während der Ausführung
der Arbeiten diese fachgerecht zu überwachen.

Alle auf der Baustelle tätigen Arbeiter haben zur
Erkennung ein Namensschild mit Firmierung sichtbar zu
tragen.

Der AN ist verpflichtet, für sämtliche Arbeiten,
einschließlich Baustelleneinrichtung und -räumung nur
gut ausgebildete Fachkräfte einzusetzen.

Vom AN sind zur wöchentlichen Bausitzung -
Bautagesberichte der Bauüberwachung vorzulegen. Sie
sollen folgende Angaben enthalten: Wetter,
Personalstärke, Geräteeinsatz, Arbeitsfortschritt auf
Basis der Terminplanung, Arbeitsunfälle / Ausfälle
einschl. deren Ursache sowie besondere Vorkommnisse.

Neben dem Bautagesbericht ist arbeitstäglich bis 10:00
Uhr eine Stärkemeldung bei der Bauüberwachung
abzugeben, in der die täglich auf der Baustelle
vorhandenen Arbeitskräfte des AN einzutragen sind.

7.Bauablauf

Die Baumaßnahme soll lt. Bauablaufplan durchgeführt
werden. Der Feinablaufplan ist bis zum Baubeginn vom AN
der örtlichen Bauüberwachung zu übergeben und durch
diese zu bestätigen zu lassen.

Eine kontinuierliche und ungehinderte Arbeitsweise kann
nicht gewährleistet werden. Die Arbeiten können auch
abschnittsweise zur Ausführung gelangen. Sich aus dem
Bauablauf und dem Zusammentreffen verschiedener Firmen
und Gewerke ergebende Schwierigkeiten und Verzögerungen
sind mit einzukalkulieren.

8.Baustelleneinrichtung

Über die örtlichen Gegebenheiten im Baustellenbereich
hat sich der AN vor Angebotsabgabe eigenverantwortlich
zu informieren. Nachforderungen auf Grund von
Unkenntnis bzw. längere / beschwerliche Zuwegbarkeit
sind ausgeschlossen. Die Baustelleneinrichtungsflächen
sind vor Baubeginn mit der Bauüberwachung abzustimmen.
Ein Sanitärcontainer wird für die gesamte Bauzeit zur
Nutzung durch alle Gewerke vom Bauherren zur Verfügung
gestellt.

Es dürfen nur soviel Materialien geliefert werden, wie
innerhalb der zur Verfügung stehenden Fläche,
abgegrenzt durch einen Systemzaun, für die notwendige
Zeitdauer gelagert werden können.

Durch die Baustelle darf insbesondere die Zufahrt der
Feuerwehr, auch zur umliegenden Bebauung, nicht
beeinträchtigt werden. Die Zufahrten sind permanent
freizuhalten.
Auch auf der Baustraße ist die Durchfahrt der Feuerwehr
jederzeit  zu gewährleisten.

Die Kosten für die Baustelleneinrichtung mit sämtlichen
Leistungen, erforderlichen Einrichtungen, Werkzeugen,
Gerätschaften, Materialanlieferungen bis zum
Verwendungsort, Materialcontainern,
Mannschaftsunterkünften,  Bauzaun usw. gemäß
Arbeitsstättenverordnung und Bestimmungen des LAGetSi,
dem Vorhalten sämtlicher Einrichtungen für den Zeitraum
der Ausführung sowie für Räumen der Baustelle und
Herstellen des ursprünglichen Zustandes sind in die
Einheitspreise der Leistungspositionen
einzukalkulieren.

Öffentliches Straßenland ist grundsätzlich nicht zu
nutzen. Sämtliche Flächen werden vom AG zur Verfügung
gestellt.

Für die Planung der Kapazität ist eine tägliche
Arbeitszeit von 7:00 Uhr bis 18:00 Uhr
(Berücksichtigung der Stadtordnung) zu berücksichtigen.
Die Arbeitszeit beinhaltet das tägliche Aufräumen
(Sichern) und Reinigen der Baustellen, z.B. WC
abschließen, Arbeitsbereiche beräumen / reinigen usw.
Bei Nichteinhaltung wird nach einmaliger Aufforderung
eine Reinigungsfirma beauftragt, und die entstehenden
Kosten werden von der Rechnungssumme der verursachenden
AN abgezogen. Arbeiten über die tägliche Arbeitszeit
hinaus bzw. an Sonn- und Feiertagen sind von den
zuständigen Ämtern, der örtlichen Bauüberwachung sowie
dem AG rechtzeitig bestätigen zu lassen. Zudem ist der
Schulbetrieb zu berücksichtigen.

Nach täglichem Arbeitsende ist der gesamte
Baustellenbereich zu sichern und zu verschließen, d. h.
alle Türen schließen und verriegeln, Bauzäune usw.
schließen. Bei Nichteinhaltung wird nach einmaliger
Aufforderung eine Firma beauftragt und die entstehenden
Kosten werden von der Rechnungssumme der AN abgezogen.

9.Mängel an Vorleistungen

Der AN ist verpflichtet, Beanstandungen und Mängel an
Vorleistungen so rechtzeitig schriftlich anzuzeigen,
dass eine Behebung erfolgen kann.

10.Bauausführung

Das nachstehende Leistungsprogramm umfasst
grundsätzlich die komplette Leistung mit Lieferung
einschließlich Abladen und Lagern, Demontage und
Abtransport der ausgebauten Materialien auf
entsprechende Deponie, Montage, Beiputz, Versiegelung
sowie die Abdichtung einschließlich der erforderlichen
Maschinen und Geräte in ihren Kosten und sämtliche
Nebenkosten, Material und Stundenlohn.

Bei der Ausführung der Arbeiten sind die jeweiligen
Unfallverhütungsvorschriften der zuständigen
Berufsgenossenschaft zwingend zu beachten.

Es dürfen grundsätzlich nur Fabrikate, Baustoffe,
Bauteile und Ausführungen mit einem  amtlichen
Prüfzeugnis, einer bauaufsichtlichen Zulassung, einem
Prüfzertifikat bzw. genormte Ausführungen verwendet
bzw. eingebaut werden. Die entsprechenden Prüfzeugnisse
und Zulassungen sind vor der Bauausführung dem AG oder
seinem Architekten zur Prüfung zu übergeben.

Auf Verlangen des Bauherren oder der Bauleitung sind
zur Beurteilung von Art und Qualität, vor der
Ausführung, Muster vorzulegen bzw. Musterflächen an Ort
und Stelle in ausreichender Anzahl und Größe
anzubringen. Die Vorlage von Mustern, deren Beschaffung
und Vorstellung zur Genehmigung ist vom  AN so
rechtzeitig vorzunehmen, dass eine termingerechte
Disposition der ausgesuchten  Stoffe, unter
Berücksichtigung von Produktions- und Lieferfristen,
erfolgen kann.

Der AN ist verpflichtet, an allen Gefahrenstellen,
insbesondere an Öffnungen vor bzw. mit Beginn von
Baumaßnahmen, Schutzvorrichtungen so anzubringen, dass
die Möglichkeit der Weiterarbeit an den Baustellen bis
zur endgültigen Fertigstellung gegeben ist. Der AN
haftet bei Unterlassung für eingetretene Schäden.

Die Abrechnung aller Leistungen erfolgt zum Nachweis
auf der Basis des von der Bauüberwachung bestätigten
Aufmaßes. Bei Bauleistungen, die durch
Weiterbearbeitung überdeckt werden, ist rechtzeitig vom
AN und dem Bauüberwacher gemeinsam das Aufmaß zu
erstellen und zu bestätigen.

11.Abnahme, Dokumentation, Wartungs- und Pflegehinweise

Die technische Abnahme durch den Bauüberwacher erfolgt
nach Anzeige der Gesamtfertigstellung vom AN und dem
Auftraggeber.

Im Rahmen der vom AN zu erbringenden Leistungen sind
alle fachtechnischen Abnahmen (Sichtabnahme) zu
beantragen, durchzuführen und zu protokollieren. Mit
Abnahme der jeweiligen Gesamtleistung durch den AG sind
vom AN die Abnahmeprotokolle vorzulegen. Der AG ist
fünf Tage vor den Terminen der technischen Abnahmen zu
informieren.

Die Dokumentation, Wartungs- und Pflegehinweise für den
AG sind spätestens mit der Gesamtabnahme zu übergeben.
Die Erstellung / Beibringung der Unterlagen ist mit
einzukalkulieren und wird nicht gesondert vergütet.
Es wird keine Abnahme durchgeführt ohne Einreichen der
Dokumentation vor Abnahme.
Die Dokumentation ist 3-fach in Papier und 1-mal
digital einzureichen.

Mit der Gesamtabnahme sind vorzulegen:

- Entsorgungsnachweise, Liefernachweise einschl.
Abfallbilanz
- Zusammenstellung der verwendeten Materialien
- Ausführungsbestätigung der Systemhersteller
- Produktnachweise, Zertifikate, Zulassungen
- Verwendbarkeitsnachweile, Prüfzeugnisse usw.
- Prüfprotokolle, Druck- und Spülprotokolle
- Übereinstimmungserklärungen, Errichterbestätigungen,
Prüfbücher
- TÜV und Sachverständigenabnahmen
- Fachbauleitererklärung / Fachunternehmererklärung
- Messergebnisse und Prüfprotokolle
- Betriebsanleitungen und Beschreibungen der Anlagen
sowie Bestätigung über Umfang der Einweisungen des
Bedienungspersonals,
- Messergebnisse und Prüfprotokolle,
- Herstellerangaben und Wartungsvorschriften über
eingebaute Materialien,
- Revisionszeichnungen, Ausführungsunterlagen,
Werkplanungen
- Garantieurkunden, Materialversicherungspolicen
- Bautagebücher
- Protokolle Prüfing.

#### 6.1 Titel 1 : Baustelleneinrichtung

##### 6.1.1 Gewerk 1 : Einrichten und Räumen der Baustelle

**6.1.1.01 Einrichten und Räumen der Baustelle**
Einrichten und Räumen der Baustelle, vorhalten der
Baustelleneinrichtung für sämtliche in den
Leistungsbeschreibungen aufgeführten Arbeiten gemäß
Arbeitsstättenverordnung. In den Angebotspreis sind der
Auf-, Ab- und Umbau, sowie das Vorhalten folgender
Gerätschaften für die gesamte Bauzeit einzukalkulieren:
- Baucontainer zur Lagerung von Baustoffen;
- Bauwagen (Tagesunterkünfte);
- Geschlossene Schuttcontainer, falls nicht täglich
entsorgt wird, getrennt nach
  anfallendem Material;
- Erforderliche Gerätschaften, die zur Ausführung, der
im
  Folgenden beschriebenen Arbeiten notwendig sind,
sowie für den Material- und Bauschutttransport;

Die Baustelle ist täglich zu reinigen.
Der Schutt geht in das Eigentum des AN über und ist auf
dessen Kosten abzutransportieren und zu entsorgen.
Menge: 1,000 psch

**6.1.1.02 wie Vorposition, jedoch Verlängerung der Standzeite**
Wie vor, jedoch verlängerte Standzeit ohne Verschulden
des AN, je Verlängerungswoche.
Menge: 4,000 Wo

**6.1.1.03 Erforderliche Hebezeuge**
Erforderliche Hebezeuge für den Materialtransport (bei
Krantransport sämtliche Kosten für Genehmigung und
Absperrung). Gebäudehöhe max. ca. 12,50 m. Die Anzahl
der Transporte und der Umbau für die einzelnen
Bauabschnitte sind entsprechend der Arbeitstechnologie
zu wählen. Eine Lagerung von Material auf dem Dach ist
nur in geringem Umfang möglich.

Gewähltes Fabrikat: '....................'
Menge: 1,000 psch

**6.1.1.04 Flachdach Seitenschutz**
Ständig nutzbarer Flachdachseitenschutz, als
Seitenschutz im Sinne der Sicherheitsregeln für
Seitenschutz und Schutzwände als Absturzsicherung bei
Bauarbeiten, mit Prüfzeichen, zum Aufdübeln auf Beton,
in mehreren Teilabschnitten entsprechend
Baufortschritt, zur Sicherheit liefern und auf der
Attikafläche des Neubaus nach Herstellerrichtlinien mit
dem mitzuliefernden Befestigungszubehör im Achsabstand
von ca. 5,50 m fachgerecht montieren.

Der Flachdachseitenschutz ist für den Zeitraum der
Dachabdichtungs- und
Klempnerarbeiten gem. Bauablaufplan vorzuhalten.

Grundvorhaltung: 40 Wochen

Die Wartung des Flachdachseitenschutzes, d.h. die
Überprüfung der Funktionsfähigkeit und die ggf.
erforderliche Reparatur, ist vom Auftragnehmer für die
Dauer der Dachabdichtungs- und Klempnerarbeiten
vorzunehmen.
Nach Beendigung der Dachabdichtungs- und
Klempnerarbeiten, ist der Flachdachseitenschutz,
einschl. aller Zubehörteile entsprechend der UVV
fachgerecht abzubauen.

Das gesamte erforderliche Zubehör für den
Flachdachseitenschutz, d.h. die Grundausstattung
komplett, wie z.B. Flachdachankerplatten,
Schlaufenhaken, Stützriegel,
Holmkupplung,Flachdachaufhängung, Tragholm,
Abstandhalter, Universalbolzen mit Sicherungsstift
sowie der erforderlichen Gerüstrohre, Einzellänge bis
ca. 6,00 m, einschl. aller notwendigen Kupplungen, sind
mitzuliefern. Die Befestigung erfolgt nach
Herstellerrichtlinien und ist, einschl. der
erforderlichen Schrauben und der geeigneten Dübel, in
den Einheitspreis mit einzukalkulieren.

Das Herstellerzertifikat über die geprüfte Sicherheit
und über die Verbundankerzulassung sowie eine
ordnungsmäße Gewährbescheinigung des Auftragnehmers
über den fachgerechten Einbau, ist mit der
Schlussrechnung an die örtliche Bauleitung zu
übergeben.
Eine evtl. erforderliche statische Überprüfung der
Dachkonstruktion ist vom Auftragnehmer zu liefern.
Die Gesamtanlage muss in der Lage sein, die
auftretenden Stoßlasten sicher abfangen zu können.

Vorhaltung über die gesamte Bauzeit Dachdecker-/
Klempnerarbeiten gem. Ablaufplan ist einzukalkulieren,
einschl. Abbau und Abtransport der Materialien nach
Abschluss der Arbeiten. Ausführung mit persönlicher
Schutzausrüstung, Erschwernisse sind einzukalkulieren.

Bereich Stahlbetondecken
Menge: 50,000 m

**6.1.1.05 wie Vorposition, jedoch Verlängerung der Standzeite**
Wie vor, jedoch verlängerte Standzeit ohne Verschulden
des AN, je Verlängerungswoche.
Menge: 4,000 mWo

**6.1.1.06 Wassersaugen / Trocknung**
Untergrundvorbehandlung Wassersaugen und
Oberflächentrocknung,
des vorhandenen Restwassers auf der Dachfläche
mehrmals mittels Wassersauger maschinell absaugen
und entsprechend in Dachabläufe o.ä. ableiten,
einschl. Untergrund aus Dampfsperrbahn mittels
Flächenbrenner zur fachgerechten
Weiterbearbeitbarkeit trocknen. Bei Erfordernis.
Zum Nachweis.
Menge: 1100,000 qm

#### 6.2 Titel 2 : Hauptdach Sporthalle

##### 6.2.1 Gewerk 1 : Dachabdichtung

*Hinweis*
Das Hauptdach der Sporthalle ist als
Warmdachkonstruktion auf einer bauseits hergestellten
Akustik-Trapezblechkonstruktion aus gelochten,
feuerverzinkten und beschichteten Stahlprofilen
(Profilhöhe ca. 135 mm, Rippenbreite ca. 310 mm,
Blechdicke ca. 0,88 mm) fachgerecht zu dämmen und
abzudichten.

Die Dämmung erfolgt mit EPS-Dämmplatten, geeignet für
den vorgesehenen Gründachaufbau.

Das Hauptdach weist ein Gefälle von ca. 1,9 % auf. Im
Bereich des Walms beträgt das Gefälle ca. 3,9 %.

Die Abdichtung erfolgt mit einer zweilagigen
Bitumenabdichtung. Gemäß Ausführungsplanung wird auf
dem Dach eine extensive Dachbegrünung ausgeführt. Im
Dachrandbereich sowie um Einbauteile, wie z. B.
Einzelanschlagpunkte, Dachdurchführungen und
Lichtkuppeln, wird eine Kiesschüttung vorgesehen.
TGA-Aufbauten, die nicht Bestandteil des Dach-LV sind,
werden dachdurchdringungsfrei aufgestellt.
Entwässerungselemente und haustechnische Einbauten
werden bauseits gestellt und sind fachgerecht in die
Dachabdichtung einzubinden.

**6.2.1.01 Windsogberechnung**
Aufstellen des erfoderlichen Nachweises der
Windsogkräfte und Übergabe an die Bauleitung. Nachweis
für den gesamten Dachaufbau ist zu erstellen.
Vorbereitung für die Klebung der ersten
Abdichtungslage. Berechnungsgrundlage ist die
Flachdachrichtlinie und deren Bemessungswerten, sowie
die Angaben des Herstellers des gew. Systems.
Menge: 1,000 psch

**6.2.1.02 Wärmedämmung, trittfest, maßhaltig**
Wärmedämmung, trittfest, maßhaltig, Fäulnishemmend und
lufttrocken, Hartschaumplatten DAA dh 035 mit
Stufenfalz nach DIN 18164 Teil 1, mit gesamt
d = 18 cm liefern und mit geschlossenen Fugen im
Versatz mit PUR Kleber fachgerecht verkleben auf der
Dachfläche und untereinander des Flachdaches satt
verlegen (gem. DIN 1055, Nachweis vorlegen).
Verlegung ist entsprechend den Verlege-Richtlinien des
Herstellers durchzuführen. Alle erforderlichen
Maßnahmen sind in den Einheitspreis einzukalkulieren.

Wärmeleitgruppe 035
Stärke der Dämmung 18 cm

Gewähltes Fabrikat: '....................'
Menge: 1550,000 qm

**6.2.1.03 EPS-Gefälledämmung**
EPS-Gefälledämmung, bestehend aus keilig geschnittenen
Polystyrol-Hartschaumplatten (EPS 032 DAA dh), nach DIN
EN 13163 und DIN 4108-10, Wärmeleitfähigkeitsgruppe
035, Baustoffklasse B1 nach DIN 4102.

Liefern und fachgerechtes Verlegen der Gefälledämmung
einschließlich erforderlicher Kehl- und Gratplatten.
Die Dämmplatten sind gemäß Herstellervorgaben mit
PUR-Kleber zu verkleben. Einschließlich erforderlichem
Aufmaß. Untergrund

Die Gefälledämmung ist ausschließlich im Bereich des
Dachüberstands auszuführen. Der Dachüberstand beträgt
ca. 80 cm. Die Verlegung erfolgt mit einem
gleichmäßigen Gefälle von ca. 2 % zur Traufe hin.
Die erforderlichen Dämmstoffdicken sind entsprechend
der Gefälleausbildung und den Planunterlagen zu
ermitteln und zu kalkulieren.

Die Dämmplatten sind im Versatz zu verlegen, sodass
keine durchgängigen Fugen entstehen. Die Ausführung hat
fachgerecht gemäß den Verarbeitungsrichtlinien des
Herstellers zu erfolgen.
Breite ca. 60 cm
DAA dh = Flachdachdämmung, mittlere Druckbelastung.

Gew. Fabrikat: '....................'
Menge: 100,000 qm

**6.2.1.04 Zulage Dachreiter aus EPS**
Zulage für Dachreiter aus EPS 035 150KPA mit 1%/4%
Gefälle DRV 14  je rechts und links
mit Dämmstoffkleber windsogsicher verkleben,
inkl. 1 zusätzlichen Lage SK Dachbahn auf Dachreiter

Linienentwässerungssystem zur optimalen Entwässerung
besonderer Dachbereiche wie z.B.: gefällelose Kehlen,
aufgehende Bauteile, Wandecken, Lichtkuppeln,
Lüfteraufbauten usw.

Bereich von Dachaufbauten

- Anwendungstyp: DIN 4108-10: DAA dh
- Druckfestigkeit: DIN EN 826: Druckspannung =- 150 kPa
bei 10% Stauchung
- Brandverhalten: nicht glimmend, nicht schmelzend,
nicht brennend abtropfend
- Euroklasse gem. DIN EN 13501: E

Gewähltes Fabrikat: '....................'
Menge: 40,000 qm

**6.2.1.05 Untere Abdichtungslage**
Elastomerbitumen-Kaltselbstklebebahn als untere Lage
vollflächig verklebt nach DIN EN 13707, mit variabler
Nahtfügetechnik.

Untergrund Dämmung EPS

Leistungs- und Funktionsanforderungen:
- Anwendungskurzzeichen nach K2 Anwendungsklasse
DIN SPEC 20000-201: DU/E1 PYE KTG KSP 3,5
DIN SPEC 20000-202: PYE KTG KSP 3,5
- Dicke: ca. 3,5 mm
- oberseitig: folienkaschiert
- unterseitig: Kaltselbstklebebitumen mit Abziehfolie
- kurzfristige Behelfsabdichtung
- Trägereinlage: Glasgittergelege mit Glasvlies
- Maximale Zugkraft nach DIN 12311-1: l + q: > 1000
N/50 mm
- Dehnung nach DIN 12311-1: l + q: > 2 %
- Kaltbiegeverhalten nach DIN EN 1109: oben < -25 °C
unten < -30 °C
- Wärmestandfestigkeit nach DIN EN 1110: > +100 °C
- Verhalten bei Brand von außen, im System geprüft
nach DIN CEN/TS 1187 und eingestuft in BROOF(t1)

Liefern und gem. Herstellervorgaben auf den Untergrund
fachgerecht verlegen. Längsnaht- und
Kopfstoßüberdeckung mind. 8 cm breit, unter Verwendung
einer Andrückrolle fachgerecht thermisch verschweißen.
Ein 45°-Eckschnitt ist an der unteren Lage im Bereich
des T-Stoßes auszuführen. Stöße versetzt anordnen.

Abrechnung gem. VOB / C nach horizontaler Dachfläche zu
begrenzenden Bauteilen, Zuschnitte, Anpassungenund
Anarbeiten sowie erforderliche Klebmittel sind
einzukalkulieren.

Gewähltes Fabrikat: '....................'
Menge: 1550,000 qm

**6.2.1.06 Obere Abdichtungslage**
Polymerbitumen-Schweißbahn als Oberlage der Abdichtung
vollflächig verschweißt mit integriertem Wurzelschutz
als obere Lage nach DIN EN 13707, mit einer mechanisch
hochbelastbaren und dimensionsstabilen
Kombinationsträgereinlage in Verbindung mit
hochwertigsten Bitumenrezepturen, oberseitig
APP-Bitumen für extrem gute Wärmestandfestigkeit und
unterseitig SBS-Bitumen für beste Verschweißbarkeit.

Leistungs- und Funktionsanforderungen:
- Anwendungskurzzeichen nach K2 Anwendungsklasse
  DIN SPEC 20000-201: DO / E1 PYE KTP 300 S5
  DIN SPEC 20000-202: BA PYE KTP 300 S5
- Dicke ca. 5,2 mm
- oberseitig: beschiefert, grünweiß
- unterseitig: folienkaschiert
- Trägereinlage: Polyesterverbund (KTP) 300 g/m²
- Maximale Zugkraft nach DIN 12311-1: l + q: > 1450
N/50 mm
- Dehnung nach DIN 12311-1: l + q: > 23 %
- Maßhaltigkeit nach DIN EN 1107: < 0,1 %
- Kaltbiegeverhalten nach DIN EN 1109: oben < -25 °C
unten < -40 °C
- Wärmestandfestigkeit nach DIN EN 1110: oben > +150 °C
unten > +120 °C
- Fremdüberwachung der Qualität bei der Herstellung
durch eine unabhängige, akkreditierte Prüfstelle
- Verhalten bei Brand von außen, im System geprüft nach
DIN CEN/TS 1187 und eingestuft in BROOF(t1)
- wurzelresistent nach FLL-Richtlinie, einschließlich
rhizombildender Quecke.

Liefern und gem. Herstellervorgaben auf den Untergrund
fachgerecht vollflächig verschweißen. Längsnaht- und
Kopfstoßüberdeckung min. 8 cm breit fachgerecht
verschweißen. Stöße versetzt anordnen.

Abrechnung gem. VOB / C nach horizontaler Dachfläche zu
begrenzenden Bauteilen, Zuschnitte, Anpassungenund
Anarbeiten sowie erforderliche Klebmittel sind
einzukalkulieren

Gewähltes Fabrikat: '....................'
Menge: 1550,000 qm

**6.2.1.07 Dehnungsausbildung / Bewegungsfugenausbildung in der Dachabdichtung**
Liefern und herstellen einer Dehnungsausbildung in der
zweilagigen Polymerbitumen-Dachabdichtung im Bereich
der konstruktiven Trennung zwischen Hauptdachfläche und
gedämmtem Traufbereich.
Ausbildung als bewegliche Abdichtungszone mit
Dehnungsschlaufe zur Aufnahme von Bewegungen aus der
unterschiedlichen Verformung der getrennten
Stahlkonstruktionen. Die Abdichtung ist entsprechend
den anerkannten Regeln der Technik sowie den
Verarbeitungsrichtlinien des Herstellers des
Abdichtungssystems auszuführen.
Leistungsumfang:

Herstellung der Dehnungsausbildung in beiden
Abdichtungslagen der Polymerbitumenabdichtung,

- Ausbildung einer ausreichenden Bewegungsreserve durch
Schlaufenbildung,
- bewegliche und spannungsfreie Ausbildung der
Abdichtung im Fugenbereich,
- fachgerechter Anschluss an die angrenzenden
Abdichtungsflächen,
- Anpassung der Wärmedämmung (EPS) und Schutzlagen im
Bereich der Bewegungszone,
- Sicherstellung der Funktionsfähigkeit der Abdichtung
bei thermischen und konstruktiven Bewegungen,
- Herstellung aller erforderlichen Zuschnitte,
Überdeckungen, Anschlüsse und Nebenarbeiten.

Die Ausführung ist nach Detailplanung und in Abstimmung
mit dem Systemaufbau der Dachabdichtung vorzunehmen.
Menge: 120,000 m

**6.2.1.08 Wie vor, Dehnungsausbildung Dampfbremse**
Wie vor, jedoch Ausbildung einer Dehn-/Bewegungsfuge in
der Dampfbremse.
Ausbildung einer luftdichten Dehn-/Bewegungsfuge mit
Bewegungsreserve (Dehnungsschlaufe) zur Aufnahme der zu
erwartenden Bauteilbewegungen, einschließlich aller
erforderlichen Materialien und Nebenleistungen.
Menge: 120,000 m

**6.2.1.09 Trenn- und Abschlussprofil**
Liefern und montieren eines L-förmig gekanteten
Blechwinkels aus verzinktem Stahlblech, Materialdicke
ca. 1,0 mm, Abwicklung ca. 400 mm, 1-fach gekantet, als
Trenn- und Abschlussprofil zwischen der Wärmedämmung
des Hauptdaches und der Gefälledämmung des
Dachüberstandes. Einschließlich Befestigungsmittel,
Zuschnitte sowie aller erforderlichen Nebenleistungen.
Menge: 120,000 m

**6.2.1.10 Imprägnierte Holzbohle für Dachrandbereiche**
Imprägnierte Holzbohle für Dachrandbereich/Attikakrone
liefern und sturmsicher nach DIN 1055 und
Flachdach-Richtlinie, Ausgabe neuster Ausgabe,
montieren. Die Bohle ist mit einem G 200 S4-Streifen
fachgerecht einzudichten.
Abmessungen: ca. 60 mm x 200 mm.
Menge: 120,000 m

**6.2.1.11 Höhenversprung**
Höhenversprung zwischen der Wärmedämmung des
Hauptdaches (EPS, d = 180 mm) und der Gefälledämmung
des Dachüberstandes (EPS, d = 100 mm) durch Einbau
eines geeigneten Dämmstoffkeils fachgerecht ausbilden.

Die zweilagige Polymerbitumenabdichtung ist
einschließlich Unter- und Oberlage spannungsfrei über
den Höhenversprung zu führen und fachgerecht an die
obere Dachfläche anzuschließen.

Einschließlich Dämmstoffkeil, aller erforderlichen
Zuschnitte, Anschlüsse sowie sämtlicher
Nebenleistungen.
Menge: 120,000 m

**6.2.1.12 Dachrandanschluss herstellen**
Dachrandanschluss aus Polymerbitumenbahnen fachgerecht
herstellen.
Trennlage sowie 1. Abdichtungslage auf das
Konstruktionsvollholz führen und im Randbereich
mechanisch sichern.

Die 2. Abdichtungslage bis zur definierten
Abschlusskante bzw. zum Dachrandprofil führen und
vollflächig aufschweißen.

Anschlussausbildung mittels Zulage- und
Anschlussstreifen aus bestreuter
Elastomerbitumen-Schweißbahn, Dicke ca. 5,2 mm, mit
profilierter bzw. strukturierter Oberseite zur
verbesserten Verschweißbarkeit und
Polyester-Spinnvlieseinlage 250 g/m².

Der Anschlussstreifen ist in ein systembedingt
montiertes Dachrandprofil einzuklemmen und vollflächig
auf die 2. Abdichtungslage aufzuschweißen.

Einschließlich fachgerechter Ausbildung von Innen- und
Außenecken sowie aller erforderlichen Zuschnitte,
Befestigungen und Nebenarbeiten.

Breite Anschlussstreifen ca. 53 cm.

Gew. Material: '"...................."'
Menge: 120,000 m

**6.2.1.13 Lieferung und Montage Dunkelklappen, Rauchableitung**
Lichtkuppel mit wärmegedämmter Aluminium-Dunkelklappe
einschließlich wärmegedämmtem Aufsetzkranz und
elektrischem 24-V-Antrieb für Rauchableitung, lichtes
Öffnungsmaß 150 × 180 cm, liefern und montieren,
Die Montage erfolgt auf einer Holzunterkonstruktion
gemäß gesonderter Position.

Ausführung als komplette Einheit bestehend aus
wärmegedämmtem Aufsetzkranz, Lichtkuppel mit
wärmegedämmter Aluminium-Dunkelklappe sowie
elektrischem Antrieb zur Rauchableitung.

Die Dunkelklappe ist in Sandwichbauweise mit
innenliegender Wärmedämmung auszuführen. Die
Konstruktion ist thermisch getrennt mittels stabilem
Rahmen-/Lüfterrahmen aus wärmedämmendem Kunststoff.
Zwischen Einfassrahmen und Aufsetzkranz ist ein
umlaufendes Doppeldichtungssystem vorzusehen, bestehend
aus coextrudierter Dichtlamelle sowie
EPDM-Schlauchdichtung oder gleichwertig.

Der Aufsetzkranz ist als wärmegedämmte
Verbundkonstruktion aus glasfaserverstärktem
Kunststoff/Polyesterharz und Aluminiumblechrahmen oder
gleichwertig auszuführen, geeignet für den Einsatz auf
flachen Metalldächern. Die seitliche Wärmedämmung des
Aufsetzkranzes beträgt mindestens 40 mm.
Die Lichtkuppel ist passend zum Aufsetzkranz
auszuführen. Oberfläche der Aluminium-Dunkelklappe in
Aluminium natur oder optional beschichtet in RAL-Farbe
gemäß Wunsch Bauherr.

Die Konstruktion muss durchsturzsicher wirkend gemäß
GS-BAU-18 oder gleichwertigem Nachweis ausgeführt sein.

Der elektrische Antrieb ist als Einzel- oder
Tandemantrieb zur Betätigung der Dunkelklappe mit
AUF-/ZU-Funktion auszuführen. Die Auslegung des
Antriebs erfolgt entsprechend den Herstellervorgaben
des angebotenen Systems und ist auf Größe, Gewicht und
Funktion der Dunkelklappe abzustimmen. Hubhöhe und
Öffnungswinkel sind so auszulegen, dass der geforderte
aerodynamisch wirksame Öffnungsquerschnitt (Aa) von
mindestens 1,59 m² erreicht wird.

Technische Anforderungen:
- lichtes Öffnungsmaß: 150 × 180 cm passend zum
erforderlichem Lüftungsquerschnitt
- Bauhöhe Aufsetzkranz: 55 cm
- Wärmedämmung Dunkelklappe: 40 mm
- Wärmedämmung Aufsetzkranz seitlich: mindestens 40 mm
- U-Wert Dunkelklappe: max. 0,85 W/m²K
- Freier Lüftungsquerschnitt mind. 1,59 m² Öffnung nach
Norden oder Süden
- Schalldämmmaß Rw: mindestens 38 dB

Einschließlich Lieferung und betriebsfertiger Montage
der kompletten Einheit aus Aufsetzkranz, Lichtkuppel
mit Aluminium-Dunkelklappe und elektrischem Antrieb für
Rauchableitung mit mind. 1m Anschlussleitung,
einschließlich aller erforderlichen Befestigungs-,
Anschluss- und Dichtungsmaterialien sowie aller
Nebenleistungen zur fachgerechten Einbindung in die
Dachkonstruktion.

Hinweis: Anschluss des Antriebs erfolgt Bauseits durch
das Gewerk Elektro.
Menge: 8,000 St

**6.2.1.14 Unterkonstruktion Dunkelklappe**
Herstellen einer tragfähigen Aufstockung auf
bestehendem Trapezblechdach zur Aufnahme eines
Aufsetzkranzes für Lichtkuppel-/Rauchabzugssysteme.
Ausführung wie folgt:

- Untergrund: Trapezblechdach
- Auflager: Holzbohle zur Lastverteilung Höhe x Breite:
ca. 10 cm x 35cm
- Tragkonstruktion: Unterkonstruktion aus Nadelholz
C24, Höhe x Breite ca. 44 cm x 17,5 cm
- innenseitige Verkleidung der Konstruktion mit
verzinkten Stahlblechbekleidungen
- luftdichte und konstruktiv geschützte Ausbildung der
Bauteilschichten

Auf der Unterkonstruktion ist ein Aufsetzkranz für
Lichtkuppel-/RWA-Systeme mit einer Systemhöhe von ca.
55 cm zu montieren gemäß gesonderter Position.
Gesamtkonstruktion ist statisch nachzuweisen und für
Wind- und Soglasten im Dachrandbereich geeignet
auszubilden. Anschlüsse sind dauerhaft luft- und
wasserdicht sowie wärmebrückenarm herzustellen.

Einschl. aller erforderlichen Nebenleistungen,
Zuschnitt, Befestigungsmittel etc.
Menge: 8,000 St

**6.2.1.15 Anschluss an Dunkelklappe 150 x 180 cm herstellen**
Anschluss an Dunkelklappe 1,50 × 1,80 m mit
wärmegedämmtem Aufsetzkranz, inkl. Eckausbildungen,
herstellen.

Anschluss der Dachabdichtung an die Aufstockung bzw.
den Aufsetzkranz fachgerecht, dauerhaft luft- und
wasserdicht sowie wärmebrückenfrei gemäß den
anerkannten Regeln der Technik (Flachdachrichtlinie
ZVDH) herstellen.

Die Unterkonstruktion ist mit einer vertikalen
Wärmedämmung aus Mineralwolle in einer Dicke von ca.
180 mm auszuführen. Die Dämmung liegt vollflächig auf
der unteren Bohle auf und ist in diesem Bereich
wärmebrückenfrei mit der Flächendämmung der Dachfläche
zu verbinden. Oberhalb der Konstruktion ist ein
Dämmkeil zur Ausbildung eines fachgerechten Gefälles
sowie zur sicheren Wasserführung anzuordnen.

Die Dampfsperre ist im Bereich der Dachöffnung
umlaufend über die Bohle hochzuführen und auf die
Unterkonstruktion aufzuziehen. Die Dampfsperre ist bis
zur Vorderkante der Öffnung bzw. bis zur Anschlusskante
des Aufsetzkranzes luftdicht zu führen und dauerhaft zu
verkleben bzw. zu verschweißen (DIN 4108-7).

- Lieferung und Verlegung eines vertikalen Streifens
der Dampfsperrbahn; dieser ist vollflächig auf die
vorhandene Dampfsperre aufzuschweißen bzw. zu verkleben
und an der Innenseite der Holzunterkonstruktion bis zur
Oberkante der Bohlenkonstruktion hochzuführen und
mechanisch zu fixieren.

- Die Dachabdichtung ist als bituminöse, zweilagige
Abdichtung (Unterlagsbahn und Oberlage aus
Elastomerbitumenbahnen gemäß Flächenabdichtung
herzustellen.

- Anschlussbahn der ersten Abdichtungslage
(Unterlagsbahn, unbestreut), Breite ca. 33 cm, von der
Innenkante der Holzbohlen bis auf die vorhandene erste
Abdichtungslage der Dachfläche vollflächig
aufschweißen.

- Nach Montage des Aufsetzkranzes sind die
Anschlussflächen mit Elastomerbitumen-Voranstrich
systemgerecht zu grundieren.

- Anschlussbahn unbestreut oder Streifen der 1. Lage, b
= 33 cm, 6 cm breit auf den Flansch des Aufsatzkranzes
und die 1. Lage aufschweißen

- Oberlage bis Vorderkante Bohlenkranz aufschweißen.
Anschlussbahn bestreut oder Streifen der Oberlage, b =
33 cm, bis 1 cm vor Aufkantung des Aufsatzkranzes
aufschweißen.

- Der Anschluss am Aufsetzkranz ist mechanisch zu
sichern (z. B. Klemmprofil), sodass eine dauerhafte
Aufnahme von Wind-, Sog- und Bewegungsbeanspruchungen
gewährleistet ist.

- Ecken, Innen- und Außenecken sowie Übergänge sind mit
systemkonformen Formteilen oder gleichwertigen,
zugelassenen Lösungen fachgerecht auszuführen.

Alle Anschlüsse sind so auszuführen, dass Bewegungen
aus der Holz- und Stahlunterkonstruktion schadlos
aufgenommen werden und keine Zwangsspannungen im
Abdichtungssystem entstehen.
Menge: 8,000 St

**6.2.1.16 Flüssigabdichtung**
Anschluss an verschiedenste Einbauteile aus Metall, PVC
o.ä. mit Flüssigabdichtung, inkl. Eckausbildungen wie
folgt herstellen:

- Untergrund gegebenenfalls aufrauen und mit Reiniger
säubern (siehe Untergrundtabelle).

- Ränder sowie Abgrenzungen der Abdichtung mit
Krepp-Band abkleben.

- Flüssigabdichtung mit Lammfellrolle oder Pinsel auf
den trockenen
Untergrund auftragen und Spezialvlies, 110 g/m²,
mit 5 cm Überdeckung vollflächig und hohlraumfrei
einbetten. Die
Überdeckungen sind an den Kontaktflächen zueinander mit
Abdichtung zu
belegen.

- Flüssigabdichtung auf das Spezialvlies wie
vorbeschrieben auftragen.

Verbrauch gesamt mind. 3,0 kg/m², Trockenschichtdicke
gesamt mind. 2,1 mm.

- Krepp-Band vor dem Aushärten entfernen.

Anmerkung:
In geschlossenen Räumen ist der Einsatz nach den Regeln
der BauBG nur unter
besonderen Bedingungen erlaubt. Es muss für einen mind.
7-fachen Luftwechsel
gesorgt und es müssen Messungen der Stoffkonzentration
durchgeführt werden.

Ausführung in Kleinflächen und auf Anweisung der
Bauleitung
Menge: 20,000 qm

**6.2.1.17 Anschluss zu Einbauteilen mit Flüssigkunstoffsystem**
Wie vor, jedoch Schwanenhals ELT D150-200mm
Menge: 4,000 St

**6.2.1.18 Flachdachabsturzsicherung eindichten**
Flachdachabsturzsicherungen, fachgerecht eindichten.
Eindichtung mit zum System passender Manschette und
erforderlichen Abdichtungslagen, Schraubenköpfe und
Platte sind mit einer Dämmung abzudecken, Anschluss
mittels Anschlussstreifens zur Absturzsicherung
fachgerecht anschließen.
Menge: 47,000 St

##### 6.2.2 Gewerk 2 : Gründach

**6.2.2.01 Schutzlage**
Liefern und fachgerechtes Verlegen einer mechanischen
Schutzlage aus einem geeigneten Geotextil aus
Polyester-/Polypropylen-Fasermischung oder
gleichwertig, mechanisch und thermisch verfestigt, zum
Schutz der wurzelfesten Dachabdichtung vor mechanischer
Beanspruchung im Gründachaufbau.

Leistungs- und Funktionsanforderungen:
- mechanisch hoch belastbar
- geruchsneutral
- geeignet für den Einsatz unter Begrünungsaufbauten
- verträglich mit den angrenzenden Schichten des
Dachaufbaus
- Material: Polyester-/Polypropylen-Fasermischung oder
gleichwertig
- mechanisch und thermisch verfestigt
- Flächengewicht: 600 g/m² maximal
- Dicke: ca. 4 mm

Durchstoßfestigkeit: geeignet für die vorgesehene
mechanische Schutzfunktion

Die Schutzlage ist vollflächig lose auf der
Dachabdichtung zu verlegen. Die einzelnen Bahnen sind
mit einer Überdeckung von mindestens 10 cm auszuführen.
Erforderliche Zuschnitte, Anpassungen, Anarbeiten an
Durchdringungen und angrenzende Bauteile sowie
sämtliche erforderlichen Nebenarbeiten und Hilfsstoffe
sind in die Leistung einzurechnen.

Die Ausführung erfolgt gemäß den Verlegeanweisungen des
Herstellers und den anerkannten Regeln der Technik.

Abrechnung gemäß VOB/C nach der horizontalen Dachfläche
bis zu den begrenzenden Bauteilen. Zuschnitte,
Anpassungen und Anarbeitungen werden nicht gesondert
vergütet und sind in den Einheitspreis einzurechnen.

Gewähltes Fabrikat: '....................'
Menge: 1550,000 qm

**6.2.2.02 Drän- und Speicherelement stumpf gestoßen, lose verlegt**
Liefern und fachgerechtes Verlegen eines
druckbelastbaren Drän- und Speicherelementes für
Dachbegrünungen, geeignet zur Wasserspeicherung,
kontrollierten Wasserführung und sicheren Entwässerung
innerhalb des Gründachaufbaus.
Das Element muss formstabil, dauerhaft funktionsfähig
und für die vorgesehenen Belastungen im Dachaufbau
geeignet sein. Die Eignung für die vorgesehenen
Begrünungs- und Nutzungsbereiche ist durch geeignete
technische Unterlagen des Herstellers nachzuweisen.

Leistungs- und Funktionsanforderungen:
- geeignet für extensive Dachbegrünungen sowie
vergleichbare Begrünungsaufbauten
- druckbelastbar und formstabil
- Flächengewicht: maximal 1,0 kg/m²
- Aufbauhöhe: ca. 20-25 mm
- Druckfestigkeit gemäß DIN EN ISO 25619-2: mindestens
219 kPa
- Füllvolumen: ca. 10,5 l/m²
- Wasserspeichervermögen: ca. 7,2 l/m²

Wasserableitvermögen in der Ebene gemäß DIN EN ISO
12958: ausreichend für die sichere Ableitung von
Überschusswasser innerhalb des vorgesehenen
Gründachaufbaus; Nachweis durch technische Unterlagen
bzw. Prüfzeugnis des Herstellers.

Die Drän- und Speicherelemente sind auf der zuvor
verlegten Schutzlage stumpf gestoßen und lose
entsprechend den Verlegevorgaben des Herstellers zu
verlegen.

Erforderliche Zuschnitte, Anpassungen, Anarbeiten an
Durchdringungen und angrenzende Bauteile sowie
sämtliche erforderlichen Nebenarbeiten und Hilfsstoffe
sind in die Leistung einzurechnen.

Die Ausführung erfolgt gemäß den Herstellerangaben
sowie den anerkannten Regeln der Technik.

Abrechnung gemäß VOB/C nach der horizontalen Dachfläche
bis zu den begrenzenden Bauteilen. Zuschnitte,
Anpassungen und Anarbeitungen sowie erforderliche
Hilfsstoffe werden nicht gesondert vergütet und sind in
den Einheitspreis einzurechnen.

Gew. Fabrikat: '....................'
Menge: 1550,000 qm

**6.2.2.03 Filterschicht**
Liefern und fachgerechtes Verlegen einer geeigneten
Filterschicht aus einem synthetischen Geotextil oder
gleichwertig zur Trennung der Vegetationstragschicht
von der Drän- und Speicherschicht sowie zur
Sicherstellung der dauerhaften Funktionsfähigkeit des
Gründachaufbaus.

Das Filtervlies muss filterstabil, dauerhaft
wasserdurchlässig und für den Einsatz innerhalb von
Dachbegrünungsaufbauten geeignet sein.

Leistungs- und Funktionsanforderungen:
- geeignet für den Einsatz in extensiven
Dachbegrünungsaufbauten
- Material: synthetisches Geotextil (z. B.
Polyester/Polypropylen) oder gleichwertig
- Flächengewicht: ca. 125 g/m² maximal
- charakteristische Öffnungsweite O90: ca. 0,126 mm
- Stempeldurchdrückkraft gemäß DIN EN ISO 12236:
mindestens 1.000 N
- Geotextilrobustheitsklasse: mindestens GRK 2

Wasserdurchlässigkeit: geeignet zur sicheren Ableitung
von Überschusswasser innerhalb des Gründachaufbaus;
Nachweis gemäß Herstellerangaben

Die Filterschicht ist auf der zuvor verlegten Drän- und
Speicherschicht lose mit einer Überdeckung von
mindestens 10 cm zu verlegen.

Erforderliche Zuschnitte, Anpassungen, Ausbildungen an
Durchdringungen und angrenzenden Bauteilen sowie
sämtliche erforderlichen Nebenarbeiten und Hilfsstoffe
sind in die Leistung einzurechnen.

Die Ausführung erfolgt gemäß den Herstellerangaben
sowie den anerkannten Regeln der Technik.

Abrechnung gemäß VOB/C nach der horizontalen Dachfläche
bis zu den begrenzenden Bauteilen. Zuschnitte,
Anpassungen und Anarbeitungen sowie erforderliche
Hilfsstoffe werden nicht gesondert vergütet und sind in
den Einheitspreis einzurechnen.

Gewähltes Fabrikat: '....................'
Menge: 1550,000 qm

**6.2.2.04 Vegetationstragschicht**
Liefern und fachgerechtes Aufbringen einer geeigneten
Vegetationstragschicht für extensive Dachbegrünungen im
mehrschichtigen Gründachaufbau.
Das Substrat muss für den vorgesehenen Gründachaufbau
geeignet, strukturstabil, dauerhaft pflanzenverträglich
und gemäß den Anforderungen der
FLL-Dachbegrünungsrichtlinien geprüft sein bzw.
gleichwertige Eigenschaften nachweisen.

Leistungs- und Funktionsanforderungen:
- geeignet für extensive Dachbegrünungen
- mineralisch geprägtes Substrat mit geeigneten
organischen Anteilen
- dauerhaft strukturstabil und pflanzengerecht
- ausreichende Wasserhaltefähigkeit und
Wasserdurchlässigkeit entsprechend den Anforderungen
des vorgesehenen Begrünungsaufbaus
- geeignete Luftkapazität zur Sicherstellung der
Vegetationsentwicklung
- pH-Wert, Salzgehalt und Gehalt an organischer
Substanz entsprechend den Anforderungen der
FLL-Dachbegrünungsrichtlinien

Gewicht:
- Volumengewicht trocken: max. 1.230 kg/m³
- Volumengewicht wassergesättigt: max. 1.530 kg/m³

Das Substrat ist in loser Schüttung aufzubringen,
fachgerecht einzubauen und gleichmäßig zu verteilen.

Schichtdicke:
- Einbaustärke: ca. 10 cm
- Gesamthöhe des Gründachaufbaus: max. 15 cm
- Die zulässige Einbaugenauigkeit beträgt ± 1,5 cm.

Der Verdichtungsfaktor für Transport und Einbau ist
entsprechend den Herstellerangaben zu berücksichtigen.

Erforderliche Verteilungen, Anpassungen, Nacharbeiten
sowie sämtliche Nebenarbeiten sind in die Leistung
einzurechnen.
Die Ausführung erfolgt gemäß den Herstellerangaben, den
FLL-Dachbegrünungsrichtlinien sowie den anerkannten
Regeln der Technik.

Abrechnung gemäß VOB/C nach der eingebauten Fläche. Die
erforderlichen Zuschläge für Transport, Einbau,
Verdichtung und Verteilung sind in den Einheitspreis
einzurechnen.

Gewähltes Fabrikat: '....................'
Menge: 1550,000 qm

**6.2.2.05 Kiesfangleiste**
Liefern und fachgerechtes Herstellen einer geeigneten
Kiesfangleiste bzw. Randeinfassung zur Begrenzung und
Sicherung des Gründachaufbaus sowie zur Gewährleistung
einer funktionsgerechten Entwässerung im Randbereich.

Das System muss dauerhaft witterungsbeständig,
formstabil und für den vorgesehenen
Dachbegrünungsaufbau geeignet sein.

Leistungs- und Funktionsanforderungen:
- geeignet zur Ausbildung von Kiesstreifen und
Randbereichen bei Dachbegrünungen
- Sicherstellung eines ausreichenden Wasserdurchlasses
im Randbereich
- dauerhaft beständig gegenüber Witterungseinflüssen
und Umgebungsbedingungen
- höhenangepasste Ausführung entsprechend dem
vorgesehenen Gründachaufbau
- standsichere und dauerhafte Lagefixierung
entsprechend den Erfordernissen des Dachaufbaus
- Befestigung ohne Beeinträchtigung der Dachabdichtung

Die Kiesfangleisten sind einschließlich erforderlicher
Eck- und Formteile fachgerecht herzustellen und
entsprechend den technischen Anforderungen des
Dachaufbaus sowie den Vorgaben des Herstellers
einzubauen.

Erforderliche Zuschnitte, Anpassungen, Eckausbildungen,
Verbindungen, Befestigungen sowie sämtliche
erforderlichen Nebenarbeiten und Materialien sind in
die Leistung einzurechnen.
Die Ausführung erfolgt gemäß den Herstellerangaben und
den anerkannten Regeln der Technik.

Abrechnung gemäß VOB/C nach ausgeführter Länge.
Sämtliche Zuschnitte, Anpassungen, Eckausbildungen,
Verbindungen, Befestigungen und Nebenarbeiten sind mit
dem Einheitspreis abgegolten.

Gewähltes Fabrikat: '....................'
Menge: 300,000 m

**6.2.2.06 Kies 16/32 liefern und einbauen als Ergänzung**
Rollkiesschüttung als Kiesstreifen aus gewaschenem
Material an aufgehenden Wänden und den Lüftern zur
Schaffung einer vegetationsfreien Fläche liefern und
fachgerecht einbauen.
Einschl. der erforderlichen Pumptechnik zum
Materialtransport.
Körnung 16/32 mm
Menge: 20,000 cbm

**6.2.2.07 Fertigstellungspflege Dachbegrünung**
Fertigstellungspflege der extensiven Dachbegrünung gem.
DIN 18916.
Entfernen von unerwünschten Fremdaufwuchs sowie Wartung
der Entwässerungseinrichtung.
Nachschneiden von Trieben und Ersetzen der
Pflanzausfälle. Flächen von Unrat säubern.
Anzahl der Durchgänge min. 2 Stück
weitere Gänge abhängig von Wachstumsbedingungen.
Anfallende Stoffe sind geordnet zu entsorgen, inkl.
anfallender Kosten.
Wässern der Pflanzen soweit es die
Witterungsverhältnisse erfordern.
Menge: 1550,000 qm

**6.2.2.08 Vegetation Sedumsprossen**
Liefern und fachgerechtes Ausbringen eines Vegetation
Sedumsprossen Typ E für extensive Dachbegrünungen mit
geeigneten Sedumarten.

Die Sprossenmischung muss für den vorgesehenen
Gründachaufbau geeignet sein und eine dauerhafte,
flächige Vegetationsentwicklung gewährleisten.

Leistungs- und Funktionsanforderungen:
- Sprossenmischung Typ E gemäß
FLL-Dachbegrünungsrichtlinien
- Mischung aus geeigneten Sedumarten
- Sprossenmenge: ca. 50-70 g/m²
- gleichmäßige Ausbringung zur Herstellung einer
flächigen Vegetation
- auf eine ausreichende Verwehsicherheit bei Lagerung,
Transport und Ausbringung ist zu achten

Die Ausführung erfolgt gemäß den
FLL-Dachbegrünungsrichtlinien sowie den Vorgaben des
Herstellers und den anerkannten Regeln der Technik.
Die Sprossenmischung ist fachgerecht auszubringen und
gleichmäßig zu verteilen. Sämtliche erforderlichen
Nebenarbeiten, Nacharbeiten und Leistungen zur
ordnungsgemäßen Herstellung der Vegetationsschicht sind
in die Leistung einzurechnen.

Hinweis: Auf Verwehsicherheit ist zu achten!
Menge: 1550,000 qm

##### 6.2.3 Gewerk 3 : Klempnerarbeiten

**6.2.3.01 Dachrandabschlussprofil anbringen**
Dachrandabschlussprofil, komplett mehrteiliges
Alu-Dachrandabschlussprofil, inkl. sämtlicher
Zubehörteile (Befestigungsmittel, Stoßverbinder etc.),
einschließlich des erforderlichen Anschlussstreifens
liefern und fachgerecht montieren. Den
Anschlussstreifen in das Dachrandprofil einklemmen und
in der Ebene mit der Flächenabdichtung fachgerecht
verschweißen.
Die Herstellervorschriften sind zu beachten.
Oberfläche pulverbeschichtet.
Befestigungsuntergrund: Holzbohle
Blendenhöhe: 200 mm
Farbe: Anthrazit RAL 000 55 00
Menge: 120,000 m

**6.2.3.02 Innen- und Außenecken**
Formteile, Innen- und Außenecken passend zu
Dachrandprofil liefern und fachgerecht nach
Herstellervorschrift montieren, inkl. Eckausbildung des
Anschlussstreifens.
Menge: 4,000 St

**6.2.3.03 Liefern und Verlegen einer Dachrinne, f. DN 150**
Liefern und Verlegen einer Dachrinne, halbrund, mit
vorderer und hinterer Wulst, einschl. neuer Rinneisen,
Dehnungsstücke, sowie korrosionsgeschützter
Befestigungsmittel.Ausbildung von Innen- und Außenecken
ist einzukalkulieren.

Material  : Titanzink nach DIN 17 770
Materialdicke: 0,7 mm
Nenngröße  : 400

Gew. Fabrikat: '....................'
Menge: 120,000 m

**6.2.3.04 Liefern und Verlegen eines Rinnenbodens, f. DN 150**
Liefern und Verlegen eines Rinnenbodens für halbrunde
Rinnen links/rechts.

Material  : Titanzink nach DIN 17 770
Materialdicke: 0,7 mm
Nenngröße  : 400
Menge: 10,000 St

**6.2.3.05 Rinneneinhangstutzen als Rinnenkessel, f. DN 150**
Rinneneinhangstutzen mit Abgang als Rinnenkessel mit
unterbrochener Rinne passend zur Dachrinne liefern und
einbauen einschl. aller Zuschnitt- und Einpassarbeiten.
Ausführung passend zu den Rinneformen, Halbrund und
eckig.

Material  : Titanzink nach DIN 17 770
Nenngröße: 400;333 / Abgang DN 150
Menge: 10,000 St

**6.2.3.06 Schwanenhälse zur Verbindung zwischen Abgang und Fallrohr liefern und einbauen einschl. aller Zuschnitt- und Einpaßarbeiten.**
Schwanenhälse zur Verbindung zwischen Abgang und
Fallrohr liefern und einbauen einschl. aller Zuschnitt-
und Einpassarbeiten.
Material  : Titanzink nach DIN 17 770
Nenngröße: 333 / Abgang DN 150
Menge: 10,000 St

**6.2.3.07 Traufblech mit Halb-Wulst liefern und**
Traufblech als Rinneneinhang mit Halb-Wulst liefern und
verlegen, einschl. des erforderlichen
Dehnungsausgleiches, einschl. erforderlicher
Eckausbildungen und Anschlüsse an angrenzende
Verblechungen wie z.B. Kehlen

Ausführung für ein Flachdach auf Holzbohle

Material  : Titanzink nach DIN 17 770
Materialdicke: 0,7 mm
Abwicklung  : ca. 333 mm

Gew. Fabrikat: '....................'
Menge: 120,000 m

**6.2.3.08 Eckausbildungen**
Zulage für die Ausbildung von Außenecken für die
Rinnenverlegung und dem Traufblech, einschl.
erforderlicher Verbingen der einzelnen Teile,
Kantungen, Lötnähte usw.
Menge: 2,000 St

**6.2.3.09 Endausbildung Dachrinne und Einhangblech**
Zulage für die Ausbildung der Dachrinne und des
Rinneneinhangbleches an aufgehenden Wänden.
Herstellen eines Abschlusses um das Regenwasser aus der
Dachfläche in die Rinne zuleiten, Ausbildung des
Bleches  3x gkanntet
Zuschnitt 20 x 100 cm

Fachgerechter Anschluss an die Dachabdichtung mittels
Schleppstreifen, Ausführung im Ixel zu den aufgehenden
Wänden
Schleppstreifen ca 30 cm breite, auf die Einbindung
zur Dachabdichtung ausgerichtet.
Menge: 10,000 m

**6.2.3.10 Fallrohrkasten am Rinnenende**
Liefern und fachgerecht montieren eines
Wasserfangkastens / Fallrohrkastens am Ende einer
Dachrinne zur Aufnahme des anfallenden
Niederschlagswassers und zur Ableitung in eine
senkrechte Regenfallleitung DN 150.

Wasserfangkasten / Fallrohrkasten als Rinnenendkasten,
offen, aus Titanzink, passend zum Rinnenprofil, mit
unterseitigem Anschluss an Regenfallrohr DN 150, am
Ende der Dachrinne im Bereich einer aufgehenden Wand
liefern und fachgerecht montieren. Befestigung an der
aufgehenden Wand mit geeigneten, korrosionsbeständigen
Befestigungsmitteln. Einschließlich Anschluss an die
Dachrinne, Anschluss an das Fallrohr DN 150, aller
erforderlichen Formstücke, Halterungen, Dichtungen,
Befestigungen und Nebenleistungen.
Fachgerechte Befestigung auf einer
Edelstahlunterkonstruktion mit einer Bekelidung von 8
mm Schichtstoffplatte ist zu kakulieren

Material  : Titanzink nach DIN 17 770
Menge: 2,000 St

**6.2.3.11 Fallrohr rund einschl. Rohrbögen liefern.**
Fallrohr rund einschl. Rohrbögen, Rohrschellen und
Wulsten liefern und fachgerecht frei vor der Wand
verlegen, inkl. der Anschlüsse an Einlauf und ggf.
Standrohr

Fachgerechte Befestigung auf einer
Edelstahlunterkonstruktion mit einer Bekelidung von 8
mm Schichtstoffplatte ist zu kakulieren
Material : Titanzink nach DIN 17 770
Materialdicke: 0,7 mm
Nenngröße : DN150
Menge: 70,000 m

**6.2.3.12 Revisionsstück im Regenfallrohr DN 150**
Liefern und fachgerecht montieren eines Revisionsstücks
/ Reinigungsstücks mit Wartungs- bzw. Reinigungsöffnung
in der Regenfallleitung DN 150 im Bereich vor dem
unteren Rohrbogen.

Das Revisionsstück ist in das Fallrohrsystem einzubauen
und so anzuordnen, dass eine Zugänglichkeit für
Wartungs-, Kontroll- und Reinigungsarbeiten an der
Regenfallleitung gewährleistet ist. Die Ausführung hat
passend zum Material und System der Regenfallleitung zu
erfolgen.

Nennweite: passend zu DN 150
Werkstoff: passend zum Material des
Regenfallrohrsystems, z. B. Titanzink
Systemzugehörigkeit: passend zu den übrigen Bauteilen
der Regenentwässerung

Leistungen einschließlich:
Einpassen und Einbau in die herzustellende
Regenfallleitung
Anschluss an die angrenzenden Rohrleitungen und
Formstücke
einschließlich aller erforderlichen Verbindungsmittel,
Halterungen, Dichtungen und Nebenarbeiten, vollständige
betriebsfertige Montage

Monatge in einer Höhe von .ca 1,00 m
Menge: 10,000 St

**6.2.3.13 Rohrbogen 90° DN150**
Liefern und fachgerecht montieren eines Rohrbogens 90°
für die Regenfallleitung / das Standrohr DN 150,
passend zum Material und System der übrigen
Dachentwässerung.

Der Rohrbogen ist im unteren Bereich des Fallrohres /
Standrohres anzuordnen und dient der Richtungsänderung
der Regenfallleitung. Ausführung einschließlich
fachgerechter Einbindung in die vorhandene bzw. neu
herzustellende Regenfallleitung.
Menge: 10,000 St

**6.2.3.14 Regenentwässerungsleitung auf Dachfläche, im Gefälle verlegt, DN 150**
Liefern und fachgerecht verlegen einer
Regenentwässerungsleitung DN 150 aus Titanzink
horizontal auf der Dachfläche des Seitenflügels, mit
planmäßigem Gefälle zur Ableitung des
Niederschlagswassers.

Die Leitung ist oberhalb der Dachabdichtung auf
geeigneten Rohrhaltern / Rohrstützen zu lagern. Die
Halterungen sind auf Gehwegplatten anzuordnen.
Erforderliche Schutz- und Trennlagen zum Schutz der
Dachabdichtung sind vorzusehen.

Der Anschluss an die Regenfallrohre ist gemäß
gesonderter Position über Rohrbögen 90° herzustellen.
Richtungsänderungen, Übergänge und Anschlüsse sind
systemgerecht und regensicher auszuführen.

Einschließlich:
Rohrhalter / Rohrstützen, Gehwegplatten als Auflager
für die Halterungen, Schutz- und Trennlagen im Bereich
der Auflager, aller erforderlichen Formstücke,
Verbindungen, Befestigungen und Nebenleistungen.

Anzahl der Rohrhalter/Rohrstützen gemäß Vorgabe
Systemhersteller.
Menge: 40,000 m

**6.2.3.15 Entwässerungsblech / Einleitblech aus Titanzink**
Lieferung und Monatge eines Entwässerungsblechs auf dem
Dach der Seitenflügel vor den Rinnen zur Einleitungen
der Regenleitungen aus dem Hauptdach.

Entwässerungsblech / Einleitblech aus Titanzink, Dicke
mind. 0,7 mm, zur Einleitung des Regenwassers aus dem
Regenfallrohr in die Dachrinne des Seitenflügels
liefern, anfertigen und fachgerecht montieren.
Ausführung trapezförmig, Abmessung ca. 50 × 40 cm,
seitlich und am hinteren kurzen Ende mit 10 cm hohen
Aufkantungen. Vorderes Ende zur Einleitung in die
Dachrinne zweifach gekantet ausbilden. Vor dem
Regenrohrauslauf Prall- / Leitblech, ca. 15 × 10 cm,
zur Beruhigung und Bremsung des Regenwassers anordnen.
Anschluss an die Dachrinne regensicher herstellen.
Einschließlich aller Befestigungs-, Anschluss- und
Anpassungsarbeiten sowie sämtlicher Nebenleistungen.

Einschl. Grunsplatte für einen fachgerechten Anschluss
Menge: 6,000 St

**6.2.3.16 Anschluss Brandwand zur Vorhangfassade**
Anschluss der Brandwand an die vorgehängte
hinterlüftete Fassade (VHF) mittels Aluminiumblech
fachgerecht herstellen.

Ausbildung eines Anschluss- und Abdeckblechs aus
Aluminium, Dicke 2,0 mm, zur Überbrückung eines
konstruktiven Versprungs zwischen Brandwandbereich und
Fassadenebene der VHF.

Am Dachrand schließt die Brandwand mit einer Dämmstärke
von ca. 6 cm an die Fassadendämmung von ca. 24 cm an.
Der entstehende Dämm- und Ebenenversprung ist durch das
Anschlussblech dauerhaft zu überdecken und
witterungsgeschützt auszubilden.

Das Aluminiumblech ist zweifach gekantet auszuführen
und mit einer Abwicklung von ca. 50 cm herzustellen.

Das Blech ist einseitig an der Unterkonstruktion der
vorgehängten hinterlüfteten Fassade mechanisch zu
befestigen (verschraubt oder geklemmt gemäß
Systemvorgabe) und über den Versprung auf den Bereich
der Brandwand bzw. Attika zu führen.

Das Anschlussblech ist unterhalb 10 cm auf die
Dachfläche zu führen und bis zur Brand-/
Attikawandkrone fachgerecht wasserdicht anzuschließen
und abzudichten.

Die Fassaden- und Dachanschlussbereiche sind so
auszubilden, dass die Anforderungen an den baulichen
Brandschutz gemäß den bauordnungsrechtlichen Vorgaben
eingehalten werden.

Einschließlich aller erforderlichen Zuschnitte,
Kantungen, Befestigungen, mechanischen Fixierungen,
Abdichtungsarbeiten, Dehnungsaufnahme sowie sämtlicher
Nebenleistungen.

Material: Aluminium, 2,0 mm
Abwicklung: ca. 50 cm
Ausbildung: 2-fach gekantet

Ausführung in Abstimmung mit der Bauleitung und dem
Architeckten.
Menge: 5,000 m

**6.2.3.17 Schutzanstrich Dachrinne**
Vollflächiges Aufbringen eines Schutzanstrichs auf
Dachrinnen aus Titanzink, einschließlich Reinigen und
Vorbereiten des Untergrunds. Ausführung als kalt zu
verarbeitende Beschichtung, Verarbeitung mit der Rolle,
Farbton grau. Beschichtung vollflächig und gleichmäßig
auftragen. Einschließlich aller erforderlichen
Vorbereitungs- und Nebenarbeiten. Verbrauch ca. 200
g/m².

Gew. System: '....................'
Menge: 120,000 m

**6.2.3.18 Flachdachabsturzsicherungen**
Ständig nutzbare Flachdachabsturzsicherung CE 0299,
geprüft nach DIN EN 795, EG-Baumusterprüfbescheinigung
Nr. 9706001 v. 07.01.97, zur Befestigung der
persönlichen Schutzausrüstung gegen Absturz, DIN 4426 -
Sicherheitseinrichtungen zur Instandhaltung baulicher
Anlagen -, Bauart 7.300 EN o. glw., zum Einbau mit
Gewindestangen und Zubehör liefern und nach
Herstellervorschrift montieren.

Das mitgelieferte Zubehör, wie Anschlussmanschette, die
Dämm- und Witterungsschutzhaube, Unterlage zur
Verminderung der Wärmebrücke ist einzukalkulieren.

Das Hersteller-Zertifikat und die
EG-Konformitätserklärung (CE-Zeichen auf Basis DIN EN
795) sind mit der Abrechnung zu übergeben.

Vor Bestellung ist in jedem Falle die Dachkonstruktion
durch den AN zu prüfen, Lasten bis 7,0 kN können
auftreten. Die technischen Baubestimmungen des
Herstellers zur Befestigung sind einzuhalten und
entsprechend dem ausgeweiesen Untergrund zu
kalkulieren.

Permanenter Edelstahl-Anschlagpunkt mit Stützrohr (Ø
= 42 mm )für Trapetzbleche mit Grundplatte (290x 200mm
) f
- für Trapezbleche, Stahl  ab 0,63 mm
- für einen Lochabstand von 180 mm - 250 mm.
- Überstand 500 mm

Einschl. Befestigungsmittel, thermische Trennung unter
der gesamt Befestigung mit allgemeiner
bauaufsichtlicher Zulassung  ( abZ) / Ü-Zeichen.

Die Anschlageinrichtungen sind gemäß den
Herstellervorgaben und den bauaufsichtlichen
Zulassungen bzw. ETA zu montieren. Nach Fertigstellung
sind die erforderlichen Herstellerdokumentationen,
Fachunternehmererklärung sowie sämtliche vom Hersteller
geforderten Prüf- und Abnahmeunterlagen zu übergeben.
Soweit nach Herstellervorgaben oder Zulassung eine
Zugprüfung erforderlich ist, ist diese Bestandteil der
Leistung

Gew. Fabrikat: '....................'
Menge: 23,000 St

**6.2.3.19 Werk- und Montageplanung Überstieg**
Nach Auftragserteilung und Klärung aller Einzelheiten
ist vom Auftragnehmer (AN) die Werk- u. Montageplanung
mit Fertigungszeichnungen für alle herzustellenden
Bauteile und Konstruktionen anzufertigen.
Allen Fertigungszeichnungen sind die dazugehörenden
Schnitte übersichtlich zuzuordnen. Aus den Zeichnungen
müssen Konstruktion, Maße, Bauanschlüsse, Befestigung,
Einbau und Einbaufolge erkennbar sein. Mit der
Fertigung darf erst begonnen werden, wenn die
Zeichnungen vom Auftraggeber oder dessen Beauftragten
auf Übereinstimmung mit den Vertragsbedingungen geprüft
und für die Fertigung freigegeben sind. Die
auftraggeberseitige Freigabe bezieht sich auf die
architektonische Übereinstimmung. Für die Einhaltung
aller technischen Regeln und Verarbeitungsanweisungen
der Hersteller sowie für die Berücksichtigung der
statischen Erfordernisse und der Aufnahme von Lasten
u.ä. ist allein der Auftragnehmer verantwortlich.

Grundlage der Werkpläne muss neben den beiliegenden
Gestaltungsvorgaben ein Aufmaß sein, das vom AN
eigenverantwortlich zu erstellen ist.
Sofern die Detailzeichnungen und die genannten
Materialstärken den statischen Erfordernissen nicht
genügen, sind geeignete Maßnahmen durch den
Auftragnehmer zu ergänzen und in die Einheitspreise
einzukalkulieren.
Die Pläne sind dem AG/ Architekten spätestens 2 Wochen
nach der Beauftragung zur Prüfung vorzulegen.
Menge: 1,000 psch

**6.2.3.20 Standsicherheitsnachweis Überstieg**
Liefern und Erstellen von Standsicherheitsnachweis, im
Zuge der Vorabstimmung mit dem AG und Ausarbeitung der
Werk- u. Montageplanung durch den AN, für alle
nachfolgend beschriebenen Überstiege einschließlich
Verbindungsmitteln und Verankerung.
Menge: 1,000 psch

**6.2.3.21 Lieferung und Monatge Überstieg**
Liefern und montieren eines Dachüberstiegs aus
nichtrostendem Stahl zur Überbrückung einer Attika
zwischen zwei Flachdachflächen gemäß DIN 18799-1.

Die Konstruktion dient der sicheren Begehbarkeit für
Wartungs- und  nstandhaltungsarbeiten.
Die Attikahöhe beträgt ca. 44 cm und ist sicher zu
überbrücken. Die Ausführung ist an die vorhandenen
Dachaufbauten anzupassen (beidseitig Gründach sowie
Wartungsweg mit Betonplatten).

Der Dachüberstieg ist als statisch tragfähige
Konstruktion einschließlich aller erforderlichen
Montagewinkel, Konsolen und Befestigungsmittel
herzustellen. Anzahl, Anordnung und Ausführung der
Befestigungspunkte erfolgen gemäß statischen
Erfordernissen.

Die Befestigung umfasst sämtliche erforderlichen
Durchdringungen der Dachkonstruktion sowie deren
fachgerechte und dauerhafte Eindichtung in die
Dachabdichtung gemäß DIN 18531, Flachdachrichtlinie
sowie DIN EN 1991-1-4.

Alle Anschlüsse sind dauerhaft wasserdicht und
systemkonform auszuführen.
Die Trittfläche ist als Gitterrostbelag in
rutschhemmender Ausführung mindestens R11 herzustellen.

Der Dachüberstieg ist beidseitig mit einem Geländer
gemäß den geltenden Unfallverhütungsvorschriften
auszustatten. Das Geländer ist mit mindestens 1,00 m
Höhe sowie Knie- und Fußleiste auszuführen.
Material: Edelstahl

Leistungsumfang umfasst insbesondere:
- Dachüberstieg aus Edelstahl gemäß DIN 18799-1
- Tragkonstruktion inkl. Gitterrostbelag R11
- Beidseitiges Geländer inkl. Knie- und Fußleiste
- Montagewinkel, Konsolen und Befestigungsmittel
- Statische Auslegung der Befestigungspunkte (Anzahl
und Lage)
- Herstellung aller Durchdringungen der Dachhaut
- Dauerhaft wasserdichte Einbindung in die
Dachabdichtung
- Anpassung an Gründach- und Betonplattenbereiche
- Korrosionsbeständige Verbindungsmittel
- Schutz der Dachabdichtung während der Montage

Ausführung gemäß Deatil: DE AG 010 - Dachüberstieg
Menge: 1,000 St

##### 6.2.4 Gewerk 4 : Absturzsicherung Seilsystem

*Hinweis*
Vorgesehen ist die Lieferung und Montage eines
dauerhaft nutzbaren Seilsicherungssystems für Wartungs-
und Inspektionsarbeiten auf flachen bzw. flach
geneigten Dächern.

Das System ist als horizontales, permanentes
Sicherungssystem mit Anschlagpunkten und Seilführung
für die Nutzung persönlicher Schutzausrüstung gegen
Absturz auszuführen.

Das Seilsicherungssystem muss als Komplettsystem
einschließlich aller erforderlichen Systemkomponenten,
Verbindungselemente, Befestigungen und Zubehörteile
ausgeführt werden und für den vorgesehenen Dachaufbau
mit Stahltrapezblechunterkonstruktion geeignet sein.

Die Ausführung hat entsprechend den gültigen Normen,
Zulassungen, Prüfzeugnissen und den Vorgaben des
Systemherstellers zu erfolgen.

Vor Montage sind die erforderliche Systemplanung sowie
der Nachweis der Befestigung und Lastabtragung im
vorhandenen Dachaufbau durch den Auftragnehmer bzw.
Systemhersteller vorzulegen.

**6.2.4.01 Stützen**
Edelstahl-Stützen geprüft nach DIN EN 795, CE 0299, zur
Befestigung der persönlichen Schutzausrüstung gegen
Absturz, nach DIN 4426 (Sicherheitseinrichtungen zur
Instandhaltung baulicher Anlagen). Zusätzlich zur
Prüfung gemäß EN 795 müssen die Absturzsicherungen eine
allgemeine Bauaufsichtliche Zulassung des Deutschen
Instituts für Bautechnik (DIBt) in Berlin besitzen, die
für die Stützen, inkl. Befestigungszubehör und
Untergrund gilt.

Die Stützen sind mit einer kraftabsorbierenden,
speziellen Mechanik auszustatten, damit zusätzliche,
spezielle Fangstoßdämpfer im Seilverlauf entbehrlich
sind. Die Bestätigung des DIBt ist mit dem Angebot zu
überreichen. Am oberen Ende der Stützen ist eine
Kopfplatte vorzusehen, welche zur Aufnahme eines
Edelstahl-Seilsystems geeignet ist.

Die Montage der Stützen erfolgt durch aufschrauben auf
einer Stahltrapezblechunterkonstruktion gem.
Leitangaben
Dachaufbau Warmdach mit mind. 18cm Dämmung

Das Hersteller-Zertifikat, die allgemeine
bauaufsichtliche Zulassung und die
EG-Konformitätserklärung (CE-Zeichen auf Basis DIN EN
795) sind mit der Abrechnung zu übergeben.

Vor Bestellung ist in jedem Falle die Dachkonstruktion
durch den AN zu prüfen, Lasten bis 7,0 kN können
auftreten. Die technischen Baubestimmungen des
Herstellers zur Befestigung sind einzuhalten und
entsprechend dem ausgeweiesen Untergrund zu
kalkulieren.

Die Anschlageinrichtungen sind gemäß den
Herstellervorgaben und den bauaufsichtlichen
Zulassungen bzw. ETA zu montieren. Nach Fertigstellung
sind die erforderlichen Herstellerdokumentationen,
Fachunternehmererklärung sowie sämtliche vom Hersteller
geforderten Prüf- und Abnahmeunterlagen zu übergeben.
Soweit nach Herstellervorgaben oder Zulassung eine
Zugprüfung erforderlich ist, ist diese Bestandteil der
Leistung
Menge: 18,000 St

**6.2.4.02 Manschetten**
Eindichtung der Edelstahl-Stützen mit einer
system-zugehörigen Manschette Ø 50 mm, bestehend aus
einem Schrumpfschlauch aus vernetztem Polyethylen,
sowie plastischer Dichtmasse und einem 3 mm
Polymerbitumenkragen, Ø 420 mm. Durch diese
Spezial-Manschetten sind Edelstahlrohrmanschetten
entbehrlich.
Menge: 18,000 St

**6.2.4.03 Seilsystem**
Edelstahlseilsystem geprüft nach DIN EN 795 CE 0158,
zur Befestigung der persönlichen Schutzausrüstung gegen
Absturz, bestehend aus aus einem Edelstahlseil Ø 6mm,
inkl. Montage durch den AN.
Menge: 80,000 m

**6.2.4.04 Zwischenhalter**
Zwischenhalter als Seilführungen aus Edelstahl, inkl.
Montage durch den AN. Die Zwischenhalter müssen von dem
speziellen Laufelement frei und ohne Lösen der
Sicherung überfahren werden können.
Menge: 9,000 St

**6.2.4.05 Eckumfahrungen**
Eckumfahrungen aus Edelstahl, inkl. Montage durch den
AN. Die Eckumfahrungen müssen von dem speziellen
Laufelement frei und ohne Lösen der Sicherung
überfahren werden können.
Menge: 4,000 St

**6.2.4.06 Endhalter**
Endhalter aus Edelstahl (2 Stück je Anlage!), inkl.
Montage durch den AN.
Menge: 2,000 St

**6.2.4.07 Endschlösser**
Endschlösser aus Edelstahl, inkl. Montage durch den AN.
Menge: 2,000 St

**6.2.4.08 Edelstahlösen**
Edelstahlösen als Einzelanschlagpunkt oder als nicht
überfahrbare Seilführung inkl. Montage durch den AN.
Menge: 18,000 St

**6.2.4.09 Abnehmbarer Seilgleiter**
Abnehmbarer Seilgleiter aus hochfestem Aluminium
für überfahrbare Seilsicherungssysteme (6 mm und 8mm).
Automatische Schliessung.
Sichert 1 Person gem. DIN EN 795:2012.
Inkl. fortlaufender Seriennummer.
liefern.
Menge: 1,000 St

**6.2.4.10 Auffanggurt**
Auffanggurt (nach EN 361 :2002)
Verbindungsmittel (15 m) mit Seilkürzer zum stufenlosen
Regulieren und integriertem Bandfalldämpfer
Profi-Bandschlinge mit Abriebschutz.
Robuste Schutztasche.
liefern
Menge: 1,000 St

**6.2.4.11 Aufbewahrungsschrank**
Aufbewahrungsschrank
Metallschrank zur Aufbewahrung für PSA-Sets und
Zubehör (Helm, temporäres Sicherungsseil etc.).
Maße: nach dem gew. System
Inkl. Trockenstange zum Aufhängen der Ausrüstung.
Beinhaltet 2 Schlüssel.
Farbe: RAL 3002 (rot).
liefern und montieren
Menge: 1,000 St

**6.2.4.12 Liefern und Anbringen von Blitzschutzklemmen**
Liefern und Anbringen von Blitzschutzklemmen für
vorbeschriebenes Seilsicherungssystem,
Blitzschutzklemme geeignet zum Überfahren durch den
Seilgleiter. Seildurchmesser 6 mm
Blitzschutzdrahtdurchmesser: ca. 10 mm.
Menge: 2,000 St

#### 6.3 Titel 3 : Erweiterungsbau

##### 6.3.1 Gewerk 1 : Dachabdichtung

*Hinweis*
Das Dach Erweiterungsbau ist als Warmdachkonstruktion
fachgerecht zu dämmen und abzudichten.

Die Dämmung erfolgt als Gefälledämmung aus EPS dh
Dämmplatten geeignet für das Gründach.

Die Abdichtung erfolgt mit einer 2-lagigen
Bitumenabdichtung. Gemäß Ausführungsplanung wird auf
dem Dach ein Gründach mit extensiver Begrünung
ausgebildet. Im Dachrandbereich und um Einbauteile wird
eine Kiesschüttung eingebracht.

Haustechnische Einbauten werden bauseits geliefert und
sind fachgerecht in die Dachabdichtung einzudichten.

*Hinweis*
Der Nachweis der Windsogsicherung ist vor Baubeginn der
Bauleitung vorzulegen. Dabei ist die Gründachausbildung
zu berücksichtigen.

Die Anschlussbereiche sind entsprechend dem gew. System
und den Hauptpositionen zu kalkulieren.

**6.3.1.01 Windsogberechnung**
Aufstellen des erfoderlichen Nachweises der
Windsogkräfte und Übergabe an die Bauleitung. Nachweis
für den gesamten Dachaufbau ist zu erstellen.
Vorbereitung für die Klebung der ersten
Abdichtungslage. Berechnungsgrundlage ist die
Flachdachrichtlinie und deren Bemessungswerten, sowie
die Angaben des Herstellers des gew. Systems.
Menge: 1,000 St

**6.3.1.02 Betondecke vorbereiten**
Vorhandene Betondecke von Staub und losen Teilen
säubern. Hochstehende Kanten und Grate egalisieren,
scharfkantige Unebenheiten entfernen und besenrein
abfegen, anfallendes Material fachgerecht entsorgen,
einschl. Abtransport.
Menge: 540,000 qm

**6.3.1.03 Voranstrich**
Lösungsmittelfreier Elastomerbitumen-Voranstrich, gut
deckend im Streich-, Roll- oder Spritzverfahren auf den
sauberen und trockenen Untergrund einschl. aller An-
und Abschlüsse aufbringen.

Verbrauch: je nach Untergrundbeschaffenheit ca. 0,10 -
0,30 l/m²
Verarbeitungstemperatur: > + 5 °C
Trocknungszeit: ca. 2 Std. (je nach Untergrund und
Temperatur)
Der Voranstrich soll vor Aufbringen der nächsten Lage
ausreichend ablüften. passend zum gew. System.

Abrechnung gem. VOB / C nach horizontaler Dachfläche zu
begrenzenden Bauteilen, Zuschnitte, Anpassungenund
Anarbeiten sowie erforderliche Klebmittel sind
einzukalkulieren

Untergrund ist Stahlbeton

Gew. Fabrikat: '....................'
Menge: 540,000 qm

**6.3.1.04 Elastomerbitumen-Schweißbahn als Dampfsperrbahn**
Elastomerbitumen-Schweißbahn als Dampfsperrbahn nach
DIN EN 13 970. als Dampfsperrbahn
Leistungs- und Funktionsanforderungen:
- Dicke ca. 4 mm
- oberseitig: feinbestreut, schwarz mit Nahtstreifen
- unterseitig: folienkaschiert
- offene Liegezeit bzw. UV-stabil: 6 Monate
- Trägereinlage: Kombinationsträger PET/Alu/PET +
Glasgewebe
- Durchtrittsicher
- Maximale Zugkraft nach DIN 12311-1: l: > 1000 N/50
mm, q: > 1000 N/50 mm
- Dehnung nach DIN 12311-1: l + q: > 2 %
- Diffusionswiderstand (Sd-Wert) nach DIN EN
  1931: > 1500 m
- Kaltbiegeverhalten nach DIN EN 1109: < -30 °C
- Wärmestandfestigkeit nach DIN EN 1110: > + 110 °C
- Widerstand gegen stoßartige Belastung nach DIN EN
12691: > 300 mm Verfahren B
- kurzfristige Behelfsabdichtung

Liefern und gem. Herstellervorgaben auf den Untergrund
fachgerecht verlegen. Längsnaht- und
Kopfstoßüberdeckung mind. 8 cm breit, unter Verwendung
einer Andrückrolle und fachgerecht thermisch
verschweißen. Ein 45°-Eckschnitt ist an der mittleren
Lage im Bereich des T-Stoßes auszuführen. Stöße
versetzt anordnen. Im Bereich von An- und Abschlüssen
sowie Dachdurchdringungen ist die Bahn luftdicht
anzuschließen.

Abrechnung gem. VOB / C nach horizontaler Dachfläche zu
begrenzenden Bauteilen, Zuschnitte, Anpassungenund
Anarbeiten sowie erforderliche Klebmittel sind
einzukalkulieren

Gew. Fabrikat: '....................'
Menge: 540,000 qm

**6.3.1.05 Dampfsperre, Anschlüsse an Einbauteile**
Anschlüsse der Dampfsperre an Dachfenster,
Lüfteraufbauten o.ä. herstellen, mit sytempassendem
Band luftdicht verkleben.
Menge: 50,000 m

**6.3.1.06 Gefälleplan anfertigen**
Erstellen eines Gefälledämmplan in Abstimmung mit der
Bauleitung und dem Auftraggeber.
Zu berücksichtigen sind die Anschlusshöhen an den
Dachdurchdringungen und Attikaanschlüssen.
Zeichnerische Darstellung und Übergabe an die
Bauleitung.

In der Berechnung ist der angegebene U-Wert zu
berücksichtigen und einzuhalten.
Vorlegen des Planes.
Menge: 1,000 St

**6.3.1.07 Wärmedämmung, trittfest, maßhaltig**
Wärmedämmung, trittfest, maßhaltig, Fäulnishemmend und
lufttrocken, Hartschaumplatten DAA dh 035 mit
Stufenfalz nach DIN 18164 Teil 1, mit gesamt
d = 60 mm liefern und mit geschlossenen Fugen im
Versatz mit PUR Kleber fachgerecht verkleben auf der
Dachfläche und untereinander des Flachdaches satt
verlegen (gem. DIN 1055, Nachweis vorlegen).
Verlegung ist entsprechend den Verlege-Richtlinien des
Herstellers durchzuführen. Alle erforderlichen
Maßnahmen sind in den Einheitspreis einzukalkulieren.

Wärmeleitgruppe 035
Stärke der Dämmung 6 cm

Brandklasse:  B1 nach DIN 4102, schwerentflammbar

Gew. Fabrikat: '....................'
Menge: 540,000 qm

**6.3.1.08 EPS-Gefälledämmung**
EPS-Gefälledämmung, bestehend aus keilig geschnittenen
Polystyrol-Hartschaumplatten (EPS 032 DAA dh), 1,00 x
1,20 m, nach DIN EN 13 163 und DIN 4108-10,,
Wärmeleitfähigkeitsgruppe 035, Baustoffklasse B1 nach
DIN 4102, inkl. Kehl- und Gratplatten fachgerecht mit
PUR Kleber aufkleben, einschl. Aufmaß.
Gefälle: ca. 2%
Anfangsdicke: 390 mm
Enddicke: 70 mm
Dämmstoffstärke i.m.180 mm, Gefälle von 2% ist
einzuhalten, Dämmstoffstärken der einzelnen Flächen
sind gem. Grundriss zu kalkulieren.

DAA dh = Flachdachdämmung,
mittlere Druckbelastung.

Die Dämmung ist im Versatz zu verlegen, sodass keine
durchgängigen Fugen enstehen können.

Gew. Fabrikat: '....................'
Menge: 540,000 qm

**6.3.1.09 Zulage Dachreiter aus EPS**
Zulage für Dachreiter aus EPS 035 150KPA mit 1%/4%
Gefälle DRV 14  je rechts und links
mit Dämmstoffkleber windsogsicher verkleben,
inkl. 1 zusätzlichen Lage SK Dachbahn auf Dachreiter

Linienentwässerungssystem zur optimalen Entwässerung
besonderer Dachbereiche wie z.B.: gefällelose Kehlen,
aufgehende Bauteile, Wandecken, Lichtkuppeln,
Lüfteraufbauten usw.

Bereich von Dachaufbauten

- Anwendungstyp: DIN 4108-10: DAA dh
- Druckfestigkeit: DIN EN 826: Druckspannung =- 150 kPa
bei 10% Stauchung
- Brandverhalten: nicht glimmend, nicht schmelzend,
nicht brennend abtropfend
- Euroklasse gem. DIN EN 13501: E

Gew. Fabrikat: '....................'
Menge: 50,000 qm

**6.3.1.10 Untere Abdichtungslage**
Elastomerbitumen-Kaltselbstklebebahn als untere Lage
vollflächig verklebt nach DIN EN 13707, mit variabler
Nahtfügetechnik.

Leistungs- und Funktionsanforderungen:
- Anwendungskurzzeichen nach K2 Anwendungsklasse
DIN SPEC 20000-201: DU/E1 PYE KTG KSP 3,5
DIN SPEC 20000-202: PYE KTG KSP 3,5
- Dicke: ca. 3,5 mm
- oberseitig: folienkaschiert
- unterseitig: Kaltselbstklebebitumen mit Abziehfolie
- kurzfristige Behelfsabdichtung
- Trägereinlage: Glasgittergelege mit Glasvlies
- Maximale Zugkraft nach DIN 12311-1: l + q: > 1000
N/50 mm
- Dehnung nach DIN 12311-1: l + q: > 2 %
- Kaltbiegeverhalten nach DIN EN 1109: oben < -25 °C
unten < -30 °C
- Wärmestandfestigkeit nach DIN EN 1110: > +100 °C
- Verhalten bei Brand von außen, im System geprüft
nach DIN CEN/TS 1187 und eingestuft in BROOF(t1)

Liefern und gem. Herstellervorgaben auf den Untergrund
fachgerecht verlegen. Längsnaht- und
Kopfstoßüberdeckung mind. 8 cm breit, unter Verwendung
einer Andrückrolle fachgerecht thermisch verschweißen.
Ein 45°-Eckschnitt ist an der unteren Lage im Bereich
des T-Stoßes auszuführen. Stöße versetzt anordnen.

Abrechnung gem. VOB / C nach horizontaler Dachfläche zu
begrenzenden Bauteilen, Zuschnitte, Anpassungenund
Anarbeiten sowie erforderliche Klebmittel sind
einzukalkulieren.

Gew. Fabrikat: '....................'
Menge: 540,000 qm

**6.3.1.11 Obere Abdichtungslage**
Polymerbitumen-Schweißbahn als Oberlage der Abdichtung
vollflächig verschweißt mit integriertem Wurzelschutz
als obere Lage nach DIN EN 13707, mit einer mechanisch
hochbelastbaren und dimensionsstabilen
Kombinationsträgereinlage in Verbindung mit
hochwertigsten Bitumenrezepturen, oberseitig
APP-Bitumen für extrem gute Wärmestandfestigkeit und
unterseitig SBS-Bitumen für beste Verschweißbarkeit.

Leistungs- und Funktionsanforderungen:
- Anwendungskurzzeichen nach K2 Anwendungsklasse
  DIN SPEC 20000-201: DO / E1 PYE KTP 300 S5
  DIN SPEC 20000-202: BA PYE KTP 300 S5
- Dicke ca. 5,2 mm
- oberseitig: beschiefert, grünweiß
- unterseitig: folienkaschiert
- Trägereinlage: Polyesterverbund (KTP) 300 g/m²
- Maximale Zugkraft nach DIN 12311-1: l + q: > 1450
N/50 mm
- Dehnung nach DIN 12311-1: l + q: > 23 %
- Maßhaltigkeit nach DIN EN 1107: < 0,1 %
- Kaltbiegeverhalten nach DIN EN 1109: oben < -25 °C
unten < -40 °C
- Wärmestandfestigkeit nach DIN EN 1110: oben > +150 °C
unten > +120 °C
- Fremdüberwachung der Qualität bei der Herstellung
durch eine unabhängige, akkreditierte Prüfstelle
- Verhalten bei Brand von außen, im System geprüft nach
DIN CEN/TS 1187 und eingestuft in BROOF(t1)
- wurzelresistent nach FLL-Richtlinie, einschließlich
rhizombildender Quecke.

Liefern und gem. Herstellervorgaben auf den Untergrund
fachgerecht vollflächig verschweißen. Längsnaht- und
Kopfstoßüberdeckung min. 8 cm breit fachgerecht
verschweißen. Stöße versetzt anordnen.

Abrechnung gem. VOB / C nach horizontaler Dachfläche zu
begrenzenden Bauteilen, Zuschnitte, Anpassungenund
Anarbeiten sowie erforderliche Klebmittel sind
einzukalkulieren

Gew. Fabrikat: '....................'
Menge: 540,000 qm

**6.3.1.12 Imprägnierte Holzbohle für Dachrandbereiche**
Imprägnierte Holzbohle für Dachrandbereich/Attikakrone
liefern und sturmsicher nach DIN 1055 und
Flachdach-Richtlinie, Ausgabe neuster Ausgabe,
montieren. Die Bohle ist mit einem G 200 S4-Streifen
fachgerecht einzudichten.
Abmessungen: ca. 30 mm x 200 mm.

Einschl. Unterkonstruktion zur Verlegung der
Attikadämmung auf der Krone von 10 cm.

Ausführung nur auf Anweisung der Bauleitung.
Menge: 65,000 m

**6.3.1.13 Attikaanschluss und Dämmung**
Attikaabschluss, bis h = ca. 83 cm, Breite bis ca. 25
cm, Dämmung an der Attikainnenseite und Attikakrone,
unter Berücksichtigung des Aufbaus mit einer Stärke von
10 cm auf der Atikakrone, an der Attikainnenseite 6 cm
aus MIWO WLG 035 nicht brannbar wie folgt herstellen:

1. Attikafläche mit einem Bitumenvoranstrich, o. glw.
grundieren.

2. Ausgleichs- und Dampfsperrbahn der Dachfläche bis
zur Vorderkante der Attika aufschweißen bzw. -kleben

3. OSB/4-Dachplatten nach DIN EN 300, 3 x 57 cm,
beidseitig abgefasst, fachgerecht mit Überstand für die
Attikainnendämmung und das WDVS auf dem Untergrund
befestigen (Berechnungsgrundlage DIN 1055). WDVS  ca.
20 cm. Befestigung mit zugelassenen
Befestigungsmitteln,

Dämmung der senkrechten Attikafläche und der
Attikakrone liefern und fachgerecht befestigen.

Attikakrone: Breite 25 cm MIWO WLG 035 mit einer Stärke
von 10 cm

senkrechte Fläche Höhe ca. 83 cm ab Oberkante
Flächendämmung bestehend aus MIWO WLG 035  mit einer
Stärke von 6 cm dämmen und fachgerecht befestigen und
gem Flachdachrichtlinie fixieren und alle Befestigungen
einkalkulieren.

4. Dämmstoffkeil, mindestens 5 x 5 cm, verlegen und
durch Anflämmen der
1. Abdichtungslage fixieren.

5. 1. Abdichtungslage Streifen aus Elastomerbitumen
Kaltselbstklebebahn, o. glw., ca. b = 100 cm, von der
Außenseite der Attika bis vor den Keil aufkleben.

6. 2. Abdichtungsoberlage oder gleichwertig, bis
Vorderkante Keil aufschweißen und Streifen aus, b = 80
cm, aufschweißen und auf der OSB-Platte mit
Breitkopfstiften nageln.

- Wandanschlussschiene nach Herstellervorschrift
montieren.

Ausführung gem. AFU_Attika, Brandwand ü. Dach_DE DA 001
Menge: 65,000 m

**6.3.1.14 Brandwandanschluss und Dämmung beidseitig**
Brandwand-/Attikaabschluss, Brandwanddicke ca. 25 cm,
Höhe über OK Dachfläche ca. 90 cm, beidseitige Dämmung
der Brandwand sowie Dämmung der Brandwandkrone
einschließlich sämtlicher Anschlüsse, Befestigungen,
Abdichtungen, Metallprofile und Abdeckungen gemäß
Flachdachrichtlinie herstellen.

1. Beweglichen Anschluss im Übergang
Dachfläche/Brandwand herstellen. Hierzu L-förmiges
Anschlussprofil aus Aluminium oder verzinktem
Stahlblech liefern und fachgerecht an der Brandwand auf
der Stahlbetondecke befestigen. Einschließlich aller
erforderlichen Befestigungsmittel, Formteile,
Eckausbildungen und Nebenleistungen.

Maße: 1x gekanntet
Zuschnitt 40 cm, Befestigung nur horizontal

2. Brandwandflächen beidseitig mit Bitumenvoranstrich.,
grundieren.

3.Ausgleichs- und Dampfsperrbahn der Dachfläche bis an
die Brandwand heranführen und fachgerecht aufschweißen
bzw. verkleben.

4, Dämmung der senkrechten Brandwandflächen sowie der
Brandwandkrone liefern und fachgerecht befestigen.

Brandwandkrone:
Mineralwolle (MIWO), WLG 035, nicht brennbar,
Schmelzpunkt > 1.000 °C, Dämmstoffdicke 6 cm.

Senkrechte Brandwandflächen:
Höhe ca. 90 cm, beidseitig Mineralwolle (MIWO), WLG
035, nicht brennbar, Schmelzpunkt > 1.000 °C,
Dämmstoffdicke jeweils 6 cm.
Die Befestigung erfolgt gemäß Flachdachrichtlinie
einschließlich aller erforderlichen Befestigungsmittel
und Windsogsicherungen.

5. Dämmstoffkeile, mindestens 5 x 5 cm, beidseitig der
Brandwand liefern und verlegen sowie durch Anflämmen
der ersten Abdichtungslage fixieren.

6. Erste Abdichtungslage aus
Elastomerbitumen-Kaltselbstklebebahn, beidseitig der
Brandwand hochführen und fachgerecht verkleben.

8. Zweite Abdichtungslage aus
Polymerbitumen-Schweißbahn liefern und fachgerecht
verlegen. Die Abdichtung ist über die Dämmstoffkeile zu
führen und entsprechend den Flachdachrichtlinien an die
Brandwand anzuschließen.

9. U-förmiges Metallprofil aus Aluminium oder
verzinktem Stahlblech, Materialstärke mindestens 1,0
mm, als obere Einfassung der Brandwand liefern und
befestigen. Sämtliche Befestigungsmittel, Eck- und
Stoßausbildungen sind einzukalkulieren.

10. Nicht brennbare Faserzement- oder
Calciumsilikatplatte als obere Brandwandabdeckung
liefern und auf dem U-Profil fachgerecht befestigen.
Plattenstöße, Zuschnitte und Befestigungen gemäß
Herstellervorschriften ausführen.

- Wandanschlussschiene nach Herstellervorschrift
montieren.

Sämtliche Anschlüsse, Abdichtungen, Befestigungen,
Formteile, Zuschnitte, Eckausbildungen sowie alle
erforderlichen Nebenleistungen für eine vollständige
und funktionsgerechte Ausführung gemäß
Flachdachrichtlinie sind in den Einheitspreis
einzukalkulieren.

Ausführung gem. AFU_Attika, Brandwand ü. Dach_DE DA 001
Menge: 35,000 m

**6.3.1.15 Brandwandanschluss und Dämmung einseitig**
Brandwand-/Attikaabschluss, Brandwanddicke ca. 25 cm,
Höhe über OK Dachfläche ca. 90 cm, einseitige Dämmung
der Brandwand sowie Dämmung der Brandwandkrone
einschließlich sämtlicher Anschlüsse, Befestigungen,
Abdichtungen, Metallprofile und Abdeckungen gemäß
Flachdachrichtlinie herstellen.

1. Brandwandflächen mit Bitumenvoranstrich, o. glw.,
grundieren.

2.Ausgleichs- und Dampfsperrbahn der Dachfläche bis an
die Brandwand heranführen und fachgerecht aufschweißen
bzw. verkleben.

3, Dämmung der senkrechten Brandwandflächen sowie der
Brandwandkrone liefern und fachgerecht befestigen.

Brandwandkrone:
Mineralwolle (MIWO), WLG 035, nicht brennbar,
Schmelzpunkt > 1.000 °C, Dämmstoffdicke 6 cm.

Senkrechte Brandwandflächen:
Höhe ca. 60 cm, Mineralwolle (MIWO), WLG 035, nicht
brennbar, Schmelzpunkt > 1.000 °C, Dämmstoffdicke 6 cm.
Die Befestigung erfolgt gemäß Flachdachrichtlinie
einschließlich aller erforderlichen Befestigungsmittel
und Windsogsicherungen.

4. Dämmstoffkeile, mindestens 5 x 5 cm, liefern und
verlegen sowie durch Anflämmen der ersten
Abdichtungslage fixieren.

5. Erste Abdichtungslage aus
Elastomerbitumen-Kaltselbstklebebahn, an der Brandwand
hochführen und fachgerecht verkleben.

6. Zweite Abdichtungslage aus
Polymerbitumen-Schweißbahn liefern und fachgerecht
verlegen. Die Abdichtung ist über die Dämmstoffkeile zu
führen und entsprechend den Flachdachrichtlinien an die
Brandwand anzuschließen.

7. U-förmiges Metallprofil aus Aluminium oder
verzinktem Stahlblech, Materialstärke mindestens 1,0
mm, als obere Einfassung der Brandwand liefern und
befestigen. Sämtliche Befestigungsmittel, Eck- und
Stoßausbildungen sind einzukalkulieren.

8. Nicht brennbare Faserzement- oder
Calciumsilikatplatte als obere Brandwandabdeckung
liefern und auf dem U-Profil fachgerecht befestigen.
Plattenstöße, Zuschnitte und Befestigungen gemäß
Herstellervorschriften ausführen.

- Wandanschlussschiene nach Herstellervorschrift
montieren.

Sämtliche Anschlüsse, Abdichtungen, Befestigungen,
Formteile, Zuschnitte, Eckausbildungen sowie alle
erforderlichen Nebenleistungen für eine vollständige
und funktionsgerechte Ausführung gemäß
Flachdachrichtlinie sind in den Einheitspreis
einzukalkulieren.
Menge: 10,000 m

**6.3.1.16 Anschluss Eckausbildung, Attika und Brandwand**
Eckausbildungen zum Anschluss der Vorpositionen
fachgerecht herstellen, Innen- oder Außenecke.
Menge: 12,000 St

**6.3.1.17 WA Warmdach, zweilagig, gedämmt**
Wandanschluss wärmegedämmt (VHF), wie folgt
herstellen:

- Lieferung und Verlegung eines Abdeckstreifens vor dem
Anbringen der neuen Sockelschiene

- Wandfläche mit Elastomerbitumen-Voranstrich
grundieren.

- Ausgleichs- und Dampfsperrbahn der Dachfläche bis
Oberkante des Anschlusses an der  Wand vollflächig
aufschweißen bzw. -kleben.

- U-Profil aus verzinktem Stahlblech, 2fach gekantet,
Zuschnitt 300 mm,
 d = 1,0 mm, als oberen Abschluss fachgerecht
befestigen.

- Dämmstoffplatten, bestehend aus Mineralwolle, gem
System, d = 100 mm, in Höhe des  Anschlusses  in der
Senkrechten verlegen und aufkleben bzw. fixieren. Höhe
ca 20 cm oberhalb der neuen Dämmung

- Nach Verlegung der Wärmedämmung und der 1.
Abdichtungslage Dämmstoffkeil aus z. B.  Mineralfaser,
mindestens 5 x 5 cm, verlegen und auf der 1.
Abdichtungslage fixieren.

- Streifen aus Elastomerbitumen-Kaltselbstklebebahn  b
= 33 cm, vom Schenkel des U-Profils bis vor den Keil
aufkleben.

- Oberlage bis Vorderkante Keil aufschweißen.
Anschlussbahn bestreut oder Streifen der Oberlage, b =
33 cm, vom Schenkel des U-Profils bis vor den Keil
aufschweißen.

- Z-Feuchtigkeitssperre aus Streifen der Oberlage,
Zuschnitt 30 cm, von der Wand bis auf den  Schenkel
des U-Profils aufschweißen. Die Fixierung der Bahn an
der Wand erfolgt durch die vorhandene Wärmedämmung.

- Wandanschlussschiene nach Herstellervorschrift
montieren.

Abrechnung gem. VOB / C nach lfdm zu begrenzenden
Bauteilen, Zuschnitte, Anpassungenund Anarbeiten sowie
erforderlicheBefestigungsmittel sind einzukalkulieren.

Bereich Anschluss zu aufgehenden Bauteilen,
Dachausstieg

Gew. Fabrikat: '....................'
Menge: 15,000 m

**6.3.1.18 Zwischenfixierung ab 50 cm Höhe**
Dachabdichtung im senkrechten Bereich zusätzlich
zwischenfixieren da Höhe über 50cm,  mittels
Einzelbefestiger aller 20cm in vorhandenem aufgehendem
Bauteil
gem. Flachdachrichtlinie.
Menge: 105,000 m

**6.3.1.19 Dämmung Stahlstützen**
Lieferung und Montage einer allseitigen Wärmedämmung
aus Mineralwolle für die Stahlstütze HEA 160 im Bereich
der Dachdurchdringung.
Die Stahlstütze ist vollständig und umlaufend mit
formstabilen, nichtbrennbaren Mineralwolle-Dämmplatten
zu ummanteln. Die Dämmung ist dicht gestoßen,
hohlraumfrei und wärmebrückenarm auszuführen und an die
vorhandene Dachdämmung anzuschließen.
Dämmstoff:

- Mineralwolle-Dämmplatten Euroklasse A1, nichtbrennbar
- Wärmeleitfähigkeit ? = 0,040 W/(mK)
- Dämmstoffdicke: 100-170 mm
- Druckfestigkeit für den Einsatz im
Flachdachanschlussbereich geeignet

Einschließlich:
- Zuschneiden und Anarbeiten an die Stahlstütze
- Ausbildung sämtlicher Eck-, Kanten- und
Anschlussbereiche
- Befestigungs- und Hilfsmittel
- Herstellung einer geschlossenen Dämmhülle um die
Stahlstütze
- Anschluss an die angrenzende Dachwärmedämmung

Die Dämmung ist so auszubilden, dass die Dachabdichtung
dauerhaft an der gedämmten Stütze hochgeführt und
angeschlossen werden kann. Sämtliche hierfür
erforderlichen Vorarbeiten und Nebenleistungen sind
einzukalkulieren.

Ausführung gemäß Detail: DE DA 012-A -
Stahlkonstruktion RLT1 RLT2
Menge: 16,000 St

**6.3.1.20 Gully neu, senkrecht, 2-teilig, Hauptentwässerung**
Lieferung und Einbau eines Dachgullys für die
Hauptentwässerung, wärmegedämmt, senkrechter Abgang, DN
110, mit Aufstockelement und Kiesfang, nach
Herstellervorschrift einbauen und

Werte: Ablaufleistung 11,60 l/s
  Anstauhöhe ca 35 mm

Anschluss wie folgt herstellen:

1. Klebeflansch mit Kaltbitumen-Voranstrich grundieren.

2. Dampfsperre auf den Klebeflansch aufschweißen.

3. Nach Verlegung der Dämmung Abdichtungsbahnen
fachgerecht im Lagenrückversatz auf den Klebeflansch
aufschweißen.

Das Aufstockelement ist an die Dämmstoffstärke
anzupassen.
Einschl. Anschhluss an die Regenfallrohre.

Gew. Fabrikat: '....................'
Menge: 6,000 St

**6.3.1.21 Gully neu, abgewinkelt, 1-teilig - Notentwässerung**
Herstellen einer Notentwässerung DN100 - Lieferung und
Einbau eines Attikaablaufes (Notentwässerung) als
Turbo-Speier,
Form gem. gew. Fabrikat.
Kernbohrung zur Herstellung einer Öffnung in der Attika
für den Einbau des Attikaablaufes.

Werte: Ablaufleistung 7,30 l/s
  Anstauhöhe ca 35 mm
  Gesamta Anstauhöhe ca 70 mm
  Attikastärke bis ca. 25 cm

Attika besteht aus Stahlbeton, Lieferung und
fachgerechte Montage des kompletten Systems,
fachgerechten Anschluss zur Abdichtung herstellen,
Überstand zur Fassade 15 cm, außen zur Fassade ist eine
Abdeckung aus Zinkblech fachgerecht anzubringen,
Größe und Form gem. dem gew. System.

1. Klebeflansch gründlich reinigen und grundieren.

2. Abdichtungsbahnen fachgerecht im Lagenrückversatz
auf den Klebeflansch aufschweißen.

Gew. Fabrikat: '....................'
Menge: 6,000 St

**6.3.1.22 Kontrollschacht für Dachgullys**
Kontrollschacht mit arretierbarem Deckel.
Leistungs- und Funktionsanforderungen:
- Material: Aluminium
- Höhe: 100 mm
- Abmessungen: 250 x 250 mm
- Farbe: weissaluminium
Liefern und über dem Dachablauf fachgerecht montieren,
inkl. aller benötigter Nebenarbeiten.

Hinweis:
Bei mehrschichtigen Bauweisen oberhalb der
Flächendränage anordnen.
Schutzlage und ggf. Flächendränage dürfen den Abfluss
nicht behindern und müssen über dem Dachablauf
vollständig ausgeschnitten werden.

Gew. Fabrikat: '....................'
Menge: 12,000 St

**6.3.1.23 Herstellen von Kernbohrungen**
Herstellen von Kernbohrungen in der Attikawand für den
Einbau von neuen Überläufen
Durchmesser: ca. 8 cm
Plattendicke  : ca. 25 cm
Menge: 12,000 St

**6.3.1.24 Kernbohrungen für Schwanenhals**
Wie vor, jedoch für den Einbau des Schwanenhals für
Rohr-/Kabeldurchführung
DN100 passen zum gew. System
Dachdicke ca. 30 cm.
Menge: 1,000 St

**6.3.1.25 Wie vor, jedoch Dachdurchführungen Stranglüfter**
Wie vor, jedoch für den Einbau der Stranglüfter
Durchmesser 140mm passend System
Dachdicke ca. 30 cm.
Menge: 6,000 St

**6.3.1.26 Wie vor, jedoch Dachdurchführungen Abgasrohr**
Wie vor, jedoch für den Einbau der Abgasrohrs
Durchmesser 245mm passend System
Dachdicke ca. 30 cm.
Menge: 1,000 St

**6.3.1.27 Anschluss Stahlstützen**
Anschluss der Dachabdichtung an eine gedämmte
Stahlstütze, Höhe ca. 0,85 m, allseitig herstellen.

Die Dachabdichtung ist im Bereich der Dachdurchdringung
umlaufend an der wärmegedämmten Stahlstütze
hochzuführen und dauerhaft wasserdicht auszuführen.

Die Stahlstütze ist über die gesamte Höhe der
Wärmedämmung mit den Abdichtungsbahnen einzubinden. Die
Abdichtung ist bis unmittelbar unter die später zu
montierende Kopfplatte hochzuführen. Die erforderliche
Anschlusshöhe ist über die gesamte Stützenhöhe von ca.
0,85 m herzustellen.

Leistungsumfang:
- Lieferung und Einbau von
Mineralfaser-Dämmstoffkeilen, Abmessungen mindestens 5
x 5 cm, umlaufend am Stützenfuß.
- Herstellung der Anschlussabdichtung aus den
Abdichtungsbahnen des Dachabdichtungssystems
einschließlich Unter- und Oberlage.
- Umlaufende Hochführung der Abdichtung an allen Seiten
der gedämmten Stahlstütze.
- Herstellung sämtlicher Eckausbildungen, Zuschnitte,
Formstücke, Überdeckungen und Anschlüsse.
- Ausführung sämtlicher erforderlicher Befestigungen
und Sicherungen gemäß den Herstellervorgaben des
Abdichtungssystems.

Einschließlich aller Nebenarbeiten zur Herstellung
einer dauerhaft wasserdichten Anschlussausbildung.

Die Abdichtung ist bis unmittelbar unter die Kopfplatte
zu führen und dort für den nachfolgenden Anschluss
mittels Flüssigabdichtung vorzubereiten.
Der Anschluss der Kopfplatte sowie die Anarbeitung der
Flüssigabdichtung an die Kopfplatte sind nicht
Bestandteil dieser Position und werden gesondert
vergütet.
Menge: 16,000 St

**6.3.1.28 Anschluss Kopfplatte mit Flüssigkunstoffsystem**
Anschluss zur Kopfplatte der Stahlstütze, wie folgt
herstellen:

1. Untergrund gegebenenfalls aufrauen und mit Reiniger
entsprechend dem gew. System säubern (siehe
Untergrundtabelle). Ein Primer ist einzukalkulieren.

2. Ränder sowie Abgrenzungen des
Flüssigkunststoffsystems-Abdichtung mit
Krepp-Papier abkleben. Anschlusshöhe mind. 15 cm.

3. Flüssigkunststoff-Abdichtung mit Lammfellrolle oder
Pinsel auf den trockenen Untergrund auftragen.

4. Zugeschnittenes Flüssigkunststoff-Spezialvlies (110
g/m²) mit 10 cm Überlappung vollflächig und
hohlraumfrei einbetten. Die Überdeckungen sind an den
Kontaktflächen zueinander mit Flüssigkunststoff
--Abdichtung zu belegen.
An Kanten ist eine doppelte Vlieseinlage zuverwenden

5. Flüssigkunststoff-Abdichtung auf das Spezialvlies
wie vor beschrieben auftragen. Verbrauch insgesamt
mind. 3,0 kg/m². Trockenschichtdicke insgesamt mind.
2,1 mm.

6. Krepp-Papier vor dem Aushärten entfernen.

Gew. Fabrikat: '....................'
Menge: 16,000 St

**6.3.1.29 Anschluss Aufkantung Tür**
Herstellen des Türanschlusses im Schwellenbereich an
Tür- bzw. Türelementen im Warmdachaufbau, als Anschluss
der Flächenabdichtung an die vorhandene Aufkantung
sowie an das Tür- bzw. Schwellenprofil, gemäß
Flachdachrichtlinie und den anerkannten Regeln der
Technik, einschließlich aller hierfür erforderlichen
Nebenleistungen.

Die Leistung umfasst das Vorbereiten des Untergrundes,
sämtliche erforderlichen Zuschnitt-, Anpassungs- und
Anschlussarbeiten, das Liefern und Einbauen eines
Dämmkeils im Übergangsbereich von der Dachfläche zur
Aufkantung, das Herstellen der Abdichtungsanschlüsse an
der Aufkantung einschließlich erforderlicher Zulage-,
Verstärkungs- und Anschlussstreifen aus dem
Abdichtungssystem sowie die fachgerechte Einbindung in
den Dachabdichtungsaufbau. Die Dampfsperrbahn ist im
Anschlussbereich fachgerecht anzuarbeiten. Die
Abdichtung ist aus der Fläche über die Aufkantung bis
an das Tür- bzw. Schwellenprofil hochzuführen und dicht
anzuschließen. Die Anschlussausbildung umfasst die 1.
Lage / Unterlage sowie die Oberlage der Abdichtung
einschließlich aller erforderlichen Eckausbildungen,
Überdeckungen, An- und Abschlüsse.

Der obere Anschlussbereich ist mechanisch gegen
Abrutschen zu sichern und regensicher zu verwahren.
Hierzu sind ein Anschlussblech / eine Blechverwahrung
einschließlich aller erforderlichen Befestigungsmittel,
Formstücke, Eckausbildungen, Dichtstoffe und
Anpassungsarbeiten zu liefern und fachgerecht am
Türprofil bzw. im Bereich der Aufkantung zu montieren.

Einschl. sämtlicher Befestigungs- und Hilfsmittel,
Abdichtungsstreifen, Anarbeitungen an angrenzende
Bauteile sowie alle Nebenleistungen zur vollständigen,
funktionsgerechten, dauerhaft regensicheren und
fachtechnisch einwandfreien Herstellung des
Türanschlusses.
Menge: 1,000 m

**6.3.1.30 Anschluss Strangentlüfter**
Strangentlüfter, DN 100-125, zweiteilig Anschluss wie
folgt herstellen:
Lieferung und Einbau efolgt bauseits. Es ist nur der
fachgerechte Anschluss herzustellen.

1. Klebeflansch mit Kaltbitumen-Voranstrich grundieren.

2. Dampfsperre auf den Klebeflansch aufschweißen.

3. Nach Verlegung der Dämmung Abdichtungsbahnen
fachgerecht im Lagenrückversatz auf den Klebeflansch
aufschweißen.

Gewähltes Fabrikat: '....................'
Menge: 14,000 St

**6.3.1.31 Flachdachabsturzsicherung eindichten**
Flachdachabsturzsicherungen, fachgerecht eindichten.
Eindichtung mit zum System passender Manschette und
erforderlichen Abdichtungslagen, Schraubenköpfe und
Platte sind mit einer Dämmung abzudecken, Anschluss
mittels Anschlussstreifens zur Absturzsicherung
fachgerecht anschließen.
Menge: 9,000 St

**6.3.1.32 Anschluss Lüftungskanal 400/700 mm**
Anschluss an Lüftungskanal Maße 400/700 mm, mit
Regenkragen, inkl. Eckausbildungen, wie folgt
herstellen:

- Fläche mit Elastomerbitumen-Voranstrich grundieren

- Dämmstoffkeil, mindestens 5 x 5 cm, verlegen und
fixieren.

- Elastomerbitumen-Anschlussbahn unbestreut, b = 33 cm,
an der Wand und vor dem Keil aufschweißen. Im
Keilbereich unverschweißt lassen.

- zweilagige-Flächenabdichtung bis Vorderkante Keil
aufschweißen.
 Anschlussbahn bestreut oder Streifen aus
Elastomerbitumen-Oberlage bestreut,
b = 33 cm, aufschweißen.

- Wandanschlussschiene nach Herstellervorschrift
montieren. einschl. Versiegelung des Anschlusses zum
aufgehendem Bauteil einschl. der Wandanschlussschiene
und Abschluss mit einem PU Kitt bzw. Dachdeckersilikon
versehen.
Die Verwahrung erfolgt am Regenkragen

Bereich Küchenlüftungskanal
Menge: 2,000 St

**6.3.1.33 Wie vor, jedoch Lüftungskanal 500/1500**
Wie vor, jedoch Lüftungskanal mit den Maßen von ca.
500/1500 mm
Bereich Sozialtrakt, Mensa und Werken
Menge: 2,000 St

**6.3.1.34 Flüssigabdichtung Abgasrohr**
Anschluss an gedämmtes Kaminrohr aus Metall, PVC o.ä.
mit Flüssigabdichtung, inkl. Eckausbildungen wie folgt
herstellen:

- Untergrund gegebenenfalls aufrauen und mit Reiniger
säubern (siehe Untergrundtabelle).

- Ränder sowie Abgrenzungen der Abdichtung mit
Krepp-Band abkleben.

- Flüssigabdichtung mit Lammfellrolle oder Pinsel auf
den trockenen
Untergrund auftragen und Spezialvlies, 110 g/m²,
mit 5 cm Überdeckung vollflächig und hohlraumfrei
einbetten. Die
Überdeckungen sind an den Kontaktflächen zueinander mit
Abdichtung zu
belegen.

- Flüssigabdichtung auf das Spezialvlies wie
vorbeschrieben auftragen.

Verbrauch gesamt mind. 3,0 kg/m², Trockenschichtdicke
gesamt mind. 2,1 mm.

- Krepp-Band vor dem Aushärten entfernen.

Anmerkung:
In geschlossenen Räumen ist der Einsatz nach den Regeln
der BauBG nur unter
besonderen Bedingungen erlaubt. Es muss für einen mind.
7-fachen Luftwechsel
gesorgt und es müssen Messungen der Stoffkonzentration
durchgeführt werden.

Bereich: Abgasrohr Durchmesser 190mm
Menge: 1,000 St

**6.3.1.35 Anschluss zu Einbauteilen mit Flüssigkunstoffsystem**
Wie vor, jedoch Schwanenhals ELT D150-200mm
Menge: 1,000 St

**6.3.1.36 Anschluss zu Einbauteilen mit Flüssigkunstoffsystem**
Wie vor, jedoch Rohrdurchführung Maße ca. 40 x 40 cm

Gew. Fabrikat: '....................'
Menge: 2,000 St

**6.3.1.37 Liefern und Verlegen von Gehwegplatten**
Lieferung und Verlegung von Betonplatten als Geh- und
Wartungsweg auf dem Dach. Der Einbau erfolgt auf dem
Kies.

Abmessung: ca. 500 x 500 mm
Stärke: maximal 30 mm
Farbton nach RAL / NCS nach Wahl des AG

Verlegung erfolgt auf einer Bautenschutzmatte
500x50x10mm einschl. Auflage mit Schalldämpfer

Gew. Fabrikat: '....................'
Menge: 70,000 qm

**6.3.1.38 Betonplatten als Auflager Lüftung**
Wie vor, jedoch Einzelne Betonplatten mit Schutzvlies
und Auflage mit Schalldämpfer als Auflager für die
Lüftungsanlage
Menge: 10,000 St

##### 6.3.2 Gewerk 2 : Gründach

**6.3.2.01 Schutzlage**
Liefern und fachgerechtes Verlegen einer mechanischen
Schutzlage aus einem geeigneten Geotextil aus
Polyester-/Polypropylen-Fasermischung oder
gleichwertig, mechanisch und thermisch verfestigt, zum
Schutz der wurzelfesten Dachabdichtung vor mechanischer
Beanspruchung im Gründachaufbau.

Leistungs- und Funktionsanforderungen:
- mechanisch hoch belastbar
- geruchsneutral
- geeignet für den Einsatz unter Begrünungsaufbauten
- verträglich mit den angrenzenden Schichten des
Dachaufbaus
- Material: Polyester-/Polypropylen-Fasermischung oder
gleichwertig
- mechanisch und thermisch verfestigt
- Flächengewicht: 600 g/m² maximal
- Dicke: ca. 4 mm

Durchstoßfestigkeit: geeignet für die vorgesehene
mechanische Schutzfunktion

Die Schutzlage ist vollflächig lose auf der
Dachabdichtung zu verlegen. Die einzelnen Bahnen sind
mit einer Überdeckung von mindestens 10 cm auszuführen.
Erforderliche Zuschnitte, Anpassungen, Anarbeiten an
Durchdringungen und angrenzende Bauteile sowie
sämtliche erforderlichen Nebenarbeiten und Hilfsstoffe
sind in die Leistung einzurechnen.

Die Ausführung erfolgt gemäß den Verlegeanweisungen des
Herstellers und den anerkannten Regeln der Technik.

Abrechnung gemäß VOB/C nach der horizontalen Dachfläche
bis zu den begrenzenden Bauteilen. Zuschnitte,
Anpassungen und Anarbeitungen werden nicht gesondert
vergütet und sind in den Einheitspreis einzurechnen.

Gewähltes Fabrikat: '....................'
Menge: 540,000 qm

**6.3.2.02 Drän- und Speicherelement stumpf gestoßen, lose verlegt**
Liefern und fachgerechtes Verlegen eines
druckbelastbaren Drän- und Speicherelementes für
Dachbegrünungen, geeignet zur Wasserspeicherung,
kontrollierten Wasserführung und sicheren Entwässerung
innerhalb des Gründachaufbaus.
Das Element muss formstabil, dauerhaft funktionsfähig
und für die vorgesehenen Belastungen im Dachaufbau
geeignet sein. Die Eignung für die vorgesehenen
Begrünungs- und Nutzungsbereiche ist durch geeignete
technische Unterlagen des Herstellers nachzuweisen.

Leistungs- und Funktionsanforderungen:
- geeignet für extensive Dachbegrünungen sowie
vergleichbare Begrünungsaufbauten
- druckbelastbar und formstabil
- Flächengewicht: maximal 1,0 kg/m²
- Aufbauhöhe: ca. 20-25 mm
- Druckfestigkeit gemäß DIN EN ISO 25619-2: mindestens
219 kPa
- Füllvolumen: ca. 10,5 l/m²
- Wasserspeichervermögen: ca. 7,2 l/m²

Wasserableitvermögen in der Ebene gemäß DIN EN ISO
12958: ausreichend für die sichere Ableitung von
Überschusswasser innerhalb des vorgesehenen
Gründachaufbaus; Nachweis durch technische Unterlagen
bzw. Prüfzeugnis des Herstellers.

Die Drän- und Speicherelemente sind auf der zuvor
verlegten Schutzlage stumpf gestoßen und lose
entsprechend den Verlegevorgaben des Herstellers zu
verlegen.

Erforderliche Zuschnitte, Anpassungen, Anarbeiten an
Durchdringungen und angrenzende Bauteile sowie
sämtliche erforderlichen Nebenarbeiten und Hilfsstoffe
sind in die Leistung einzurechnen.

Die Ausführung erfolgt gemäß den Herstellerangaben
sowie den anerkannten Regeln der Technik.

Abrechnung gemäß VOB/C nach der horizontalen Dachfläche
bis zu den begrenzenden Bauteilen. Zuschnitte,
Anpassungen und Anarbeitungen sowie erforderliche
Hilfsstoffe werden nicht gesondert vergütet und sind in
den Einheitspreis einzurechnen.

Gew. Fabrikat: '....................'
Menge: 540,000 qm

**6.3.2.03 Filterschicht**
Liefern und fachgerechtes Verlegen einer geeigneten
Filterschicht aus einem synthetischen Geotextil oder
gleichwertig zur Trennung der Vegetationstragschicht
von der Drän- und Speicherschicht sowie zur
Sicherstellung der dauerhaften Funktionsfähigkeit des
Gründachaufbaus.

Das Filtervlies muss filterstabil, dauerhaft
wasserdurchlässig und für den Einsatz innerhalb von
Dachbegrünungsaufbauten geeignet sein.

Leistungs- und Funktionsanforderungen:
- geeignet für den Einsatz in extensiven
Dachbegrünungsaufbauten
- Material: synthetisches Geotextil (z. B.
Polyester/Polypropylen) oder gleichwertig
- Flächengewicht: ca. 125 g/m² maximal
- charakteristische Öffnungsweite O90: ca. 0,126 mm
- Stempeldurchdrückkraft gemäß DIN EN ISO 12236:
mindestens 1.000 N
- Geotextilrobustheitsklasse: mindestens GRK 2

Wasserdurchlässigkeit: geeignet zur sicheren Ableitung
von Überschusswasser innerhalb des Gründachaufbaus;
Nachweis gemäß Herstellerangaben

Die Filterschicht ist auf der zuvor verlegten Drän- und
Speicherschicht lose mit einer Überdeckung von
mindestens 10 cm zu verlegen.

Erforderliche Zuschnitte, Anpassungen, Ausbildungen an
Durchdringungen und angrenzenden Bauteilen sowie
sämtliche erforderlichen Nebenarbeiten und Hilfsstoffe
sind in die Leistung einzurechnen.

Die Ausführung erfolgt gemäß den Herstellerangaben
sowie den anerkannten Regeln der Technik.

Abrechnung gemäß VOB/C nach der horizontalen Dachfläche
bis zu den begrenzenden Bauteilen. Zuschnitte,
Anpassungen und Anarbeitungen sowie erforderliche
Hilfsstoffe werden nicht gesondert vergütet und sind in
den Einheitspreis einzurechnen.

Gewähltes Fabrikat: '....................'
Menge: 540,000 qm

**6.3.2.04 Vegetationstragschicht**
Liefern und fachgerechtes Aufbringen einer geeigneten
Vegetationstragschicht für extensive Dachbegrünungen im
mehrschichtigen Gründachaufbau.
Das Substrat muss für den vorgesehenen Gründachaufbau
geeignet, strukturstabil, dauerhaft pflanzenverträglich
und gemäß den Anforderungen der
FLL-Dachbegrünungsrichtlinien geprüft sein bzw.
gleichwertige Eigenschaften nachweisen.

Leistungs- und Funktionsanforderungen:
- geeignet für extensive Dachbegrünungen
- mineralisch geprägtes Substrat mit geeigneten
organischen Anteilen
- dauerhaft strukturstabil und pflanzengerecht
- ausreichende Wasserhaltefähigkeit und
Wasserdurchlässigkeit entsprechend den Anforderungen
des vorgesehenen Begrünungsaufbaus
- geeignete Luftkapazität zur Sicherstellung der
Vegetationsentwicklung
- pH-Wert, Salzgehalt und Gehalt an organischer
Substanz entsprechend den Anforderungen der
FLL-Dachbegrünungsrichtlinien

Gewicht:
- Volumengewicht trocken: max. 1.230 kg/m³
- Volumengewicht wassergesättigt: max. 1.530 kg/m³

Das Substrat ist in loser Schüttung aufzubringen,
fachgerecht einzubauen und gleichmäßig zu verteilen.

Schichtdicke:
- Einbaustärke: ca. 10 cm
- Gesamthöhe des Gründachaufbaus: max. 15 cm
- Die zulässige Einbaugenauigkeit beträgt ± 1,5 cm.

Der Verdichtungsfaktor für Transport und Einbau ist
entsprechend den Herstellerangaben zu berücksichtigen.

Erforderliche Verteilungen, Anpassungen, Nacharbeiten
sowie sämtliche Nebenarbeiten sind in die Leistung
einzurechnen.
Die Ausführung erfolgt gemäß den Herstellerangaben, den
FLL-Dachbegrünungsrichtlinien sowie den anerkannten
Regeln der Technik.

Abrechnung gemäß VOB/C nach der eingebauten Fläche. Die
erforderlichen Zuschläge für Transport, Einbau,
Verdichtung und Verteilung sind in den Einheitspreis
einzurechnen.

Gewähltes Fabrikat: '....................'
Menge: 540,000 qm

**6.3.2.05 Kiesfangleiste**
Liefern und fachgerechtes Herstellen einer geeigneten
Kiesfangleiste bzw. Randeinfassung zur Begrenzung und
Sicherung des Gründachaufbaus sowie zur Gewährleistung
einer funktionsgerechten Entwässerung im Randbereich.

Das System muss dauerhaft witterungsbeständig,
formstabil und für den vorgesehenen
Dachbegrünungsaufbau geeignet sein.

Leistungs- und Funktionsanforderungen:
- geeignet zur Ausbildung von Kiesstreifen und
Randbereichen bei Dachbegrünungen
- Sicherstellung eines ausreichenden Wasserdurchlasses
im Randbereich
- dauerhaft beständig gegenüber Witterungseinflüssen
und Umgebungsbedingungen
- höhenangepasste Ausführung entsprechend dem
vorgesehenen Gründachaufbau
- standsichere und dauerhafte Lagefixierung
entsprechend den Erfordernissen des Dachaufbaus
- Befestigung ohne Beeinträchtigung der Dachabdichtung

Die Kiesfangleisten sind einschließlich erforderlicher
Eck- und Formteile fachgerecht herzustellen und
entsprechend den technischen Anforderungen des
Dachaufbaus sowie den Vorgaben des Herstellers
einzubauen.

Erforderliche Zuschnitte, Anpassungen, Eckausbildungen,
Verbindungen, Befestigungen sowie sämtliche
erforderlichen Nebenarbeiten und Materialien sind in
die Leistung einzurechnen.
Die Ausführung erfolgt gemäß den Herstellerangaben und
den anerkannten Regeln der Technik.

Abrechnung gemäß VOB/C nach ausgeführter Länge.
Sämtliche Zuschnitte, Anpassungen, Eckausbildungen,
Verbindungen, Befestigungen und Nebenarbeiten sind mit
dem Einheitspreis abgegolten.

Gewähltes Fabrikat: '....................'
Menge: 180,000 m

**6.3.2.06 Kies 16/32 liefern und einbauen als Ergänzung**
Rollkiesschüttung als Kiesstreifen aus gewaschenem
Material an aufgehenden Wänden und den Lüftern zur
Schaffung einer vegetationsfreien Fläche liefern und
fachgerecht einbauen.
Einschl. der erforderlichen Pumptechnik zum
Materialtransport.
Körnung 16/32 mm
Menge: 15,000 cbm

**6.3.2.07 Fertigstellungspflege Dachbegrünung**
Fertigstellungspflege der extensiven Dachbegrünung gem.
DIN 18916.
Entfernen von unerwünschten Fremdaufwuchs sowie Wartung
der Entwässerungseinrichtung.
Nachschneiden von Trieben und Ersetzen der
Pflanzausfälle. Flächen von Unrat säubern.
Anzahl der Durchgänge min. 2 Stück
weitere Gänge abhängig von Wachstumsbedingungen.
Anfallende Stoffe sind geordnet zu entsorgen, inkl.
anfallender Kosten.
Wässern der Pflanzen soweit es die
Witterungsverhältnisse erfordern.
Menge: 540,000 qm

**6.3.2.08 Vegetation Sedumsprossen**
Liefern und fachgerechtes Ausbringen eines Vegetation
Sedumsprossen Typ E für extensive Dachbegrünungen mit
geeigneten Sedumarten.

Die Sprossenmischung muss für den vorgesehenen
Gründachaufbau geeignet sein und eine dauerhafte,
flächige Vegetationsentwicklung gewährleisten.

Leistungs- und Funktionsanforderungen:
- Sprossenmischung Typ E gemäß
FLL-Dachbegrünungsrichtlinien
- Mischung aus geeigneten Sedumarten
- Sprossenmenge: ca. 50-70 g/m²
- gleichmäßige Ausbringung zur Herstellung einer
flächigen Vegetation
- auf eine ausreichende Verwehsicherheit bei Lagerung,
Transport und Ausbringung ist zu achten

Die Ausführung erfolgt gemäß den
FLL-Dachbegrünungsrichtlinien sowie den Vorgaben des
Herstellers und den anerkannten Regeln der Technik.
Die Sprossenmischung ist fachgerecht auszubringen und
gleichmäßig zu verteilen. Sämtliche erforderlichen
Nebenarbeiten, Nacharbeiten und Leistungen zur
ordnungsgemäßen Herstellung der Vegetationsschicht sind
in die Leistung einzurechnen.

Hinweis: Auf Verwehsicherheit ist zu achten!
Menge: 540,000 qm

##### 6.3.3 Gewerk 3 : Klempnerarbeiten

**6.3.3.01 Sammeltopf mit Lüftungsrohr, passend zu Dachgully DN 110**
Sammeltopf mit Lüftungsrohr zur Aufnahme des durch die
Attika geführten Ablaufrohres eines wärmegedämmten
Dachgullys mit senkrechtem Abgang DN 110 und zum
Anschluss an die senkrechte Regenfallleitung liefern
und nach Herstellervorschrift montieren.

Ausführung zur Sicherstellung der Be- und Entlüftung
der Freispiegelströmung und zur Vermeidung von
Druckströmungen in der Regenentwässerung.

Ausführung / Anforderungen:
- Material: Titanzink nach DIN 17 770 mit
korrosionsschutzgeeigneter Innenbeschichtung auf
Epoxidharzbasis oder gleichwertig
- mit integriertem Lüftungsrohr
- passend für den Anschluss des durch die Attika
geführten Ablaufrohres eines Dachgullys DN 110
- einschließlich Anschluss an die Regenfallrohre
- einschließlich aller erforderlichen Befestigungen,
Dichtungen, Übergänge, - Anschluss- und
Verbindungsteile
- Einbau einschließlich aller Nebenleistungen

Fachgerechte Befestigung auf einer
Edelstahlunterkonstruktion mit einer Bekelidung von 8
mm Schichtstoffplatte ist zu kakulieren
Menge: 6,000 St

**6.3.3.02 Schwanenhälse zur Verbindung zwischen Abgang und Fallrohr liefern und einbauen einschl. aller Zuschnitt- und Einpaßarbeiten.**
Schwanenhälse zur Verbindung zwischen Abgang und
Fallrohr liefern und einbauen einschl. aller Zuschnitt-
und Einpassarbeiten.

Material  : Titanzink nach DIN 17 770
Nenngröße: 333 / Abgang DN 110
Menge: 6,000 St

**6.3.3.03 Fallrohr rund einschl. Rohrbögen liefern.**
Fallrohr rund einschl. Rohrbögen, Rohrschellen und
Wulsten liefern und fachgerecht frei vor der Wand
verlegen, inkl. der Anschlüsse an Einlauf und ggf.
Standrohr
Fachgerechte Befestigung auf einer
Edelstahlunterkonstruktion mit einer Bekelidung von 8
mm Schichtstoffplatte ist zu kakulieren
Material  : Titanzink nach DIN 17 770
Materialdicke: 0,7 mm
Nenngröße : DN110
Menge: 65,000 m

**6.3.3.04 Standrohr, DN 110**
Standrohr rund,aus Titanzink einschl.
Befestigungsschellen.

Leistungsbestandteile:
- Standrohr mit Reinigungsöffnung und
Sicherheitsüberlauf
- Standrohrkappe mit Dichtring als Übergang zum
Fallrohr
- Anschluss der neuen Standrohre an die bestehende
Grundleitung.
- Übergangsstück zur Grundleitung aus HT/KG-Rohr
- Erforderliche Erdarbeiten bis ca. 0,50 m³

Material  : Titanzink nach DIN 17 770
Maße DN 110
Länge: 1,00 m
Menge: 6,000 St

**6.3.3.05 Attikaabdeckung aus Aluminium**
Attikaabdeckprofil aus Aluminium, einschließlich
Halterungen, Stoßverbindungen, Dehnungsausgleicher,
liefern und fachgerecht montieren, mit Gefälle (min.
2%), einschließlich Lieferung der notwendigen
Befestigungsmittel, mechanisch auf vorbereitetem,
Attikakopf mit systemzugehörigen Halterungen befestigen
und fachgerecht montieren. sämtlicher Zubehörteile,
(spezieller Kraghalter, in 3 Richtungen justierbar,
Befestigungsmittel, Stoßverbinder etc.)

Material Aluminium

Oberflächenqualität: Alu, natur
Zuschnitt: ca. 800mm, 4fach gekantet
Ansichtsbreite ca. 8-12cm,
Materialstärke: 2,0 mm

Gew. Fabrikat: '....................'
Menge: 65,000 m

**6.3.3.06 Attikaabdeckung Farbgebung**
Zulage für die Position zuvor, für die Farbgebung,
pulverbeschichtet,

Farbe: Anthrazit RAL 000 55 00
Menge: 65,000 m

**6.3.3.07 Eckausbildungen Attikababeckung**
Eckausbildungen, zum Anschluss und Abschluss der
Vorposition fachgerecht herstellen, für die Abdichtung
und Verblechungen zu kalkulieren.
Menge: 2,000 St

**6.3.3.08 Eckausbildung Farbgebung**
Zulage für die Position zuvor, für die Farbgebung,
pulverbeschichtet,

Farbe: Anthrazit RAL 000 55 00
Menge: 2,000 St

**6.3.3.09 Brandwand Abdeckung**
Brandwandabdekcung aus Aluminium, einschließlich
Halterungen, Stoßverbindungen, Dehnungsausgleicher,
liefern und fachgerecht montieren, mit beidseitigem
Gefälle (min. 2%), einschließlich Lieferung der
notwendigen Befestigungsmittel, mechanisch auf
vorbereitetem, Brandwandkopf mit systemzugehörigen
Halterungen befestigen und fachgerecht montieren.
sämtlicher Zubehörteile, (spezieller Kraghalter, in 3
Richtungen justierbar, Befestigungsmittel,
Stoßverbinder etc.)

Material Aluminium

Oberflächenqualität: Alu, natur
Zuschnitt: ca. 800mm, 4fach gekantet
Ansichtsbreite ca. 8-12cm,
Materialstärke: 2,0 mm
Menge: 40,000 m

**6.3.3.10 Brandwandabdeckung Farbgebung**
Zulage für die Position zuvor, für die Farbgebung,
pulverbeschichtet,

Farbe: Anthrazit RAL 000 55 00
Menge: 40,000 m

**6.3.3.11 Eckausbildungen Brandwand**
Eckausbildungen, zum Anschluss und Abschluss der
Vorposition fachgerecht herstellen, für die Abdichtung
und Verblechungen zu kalkulieren.
Menge: 5,000 St

**6.3.3.12 Eckausbildung Farbgebung**
Zulage für die Position zuvor, für die Farbgebung,
pulverbeschichtet,

Farbe: Anthrazit RAL 000 55 00
Menge: 5,000 St

**6.3.3.13 Blitzstromfähige Verbindungen Attikaverblechung**
Die Attikaabdeckungen sind untereinander elektrisch
leitfähig und blitzstromtragfähig miteinander zu
verbinden, entsprechend den Vorgaben des bauseits
geplanten und ausgeführten Blitzschutzsystems.

Die Ausführung umfasst die Herstellung der
erforderlichen leitfähigen Verbindungen an den Stoß-
und Anschlussstellen der Attikaabdeckungen unter
Verwendung geeigneter, korrosionsbeständiger
Verbindungsmittel.

Eine durchgängige elektrische Verbindung der
Attikaabdeckungen ist sicherzustellen.
Einschließlich aller erforderlichen Verbindungsmittel,
Klemmen, Überbrückungselemente sowie Nebenleistungen.
Menge: 105,000 m

**6.3.3.14 Flachdachabsturzsicherungen**
Ständig nutzbare Flachdachabsturzsicherung CE 0299,
geprüft nach DIN EN 795, EG-Baumusterprüfbescheinigung
Nr. 9706001 v. 07.01.97, zur Befestigung der
persönlichen Schutzausrüstung gegen Absturz, DIN 4426 -
Sicherheitseinrichtungen zur Instandhaltung baulicher
Anlagen -, Bauart 7.300 EN o. glw., zum Einbau mit
Gewindestangen und Zubehör liefern und nach
Herstellervorschrift montieren.

Das mitgelieferte Zubehör, wie Anschlussmanschette, die
Dämm- und Witterungsschutzhaube, Unterlage zur
Verminderung der Wärmebrücke.

Das Hersteller-Zertifikat und die
EG-Konformitätserklärung (CE-Zeichen auf Basis DIN EN
795) sind mit der Abrechnung zu übergeben.

Vor Bestellung ist in jedem Falle die Dachkonstruktion
bauseits statisch zu überprüfen, es können Lasten bis
7,0 kN auftreten. Die technischen Baubestimmungen sind
einzuhalten.

Bei der Kalkulation der Befestigungsmittel ist von
einem Beton C 20/ 25 auszugehen.

Gew. Fabrikat: '....................'
Menge: 9,000 St

**6.3.3.15 Technische Bearbeitung, Statik**
Technische Bearbeitung/Werkplanung sowie Statik für die
Tahlträger als Auflager für de UK-Lüftung; vom
Tragwerksplaner wird die statische Berechnung als
Genehmigungsstatik mit den zugehörigen
Übersichtszeichnungen,
den Konstruktionszeichnungen sowie den Regeldetails zur
Verfügung gestellt;
basierend auf diesen Plänen hat der Auftragnehmer die
technische Bearbeitung
für die Montagepläne, Werkstatt- und Detailpläne,
ergänzende statische
Nachweise sowie die Montagezustände zu erbringen.

Die Bearbeitung umfasst:
- sämtliche Stahlkonstruktionen außerhalb der
vorliegenden Statik
- Unterspannungen
- Übergänge, Auflager
- Montagestöße
- sämtliche Anschlüse zwischen tragenden
Stahlbauteilen, sowie die Ausbildung der Rahmenecke
- Verbindungsmittel, Kopf- und Fußplatten

Sollten Abweichungen von den vorgegebenen Profilen und
Ausführungen
erforderlich sein, so sind diese mit dem Architekten
und dem vom Bauherrn
beauftragten Tragwerksplaner detailliert abzustimmen;
der statische Nachweis ist
über den Tragwerksplaner an den Prüfstatiker zur
Freigabe einzureichen;
insgesamt sind sechs Ausfertigungen erforderlich:
- 2 x für Prüfstatiker
- 1 x für Tragwerksplaner
- 1 x für Bauherr
- 1 x für Architekt
- 1 x für Bauleitung
Menge: 1,000 psch

**6.3.3.16 Ausführungszeichnungen**
Anfertigen von Ausführungszeichnungen wie folgt:

- alle für den gesamten Umfang dieser
Leistungsbeschreibung erforderlichen bzw. vom planenden
Architekten angeforderten Werkstatt- und
Detailzeichnungen

- Umfang: Übersichtspläne, Details, Stöße,
Verbindungen, Übergänge, Befestigungsmittel, Handhaben,
etc.

- Anfertigen, Vorlegen und Abstimmen mit dem planenden
Architekten / Prüf-Ing.

- inkl. Einarbeiten von Änderungen und Fortschreibung

- vorzusehen ist die Erstellung der Zeichnungen mit CAD
, die Daten sind als DWG und / oder PDF- Datei zu
übergeben

- Grundlage für die Ausführungszeichnungen sind die zur
Bauausführung freigegeben Werk- und Detailpläne der
Architekten

Die Pläne sind eigenständig zur Prüfung beim
Prüfingenieur einzureichen und vom Prüfingenieur
freizugeben.
Menge: 1,000 psch

**6.3.3.17 Lieferung und Montage Stahlträger**
Lieferung und Montage von Stahlträgern HEA 160 als
Stützen für die Stahlkonstruktionen RLT01 und RLT02
einschl. Fußplatte, Kopfplatte und Thermostop d=3cm

Stahlqualität: S 235

Die Montage erfolgt gemäß der gew. Technologie mit den
erforderlichen Sicherungsmaßnahmen und unter Einhaltung
der Arbeitsschutzvorschriften.
Alle erforderlichen  Hebe- und Montagegeräte sowie
notwendige Arbeits- und Schutzgerüste bzw.
Absturzsicherungen und Hubbühnen sind gemäß der
gewählten Technologie mit einzukalkulieren

Profilabmessungen:
Stahlträger HEA160 Länge ca. 0,85 m
Stahlbetondecke b=20cm, C25/30

Fußplatte S235 RLT1: 200x180x12 mit 2 Bolzenankern FAZ
II Plus 16/50 o.glw.
Fußplatte S235 RLT2: 200x180x10 mit 2 Bolzenankern FAZ
II Plus 10/20 o.glw.

Kopfplatte S235 RLT1: gemäß zu erstellender Statik
Kopfplatte S235 RLT2: gemäß zu erstellender Statik
Thermostop d = 30 mm, Fabrikat Schöck o.glw.

Ausführungsklasse Schweißarbeiten: EXC2
Feuerwiderstand : F0 (keine Anforderungen)

Korrosionschutz- Beschichtungssystem für komplette
Stahlträger
als Erstschutzsystem, einschließlich
Untergrundvorbehandlung in SA 2 1/2 fachgerecht
bestehend aus :
- Grundbeschichtung
- Zwischenbeschichtung
- Deckbeschichtung

wie folgt herstellen :
Vorbereitungsgrad : gestrahlt, SA 2 1/2 (D IN EN Iso 1
2944-4)
Beschichtungssystem auf Basis : Alkydharz
Mattheit : seidenmatt
Korrosivitätskategorie : C 2 (innen )
Schutzdauer : lang
Sollschichtdicke (NDFT) : 160 µm (DIN EN ISO 12944-5)
für das Gesamtsystem Farbe : gem. Wunsch Bauherr

Die Beschichtung der erforderlichen Kleineisenteile und
Befestigungsmittel ist mit einzukalkulieren. Ausführung
komplett in Werkstatt.

Anschluss Stütze-Bodenplatte
Der Anschluss der Stützen an die Decke erfolgt mit
einer Fußplatten über Bolzenanker.

Anschluss Stütze-Kopfplatte
Der Anschluss der Kopfplatte erfolgt nach dem Dämmen
und eindichten der Stützen. Die Kopfplatte wird
anschließend mit Flüssigabdichtung eingedichtet.

Abdichtungb erfolgt gemäß gesonderter Positionen.

Sämtliche Anschlüsse sind gemäß der Statik auszuführen.

Die Stahlkonstruktion einschließlich sämtlicher
Schweiß- und Schraubverbindungen, Befestigungsmittel,
Anker, Kleineisenteile sowie aller für eine
vollständige und fachgerechte Montage erforderlichen
Nebenleistungen ist in die Einheitspreise
einzukalkulieren.
Menge: 16,000 St

#### 6.4 Titel 4 : Seitenschiffe

##### 6.4.1 Gewerk 1: Dachabdichtungsarbeiten/Aufbau Kiesbett

*Hinweis*
Die beiden Seitenschiffe an der Sporthallel sind als
Warmdachkonstruktion fachgerecht zu dämmen und
abzudichten.

Die Dämmung erfolgt aus Steinwolleplatten mit einer
mittleren Druckfestigkeit und nicht brennbar. Die
Seitenflügel haben ein Gefälle von ca. 3° bzw. 5°.

Die Abdichtung erfolgt mit einer 2-lagigen
Bitumenabdichtung. Entwässerungselemente und
haustechnische Einbauten werden bauseits geliefert und
sind fachgerecht in die Dachabdichtung einzudichten.

*Hinweis*
Die Materialien sind passend für ein System anzubieten.
Der Nachweis der Windsogsicherung ist vor Baubeginn der
Bauleitung vorzulegen.

**6.4.1.01 Windsogberechnung**
Aufstellen des erfoderlichen Nachweises der
Windsogkräfte und Übergabe an die Bauleitung. Nachweis
für den gesamten Dachaufbau ist zu erstellen.
Vorbereitung für die Klebung der ersten
Abdichtungslage. Berechnungsgrundlage ist die
Flachdachrichtlinie und deren Bemessungswerten, sowie
die Angaben des Herstellers des gew. Systems.
Menge: 1,000 St

**6.4.1.02 Betondecke vorbereiten**
Vorhandene Betondecke von Staub und losen Teilen
säubern. Hochstehende Kanten und Grate egalisieren,
scharfkantige Unebenheiten entfernen und besenrein
abfegen, anfallendes Material fachgerecht entsorgen,
einschl. Abtransport.
Menge: 540,000 qm

**6.4.1.03 Voranstrich**
Lösungsmittelfreier Elastomerbitumen-Voranstrich, gut
deckend im Streich-, Roll- oder Spritzverfahren auf den
sauberen und trockenen Untergrund einschl. aller An-
und Abschlüsse aufbringen.
Untergrund ist Beton

Verbrauch: je nach Untergrundbeschaffenheit ca. 0,10 -
0,30 l/m²
Verarbeitungstemperatur: > + 5 °C
Trocknungszeit: ca. 2 Std. (je nach Untergrund und
Temperatur)
Der Voranstrich soll vor Aufbringen der nächsten Lage
ausreichend ablüften. passend zum gew. System.

Untergrund ist Stahlbeton

Abrechnung gem. VOB / C nach horizontaler Dachfläche zu
begrenzenden Bauteilen, Zuschnitte, Anpassungenund
Anarbeiten sowie erforderliche Klebmittel sind
einzukalkulieren

Gew. Fabrikat: '....................'
Menge: 540,000 qm

**6.4.1.04 Elastomerbitumen-Schweißbahn als Dampfsperrbahn**
Elastomerbitumen-Schweißbahn als Dampfsperrbahn nach
DIN EN 13 970. als Dampfsperrbahn
Leistungs- und Funktionsanforderungen:
- Dicke ca. 4 mm
- oberseitig: feinbestreut, schwarz mit Nahtstreifen
- unterseitig: folienkaschiert
- offene Liegezeit bzw. UV-stabil: 6 Monate
- Trägereinlage: Kombinationsträger PET/Alu/PET +
Glasgewebe
- Durchtrittsicher
- Maximale Zugkraft nach DIN 12311-1: l: > 1000 N/50
mm, q: > 1000 N/50 mm
- Dehnung nach DIN 12311-1: l + q: > 2 %
- Diffusionswiderstand (Sd-Wert) nach DIN EN
  1931: > 1500 m
- Kaltbiegeverhalten nach DIN EN 1109: < -30 °C
- Wärmestandfestigkeit nach DIN EN 1110: > + 110 °C
- Widerstand gegen stoßartige Belastung nach DIN EN
12691: > 300 mm Verfahren B
- kurzfristige Behelfsabdichtung

Liefern und gem. Herstellervorgaben auf den Untergrund
fachgerecht verlegen. Längsnaht- und
Kopfstoßüberdeckung mind. 8 cm breit, unter Verwendung
einer Andrückrolle und fachgerecht thermisch
verschweißen. Ein 45°-Eckschnitt ist an der mittleren
Lage im Bereich des T-Stoßes auszuführen. Stöße
versetzt anordnen. Im Bereich von An- und Abschlüssen
sowie Dachdurchdringungen ist die Bahn luftdicht
anzuschließen.

Abrechnung gem. VOB / C nach horizontaler Dachfläche zu
begrenzenden Bauteilen, Zuschnitte, Anpassungenund
Anarbeiten sowie erforderliche Klebmittel sind
einzukalkulieren

Gew. Fabrikat: '....................'
Menge: 540,000 qm

**6.4.1.05 Dampfsperre, Anschlüsse an Einbauteile**
Anschlüsse der Dampfsperre an Dachfenster,
Lüfteraufbauten o.ä. herstellen, mit sytempassendem
Band luftdicht verkleben.
Menge: 30,000 m

**6.4.1.06 Wärmedämmung, trittfest, maßhaltig**
Wärmedämmung aus hoch verdichteten
Steinwolle-Dachdämmplatten mit nichtbrennbarer,
anorganischer und faserverstärkter Beschichtung (Dicke
ca. 3,5 mm).
Wärmeleitfähigkeitsgruppe: WLG 035  nach DIN 4108-4
(Steinwolle)
Nichtbrennbar, A1 nach DIN EN 13501-1
Anwendung: DAA nach DIN 4108-10
Liefern und auf der Dampfsperre fachgerecht verlegen.

Liefern und auf den Untergrund mit passendem
Schaumkleber streifenweise windsogsicher nach DIN EN
1991-1-4 verkleben.
Platten versetzt anordnen und dicht stoßen.

Der U-Wert muss nach DIN EN 6946 nachgewiesen werden.
Einschl. Verlegeplan mit R-Wert-Berechnung nach DIN ISO
6946 für GEG Nachweis.

Stärke der Dämmung 18 cm

Aufstellen des erfoderlichen Nachweises der
Windsogkräfte und Übergabe an die Bauleitung. Nachweis
für den gesamten Dachaufbau ist zu erstellen.
Vorbereitung für die Klebung der ersten Abdichtungslage

Zuschnitte, Anpassungen und Anarbeiten sowie
erforderliche Klebmittel sind
einzukalkulieren.

Gew. Fabrikat: '....................'
Menge: 540,000 qm

**6.4.1.07 Untere Abdichtungslage**
Elastomerbitumen-Kaltselbstklebebahn als untere Lage
vollflächig verklebt nach DIN EN 13707, mit variabler
Nahtfügetechnik.

Leistungs- und Funktionsanforderungen:
- Anwendungskurzzeichen nach
DIN SPEC 20000-201: DU/E1 PYE KTG KSP 3,5
DIN SPEC 20000-202: PYE KTG KSP 3,5
- Dicke: ca. 3,5 mm
- oberseitig: folienkaschiert
- unterseitig: Kaltselbstklebebitumen mit Abziehfolie
- kurzfristige Behelfsabdichtung
- Trägereinlage: Glasgittergelege mit Glasvlies
- Maximale Zugkraft nach DIN 12311-1: l + q: > 1000
N/50 mm
- Dehnung nach DIN 12311-1: l + q: > 2 %
- Kaltbiegeverhalten nach DIN EN 1109: oben < -25 °C
unten < -30 °C
- Wärmestandfestigkeit nach DIN EN 1110: > +100 °C
- Verhalten bei Brand von außen, im System geprüft
nach DIN CEN/TS 1187 und eingestuft in BROOF(t1)

Liefern und gem. Herstellervorgaben auf den Untergrund
fachgerecht verlegen. Längsnaht- und
Kopfstoßüberdeckung mind. 8 cm breit, unter Verwendung
einer Andrückrolle fachgerecht thermisch verschweißen.
Ein 45°-Eckschnitt ist an der unteren Lage im Bereich
des T-Stoßes auszuführen. Stöße versetzt anordnen.

Abrechnung gem. VOB / C nach horizontaler Dachfläche zu
begrenzenden Bauteilen, Zuschnitte, Anpassungenund
Anarbeiten sowie erforderliche Klebmittel sind
einzukalkulieren.

Gew. Fabrikat: '....................'
Menge: 540,000 qm

**6.4.1.08 Obere Abdichtungslage**
Polymerbitumen-Schweißbahn als Oberlage der Abdichtung
vollflächig verschweißt als obere Lage nach DIN EN
13707, mit einer mechanisch hochbelastbaren und
dimensionsstabilen Kombinationsträgereinlage in
Verbindung mit hochwertigsten Bitumenrezepturen,
oberseitig APP-Bitumen für extrem gute
Wärmestandfestigkeit und unterseitig SBS-Bitumen für
beste Verschweißbarkeit.

Leistungs- und Funktionsanforderungen:
- Anwendungskurzzeichen nach Anwendungsklasse K2
DIN SPEC 20000-201: DO / E1 PYE KTP 300 S5
DIN SPEC 20000-202: BA PYE KTP 300 S5
- Dicke ca. 5,2 mm
- oberseitig: beschiefert, grünweiß
- unterseitig: folienkaschiert
- Trägereinlage: Polyesterverbund (KTP) 300 g/m²
- Maximale Zugkraft nach DIN 12311-1: l + q: > 1450
N/50 mm
- Dehnung nach DIN 12311-1: l + q: > 23 %
- Maßhaltigkeit nach DIN EN 1107: < 0,1 %
- Kaltbiegeverhalten nach DIN EN 1109: oben < -25 °C
unten < -40 °C
- Wärmestandfestigkeit nach DIN EN 1110: oben > +150 °C
unten > +120 °C
- Fremdüberwachung der Qualität bei der Herstellung
durch eine unabhängige, akkreditierte Prüfstelle
- Verhalten bei Brand von außen, im System geprüft nach
DIN CEN/TS 1187 und eingestuft in BROOF(t1)

Liefern und gem. Herstellervorgaben auf den Untergrund
fachgerecht vollflächig verschweißen. Längsnaht- und
Kopfstoßüberdeckung min. 8 cm breit fachgerecht
verschweißen. Stöße versetzt anordnen.

Abrechnung gem. VOB / C nach horizontaler Dachfläche zu
begrenzenden Bauteilen, Zuschnitte, Anpassungenund
Anarbeiten sowie erforderliche Klebmittel sind
einzukalkulieren

Gew. Fabrikat: '....................'
Menge: 540,000 qm

**6.4.1.09 Imprägnierte Holzbohle für Dachrandbereiche**
Imprägnierte Holzbohle für Dachrandbereich/Attikakrone
liefern und sturmsicher nach DIN 1055 und
Flachdach-Richtlinie, Ausgabe neuster Ausgabe,
montieren.

Die Monatge erfolgt durch eine Dämmstoffplatte EPS 035
DAA ca. 10 cm dick mit geeigneten Befestigungsmitteln.
Wärmebrückenfreie Ausführung.

Breite: ca. 30cm
Menge: 90,000 m

**6.4.1.10 Dachrandbohle aus OSB- Platten**
OSB-Platte  für Dachrandbereich/Attikakrone liefern und
sturmsicher nach nach DIN 1055 und
Flachdach-Richtlinie, Ausgabe neuster Ausgabe
montieren. Die Platte ist mit einem G 200 S4-Streifen
fachgerecht einzudichten. Anordnung vor dem Dachrand

Befestigung auf der Dachrandbohle zur Überbrückung der
Wärmedämmung mit geeigneten Befestigungen ausführen

Maße Holzbohle: Breite x Dicke: ca. 60cm x 4cm

Gew. Fabrikat: '....................'
Menge: 90,000 m

**6.4.1.11 Dachrandanschluss herstellen**
Dachrandanschluss aus Polymerbitumenbahnen fachgerecht
herstellen.
Trennlage sowie 1. Abdichtungslage auf das
Konstruktionsvollholz führen und im Randbereich
mechanisch sichern.

Die 2. Abdichtungslage bis zur definierten
Abschlusskante bzw. zum Dachrandprofil führen und
vollflächig aufschweißen.

Anschlussausbildung mittels Zulage- und
Anschlussstreifen aus bestreuter
Elastomerbitumen-Schweißbahn, Dicke ca. 5,2 mm, mit
profilierter bzw. strukturierter Oberseite zur
verbesserten Verschweißbarkeit und
Polyester-Spinnvlieseinlage 250 g/m².

Der Anschlussstreifen ist in ein systembedingt
montiertes Dachrandprofil einzuklemmen und vollflächig
auf die 2. Abdichtungslage aufzuschweißen.

Einschließlich fachgerechter Ausbildung von Innen- und
Außenecken sowie aller erforderlichen Zuschnitte,
Befestigungen und Nebenarbeiten.

Breite Anschlussstreifen ca. 53 cm.

Gew. Material: '"...................."'
Menge: 90,000 m

**6.4.1.12 WA Warmdach, zweilagig, gedämmt**
Wandanschluss wärmegedämmt (VHF), wie folgt herstellen:

- Lieferung und Verlegung eines Abdeckstreifens vor dem
Anbringen der neuen Sockelschiene

- Wandfläche mit Elastomerbitumen-Voranstrich
grundieren.

- Ausgleichs- und Dampfsperrbahn der Dachfläche bis
Oberkante des Anschlusses an der Wand vollflächig
aufschweißen bzw. -kleben.

- U-Profil aus verzinktem Stahlblech, 2-fach gekantet,
Zuschnitt 300 mm, mehrfach gekantet d = 1,0 mm, als
oberen Abschluss fachgerecht befestigen.

- Dämmstoffplatten, bestehend aus Steinwolle A1, gem.
System, d = 140 mm, in Höhe des Anschlusses  in der
Senkrechten verlegen und aufkleben bzw. fixieren. Höhe
ca. 20 cm oberhalb der neuen Dämmung

- Nach Verlegung der Wärmedämmung und der
1.Abdichtungslage Dämmstoffkeil aus z.B. Mineralfaser,
mindestens 5 x 5 cm, verlegen und auf der 1.
Abdichtungslage fixieren.

- Streifen aus Elastomerbitumen-Kaltselbstklebebahn b =
33 cm, vom Schenkel des U-Profils bis vor den Keil
aufkleben.

- Oberlage bis Vorderkante Keil aufschweißen.
Anschlussbahn bestreut oder Streifen der Oberlage, b =
33 cm, vom Schenkel des U-Profils bis vor den Keil
aufschweißen.

- Z-Feuchtigkeitssperre aus Streifen der Oberlage,
Zuschnitt 30 cm, von der Wand bis auf den Schenkel des
U-Profils aufschweißen. Die Fixierung der Bahn an der
Wand erfolgt durch die Dämmung der Vorhangfassade.

- Wandanschlussschiene nach Herstellervorschrift
montieren.

Gew. Fabrikat: '....................'
Menge: 100,000 m

**6.4.1.13 Anschluss Entwässserungsblech**
Anschlussstreifen aus Polymerbitumen-Schweißbahn, 33 cm
breit, Länge passend zum Entwässerungsblech, zur
regensicheren Einbindung des Entwässerungsblechs aus
Titanzink in die Dachabdichtung liefern und fachgerecht
herstellen, einschließlich aller erforderlichen
Zuschnitte, Befestigungen, Anschluss- und
Anpassungsarbeiten sowie sämtlicher Nebenleistungen.
Ausführung systemgerecht und nach
Herstellervorschriften des Abdichtungssystems.
Menge: 10,000 St

**6.4.1.14 Flüssigabdichtung**
Anschluss an verschiedenste Einbauteile aus Metall, PVC
o.ä. mit Flüssigabdichtung, inkl. Eckausbildungen wie
folgt herstellen:

- Untergrund gegebenenfalls aufrauen und mit Reiniger
säubern (siehe Untergrundtabelle).

- Ränder sowie Abgrenzungen der Abdichtung mit
Krepp-Band abkleben.

- Flüssigabdichtung mit Lammfellrolle oder Pinsel auf
den trockenen
Untergrund auftragen und Spezialvlies, 110 g/m²,
mit 5 cm Überdeckung vollflächig und hohlraumfrei
einbetten. Die
Überdeckungen sind an den Kontaktflächen zueinander mit
Abdichtung zu
belegen.

- Flüssigabdichtung auf das Spezialvlies wie
vorbeschrieben auftragen.

Verbrauch gesamt mind. 3,0 kg/m², Trockenschichtdicke
gesamt mind. 2,1 mm.

- Krepp-Band vor dem Aushärten entfernen.

Anmerkung:
In geschlossenen Räumen ist der Einsatz nach den Regeln
der BauBG nur unter
besonderen Bedingungen erlaubt. Es muss für einen mind.
7-fachen Luftwechsel
gesorgt und es müssen Messungen der Stoffkonzentration
durchgeführt werden.

Ausführung in Kleinflächen und auf Anweisung der
Bauleitung

Gewähltes Fabrikat: '....................'
Menge: 5,000 qm

**6.4.1.15 Flachdachabsturzsicherung eindichten**
Flachdachabsturzsicherungen, fachgerecht eindichten.
Eindichtung mit zum System passender Manschette und
erforderlichen Abdichtungslagen, Schraubenköpfe und
Platte sind mit einer Dämmung abzudecken, Anschluss
mittels Anschlussstreifens zur Absturzsicherung
fachgerecht anschließen.
Menge: 14,000 St

**6.4.1.16 Liefern und Verlegen von Gehwegplatten**
Lieferung und Verlegung von Betonplatten als Geh- und
Wartungsweg auf dem Dach. Der Einbau erfolgt auf der
Dachabdichtung

Abmessung: ca. 500 x 500 mm
Stärke: 30 mm
Toleranzen: Länge/Breite +/- 1 % Dicke +/- 2 mm
Farbton nach RAL / NCS nach Wahl des AG

Verlegung erfolgt auf einer Bautenschutzmatte
500x50x10mm einschl. Auflage mit Schalldämpfer

Gew. Fabrikat: '....................'
Menge: 20,000 qm

##### 6.4.2 Gewerk 2: Klempnerarbeiten

**6.4.2.01 Dachrandabschlussprofil anbringen**
Dachrandabschlussprofil, komplett mehrteiliges
Alu-Dachrandabschlussprofil, inkl. sämtlicher
Zubehörteile (Befestigungsmittel, Stoßverbinder etc.),
einschließlich des erforderlichen Anschlussstreifens
liefern und fachgerecht montieren. Den
Anschlussstreifen in das Dachrandprofil einklemmen und
in der Ebene mit der Flächenabdichtung fachgerecht
verschweißen.
Die Herstellervorschriften sind zu beachten.
Oberfläche pulverbeschichtet.
Befestigungsuntergrund: Dachrandbohle aus OSB- Platten
Blendenhöhe: 200 mm
Farbe: Anthrazit RAL 000 55 00
Menge: 90,000 m

**6.4.2.02 Innen- und Außenecken**
Formteile, Innen- und Außenecken passend zu
Dachrandprofil liefern und fachgerecht nach
Herstellervorschrift montieren, inkl. Eckausbildung des
Anschlussstreifens.
Menge: 6,000 St

**6.4.2.03 Liefern und Verlegen einer Dachrinne, f. DN 150**
Liefern und Verlegen einer Dachrinne, halbrund, mit
vorderer und hinterer Wulst, einschl. neuer Rinneisen,
Dehnungsstücke, sowie korrosionsgeschützter
Befestigungsmittel.Ausbildung von Innen- und Außenecken
ist einzukalkulieren.

Material  : Titanzink nach DIN 17 770
Materialdicke: 0,7 mm
Nenngröße  : 400

Gew. Fabrikat: '....................'
Menge: 90,000 m

**6.4.2.04 Liefern und Verlegen eines Rinnenbodens, f. DN 150**
Liefern und Verlegen eines Rinnenbodens für halbrunde
Rinnen links/rechts.

Material  : Titanzink nach DIN 17 770
Materialdicke: 0,7 mm
Nenngröße  : 400
Menge: 8,000 St

**6.4.2.05 Rinneneinhangstutzen als Rinnenkessel, f. DN 150**
Rinneneinhangstutzen mit Abgang als Rinnenkessel mit
unterbrochener Rinne passend zur Dachrinne liefern und
einbauen einschl. aller Zuschnitt- und Einpassarbeiten.
Ausführung passend zu den Rinneformen, Halbrund und
eckig.

Material  : Titanzink nach DIN 17 770
Nenngröße: 400;333 / Abgang DN 150
Menge: 8,000 St

**6.4.2.06 Schwanenhälse zur Verbindung zwischen Abgang und Fallrohr liefern und einbauen einschl. aller Zuschnitt- und Einpaßarbeiten.**
Schwanenhälse zur Verbindung zwischen Abgang und
Fallrohr liefern und einbauen einschl. aller Zuschnitt-
und Einpassarbeiten.
Material  : Titanzink nach DIN 17 770
Nenngröße: 333 / Abgang DN 150
Menge: 8,000 St

**6.4.2.07 Traufblech mit Halb-Wulst liefern und**
Traufblech als Rinneneinhang mit Halb-Wulst liefern und
verlegen, einschl. des erforderlichen
Dehnungsausgleiches, einschl. erforderlicher
Eckausbildungen und Anschlüsse an angrenzende
Verblechungen wie z.B. Kehlen, Trennwände usw.

Material  : Titanzink nach DIN 17 770
Materialdicke: 0,7 mm
Abwicklung  : ca. 333 mm

Gew. Fabrikat: '....................'
Menge: 90,000 m

**6.4.2.08 Fallrohr rund einschl. Rohrbögen liefern.**
Fallrohr rund einschl. Rohrbögen, Rohrschellen und
Wulsten liefern und fachgerecht frei vor der Wand
verlegen, inkl. der Anschlüsse an Einlauf und ggf.
Standrohr

Fachgerechte Befestigung auf einer
Edelstahlunterkonstruktion mit einer Bekelidung von 8
mm Schichtstoffplatte ist zu kakulieren

Material : Titanzink nach DIN 17 770
Materialdicke: 0,7 mm
Nenngröße : DN150
Menge: 50,000 m

**6.4.2.09 Standrohr, DN 150**
Standrohr rund,aus Titanzink einschl.
Befestigungsschellen.

Leistungsbestandteile:
- Standrohr mit Reinigungsöffnung und
Sicherheitsüberlauf
- Standrohrkappe mit Dichtring als Übergang zum
Fallrohr
- Anschluss der neuen Standrohre an die bestehende
Grundleitung.
- Übergangsstück zur Grundleitung aus HT/KG-Rohr
- Erforderliche Erdarbeiten bis ca. 0,50 m³

Material  : Titanzink nach DIN 17 770
Maße DN 150
Länge: 1,00 m
Menge: 6,000 St

**6.4.2.10 Schutzanstrich Dachrinne**
Vollflächiges Aufbringen eines Schutzanstrichs auf
Dachrinnen aus Titanzink, einschließlich Reinigen und
Vorbereiten des Untergrunds. Ausführung als kalt zu
verarbeitende Beschichtung, Verarbeitung mit der Rolle,
Farbton grau. Beschichtung vollflächig und gleichmäßig
auftragen. Einschließlich aller erforderlichen
Vorbereitungs- und Nebenarbeiten. Verbrauch ca. 200
g/m².

Gew. System: '....................'
Menge: 90,000 m

**6.4.2.11 Flachdachabsturzsicherungen**
Ständig nutzbare Flachdachabsturzsicherung CE 0299,
geprüft nach DIN EN 795, EG-Baumusterprüfbescheinigung
Nr. 9706001 v. 07.01.97, zur Befestigung der
persönlichen Schutzausrüstung gegen Absturz, DIN 4426 -
Sicherheitseinrichtungen zur Instandhaltung baulicher
Anlagen -, Bauart 7.300 EN o. glw., zum Einbau mit
Gewindestangen und Zubehör liefern und nach
Herstellervorschrift montieren.

Das mitgelieferte Zubehör, wie Anschlussmanschette, die
Dämm- und Witterungsschutzhaube, Unterlage zur
Verminderung der Wärmebrücke.

Das Hersteller-Zertifikat und die
EG-Konformitätserklärung (CE-Zeichen auf Basis DIN EN
795) sind mit der Abrechnung zu übergeben.

Vor Bestellung ist in jedem Falle die Dachkonstruktion
bauseits statisch zu überprüfen, es können Lasten bis
7,0 kN auftreten. Die technischen Baubestimmungen sind
einzuhalten.

Bei der Kalkulation der Befestigungsmittel ist von
einem Beton C 20/ 25 auszugehen.

Gew. Fabrikat: '....................'
Menge: 14,000 St

#### 6.5 Titel 5 : Dachausstieg Erweiterungsbau

##### 6.5.1 Gewerk 1: Dachabdichtungsarbeiten/Aufbau Kiesbett

*Hinweis*
Der Dachaustieg ist als Warmdachkonstruktion
fachgerecht zu dämmen und abzudichten.

Die Dämmung erfolgt aus Steinwolleplatten mit einer
mittleren Druckfestigkeit und nicht brennbar. Die
Dämmung ist in einem Gefälle von mind. 2% zu verlegen.

Die Abdichtung erfolgt mit einer 2-lagigen
Bitumenabdichtung. Entwässerungselemente und
haustechnische Einbauten werden bauseits geliefert und
sind fachgerecht in die Dachabdichtung einzudichten.

*Hinweis*
Die Materialien sind passend für ein System anzubieten.
Der Nachweis der Windsogsicherung ist vor Baubeginn der
Bauleitung vorzulegen.

**6.5.1.01 Windsogberechnung**
Aufstellen des erfoderlichen Nachweises der
Windsogkräfte und Übergabe an die Bauleitung. Nachweis
für den gesamten Dachaufbau ist zu erstellen.
Vorbereitung für die Klebung der ersten
Abdichtungslage. Berechnungsgrundlage ist die
Flachdachrichtlinie und deren Bemessungswerten, sowie
die Angaben des Herstellers des gew. Systems.
Menge: 1,000 St

**6.5.1.02 Betondecke vorbereiten**
Vorhandene Betondecke von Staub und losen Teilen
säubern. Hochstehende Kanten und Grate egalisieren,
scharfkantige Unebenheiten entfernen und besenrein
abfegen, anfallendes Material fachgerecht entsorgen,
einschl. Abtransport.
Menge: 20,000 qm

**6.5.1.03 Voranstrich**
Lösungsmittelfreier Elastomerbitumen-Voranstrich, gut
deckend im Streich-, Roll- oder Spritzverfahren auf den
sauberen und trockenen Untergrund einschl. aller An-
und Abschlüsse aufbringen.
Untergrund ist Beton

Verbrauch: je nach Untergrundbeschaffenheit ca. 0,10 -
0,30 l/m²
Verarbeitungstemperatur: > + 5 °C
Trocknungszeit: ca. 2 Std. (je nach Untergrund und
Temperatur)
Der Voranstrich soll vor Aufbringen der nächsten Lage
ausreichend ablüften. passend zum gew. System.

Untergrund ist Stahlbeton

Abrechnung gem. VOB / C nach horizontaler Dachfläche zu
begrenzenden Bauteilen, Zuschnitte, Anpassungenund
Anarbeiten sowie erforderliche Klebmittel sind
einzukalkulieren

Gew. Fabrikat: '....................'
Menge: 20,000 qm

**6.5.1.04 Elastomerbitumen-Schweißbahn als Dampfsperrbahn**
Elastomerbitumen-Schweißbahn als Dampfsperrbahn nach
DIN EN 13 970. als Dampfsperrbahn
Leistungs- und Funktionsanforderungen:
- Dicke ca. 4 mm
- oberseitig: feinbestreut, schwarz mit Nahtstreifen
- unterseitig: folienkaschiert
- offene Liegezeit bzw. UV-stabil: 6 Monate
- Trägereinlage: Kombinationsträger PET/Alu/PET +
Glasgewebe
- Durchtrittsicher
- Maximale Zugkraft nach DIN 12311-1: l: > 1000 N/50
mm, q: > 1000 N/50 mm
- Dehnung nach DIN 12311-1: l + q: > 2 %
- Diffusionswiderstand (Sd-Wert) nach DIN EN
  1931: > 1500 m
- Kaltbiegeverhalten nach DIN EN 1109: < -30 °C
- Wärmestandfestigkeit nach DIN EN 1110: > + 110 °C
- Widerstand gegen stoßartige Belastung nach DIN EN
12691: > 300 mm Verfahren B
- kurzfristige Behelfsabdichtung

Liefern und gem. Herstellervorgaben auf den Untergrund
fachgerecht verlegen. Längsnaht- und
Kopfstoßüberdeckung mind. 8 cm breit, unter Verwendung
einer Andrückrolle und fachgerecht thermisch
verschweißen. Ein 45°-Eckschnitt ist an der mittleren
Lage im Bereich des T-Stoßes auszuführen. Stöße
versetzt anordnen. Im Bereich von An- und Abschlüssen
sowie Dachdurchdringungen ist die Bahn luftdicht
anzuschließen.

Abrechnung gem. VOB / C nach horizontaler Dachfläche zu
begrenzenden Bauteilen, Zuschnitte, Anpassungenund
Anarbeiten sowie erforderliche Klebmittel sind
einzukalkulieren

Gew. Fabrikat: '....................'
Menge: 20,000 qm

**6.5.1.05 Dampfsperre, Anschlüsse an Einbauteile**
Anschlüsse der Dampfsperre an Dachfenster,
Lüfteraufbauten o.ä. herstellen, mit sytempassendem
Band luftdicht verkleben.
Menge: 5,000 m

**6.5.1.06 Wärmedämmung, trittfest, maßhaltig**
Wärmedämmung aus hoch verdichteten
Steinwolle-Dachdämmplatten mit nichtbrennbarer,
anorganischer und faserverstärkter Beschichtung (Dicke
ca. 3,5 mm).
Wärmeleitfähigkeitsgruppe: WLG 035  nach DIN 4108-4
(Steinwolle)
Nichtbrennbar, A1 nach DIN EN 13501-1
Anwendung: DAA nach DIN 4108-10
Liefern und auf der Dampfsperre fachgerecht verlegen.

Liefern und auf den Untergrund mit passendem
Schaumkleber streifenweise windsogsicher nach DIN EN
1991-1-4 verkleben.
Platten versetzt anordnen und dicht stoßen.

Der U-Wert muss nach DIN EN 6946 nachgewiesen werden.
Einschl. Verlegeplan mit R-Wert-Berechnung nach DIN ISO
6946 für GEG Nachweis.

Stärke der Dämmung 18 cm
Gefälle: mind. 2%

Aufstellen des erfoderlichen Nachweises der
Windsogkräfte und Übergabe an die Bauleitung. Nachweis
für den gesamten Dachaufbau ist zu erstellen.
Vorbereitung für die Klebung der ersten Abdichtungslage

Zuschnitte, Anpassungen und Anarbeiten sowie
erforderliche Klebmittel sind
einzukalkulieren.

Gew. Fabrikat: '....................'
Menge: 20,000 qm

**6.5.1.07 Untere Abdichtungslage**
Elastomerbitumen-Kaltselbstklebebahn als untere Lage
vollflächig verklebt nach DIN EN 13707, mit variabler
Nahtfügetechnik.

Leistungs- und Funktionsanforderungen:
- Anwendungskurzzeichen nach
DIN SPEC 20000-201: DU/E1 PYE KTG KSP 3,5
DIN SPEC 20000-202: PYE KTG KSP 3,5
- Dicke: ca. 3,5 mm
- oberseitig: folienkaschiert
- unterseitig: Kaltselbstklebebitumen mit Abziehfolie
- kurzfristige Behelfsabdichtung
- Trägereinlage: Glasgittergelege mit Glasvlies
- Maximale Zugkraft nach DIN 12311-1: l + q: > 1000
N/50 mm
- Dehnung nach DIN 12311-1: l + q: > 2 %
- Kaltbiegeverhalten nach DIN EN 1109: oben < -25 °C
unten < -30 °C
- Wärmestandfestigkeit nach DIN EN 1110: > +100 °C
- Verhalten bei Brand von außen, im System geprüft
nach DIN CEN/TS 1187 und eingestuft in BROOF(t1)

Liefern und gem. Herstellervorgaben auf den Untergrund
fachgerecht verlegen. Längsnaht- und
Kopfstoßüberdeckung mind. 8 cm breit, unter Verwendung
einer Andrückrolle fachgerecht thermisch verschweißen.
Ein 45°-Eckschnitt ist an der unteren Lage im Bereich
des T-Stoßes auszuführen. Stöße versetzt anordnen.

Abrechnung gem. VOB / C nach horizontaler Dachfläche zu
begrenzenden Bauteilen, Zuschnitte, Anpassungenund
Anarbeiten sowie erforderliche Klebmittel sind
einzukalkulieren.

Gew. Fabrikat: '....................'
Menge: 20,000 qm

**6.5.1.08 Obere Abdichtungslage**
Polymerbitumen-Schweißbahn als Oberlage der Abdichtung
vollflächig verschweißt als obere Lage nach DIN EN
13707, mit einer mechanisch hochbelastbaren und
dimensionsstabilen Kombinationsträgereinlage in
Verbindung mit hochwertigsten Bitumenrezepturen,
oberseitig APP-Bitumen für extrem gute
Wärmestandfestigkeit und unterseitig SBS-Bitumen für
beste Verschweißbarkeit.

Leistungs- und Funktionsanforderungen:
- Anwendungskurzzeichen nach Anwendungsklasse K2
DIN SPEC 20000-201: DO / E1 PYE KTP 300 S5
DIN SPEC 20000-202: BA PYE KTP 300 S5
- Dicke ca. 5,2 mm
- oberseitig: beschiefert, grünweiß
- unterseitig: folienkaschiert
- Trägereinlage: Polyesterverbund (KTP) 300 g/m²
- Maximale Zugkraft nach DIN 12311-1: l + q: > 1450
N/50 mm
- Dehnung nach DIN 12311-1: l + q: > 23 %
- Maßhaltigkeit nach DIN EN 1107: < 0,1 %
- Kaltbiegeverhalten nach DIN EN 1109: oben < -25 °C
unten < -40 °C
- Wärmestandfestigkeit nach DIN EN 1110: oben > +150 °C
unten > +120 °C
- Fremdüberwachung der Qualität bei der Herstellung
durch eine unabhängige, akkreditierte Prüfstelle
- Verhalten bei Brand von außen, im System geprüft nach
DIN CEN/TS 1187 und eingestuft in BROOF(t1)

Liefern und gem. Herstellervorgaben auf den Untergrund
fachgerecht vollflächig verschweißen. Längsnaht- und
Kopfstoßüberdeckung min. 8 cm breit fachgerecht
verschweißen. Stöße versetzt anordnen.

Abrechnung gem. VOB / C nach horizontaler Dachfläche zu
begrenzenden Bauteilen, Zuschnitte, Anpassungenund
Anarbeiten sowie erforderliche Klebmittel sind
einzukalkulieren

Gew. Fabrikat: '....................'
Menge: 20,000 qm

**6.5.1.09 Imprägnierte Holzbohle für Dachrandbereiche**
Imprägnierte Holzbohle für Dachrandbereich d= ca. 4 cm
liefern und sturmsicher nach DIN 1055 und
Flachdach-Richtlinie, Ausgabe neuster Ausgabe,
montieren.

Die Monatge erfolgt durch eine Dämmstoffplatte EPS 035
DAA ca. 10 cm dick mit geeigneten Befestigungsmitteln.
Wärmebrückenfreie Ausführung.

Breite: ca. 30cm
Menge: 12,000 m

**6.5.1.10 Dachrandbohle aus OSB- Platten**
OSB-Platte  für Dachrandbereich/Attikakrone liefern und
sturmsicher nach DIN 1055 und Flachdach-Richtlinie,
Ausgabe neuster Ausgabe, montieren. Die Platte ist mit
einem G 200 S4-Streifen fachgerecht einzudichten.
Anordnung vor dem Dachrand

Befestigung auf der Dachrandbohle zur Überbrückung der
Wärmedämmung mit geeigneten Befestigungen ausführen

Maße Holzbohle: Breite x Dicke: ca. 60cm x 4cm

Gew. Fabrikat: '....................'
Menge: 12,000 m

**6.5.1.11 Dachrandanschluss herstellen**
Dachrandanschluss aus Polymerbitumenbahnen fachgerecht
herstellen.
Trennlage sowie 1. Abdichtungslage auf das
Konstruktionsvollholz führen und im Randbereich
mechanisch sichern.

Die 2. Abdichtungslage bis zur definierten
Abschlusskante bzw. zum Dachrandprofil führen und
vollflächig aufschweißen.

Anschlussausbildung mittels Zulage- und
Anschlussstreifen aus bestreuter
Elastomerbitumen-Schweißbahn, Dicke ca. 5,2 mm, mit
profilierter bzw. strukturierter Oberseite zur
verbesserten Verschweißbarkeit und
Polyester-Spinnvlieseinlage 250 g/m².

Der Anschlussstreifen ist in ein systembedingt
montiertes Dachrandprofil einzuklemmen und vollflächig
auf die 2. Abdichtungslage aufzuschweißen.

Einschließlich fachgerechter Ausbildung von Innen- und
Außenecken sowie aller erforderlichen Zuschnitte,
Befestigungen und Nebenarbeiten.

Breite Anschlussstreifen ca. 53 cm.

Gew. Material: '"...................."'
Menge: 12,000 m

**6.5.1.12 Brandwandanschluss und Dämmung**
Brandwand-/Attikaabschluss, Brandwanddicke ca. 25 cm,
Höhe über OK Dachfläche ca. 60 cm, einseitige Dämmung
der Brandwand sowie Dämmung der Brandwandkrone
einschließlich sämtlicher Anschlüsse, Befestigungen,
Abdichtungen, Metallprofile und Abdeckungen gemäß
Flachdachrichtlinie herstellen.

1. Beweglichen Anschluss im Übergang
Dachfläche/Brandwand herstellen. Hierzu L-förmiges
Anschlussprofil aus Aluminium oder verzinktem
Stahlblech liefern und fachgerecht an der Brandwand auf
der Stahlbetondecke befestigen. Einschließlich aller
erforderlichen Befestigungsmittel, Formteile,
Eckausbildungen und Nebenleistungen.

2. Brandwandflächen mit Bitumenvoranstrich, o. glw.,
grundieren.

3.Ausgleichs- und Dampfsperrbahn der Dachfläche bis an
die Brandwand heranführen und fachgerecht aufschweißen
bzw. verkleben.

4, Dämmung der senkrechten Brandwandflächen sowie der
Brandwandkrone liefern und fachgerecht befestigen.

Brandwandkrone:
Mineralwolle (MIWO), WLG 035, nicht brennbar,
Schmelzpunkt > 1.000 °C, Dämmstoffdicke 6 cm.

Senkrechte Brandwandflächen:
Höhe ca. 60 cm, Mineralwolle (MIWO), WLG 035, nicht
brennbar, Schmelzpunkt > 1.000 °C, Dämmstoffdicke 6 cm.
Die Befestigung erfolgt gemäß Flachdachrichtlinie
einschließlich aller erforderlichen Befestigungsmittel
und Windsogsicherungen.

5. Dämmstoffkeile, mindestens 5 x 5 cm, liefern und
verlegen sowie durch Anflämmen der ersten
Abdichtungslage fixieren.

6. Erste Abdichtungslage aus
Elastomerbitumen-Kaltselbstklebebahn, an der Brandwand
hochführen und fachgerecht verkleben.

8. Zweite Abdichtungslage aus
Polymerbitumen-Schweißbahn liefern und fachgerecht
verlegen. Die Abdichtung ist über die Dämmstoffkeile zu
führen und entsprechend den Flachdachrichtlinien an die
Brandwand anzuschließen.

9. U-förmiges Metallprofil aus Aluminium oder
verzinktem Stahlblech, Materialstärke mindestens 1,0
mm, als obere Einfassung der Brandwand liefern und
befestigen. Sämtliche Befestigungsmittel, Eck- und
Stoßausbildungen sind einzukalkulieren.

10. Nicht brennbare Faserzement- oder
Calciumsilikatplatte als obere Brandwandabdeckung
liefern und auf dem U-Profil fachgerecht befestigen.
Plattenstöße, Zuschnitte und Befestigungen gemäß
Herstellervorschriften ausführen.

- Wandanschlussschiene nach Herstellervorschrift
montieren.

Sämtliche Anschlüsse, Abdichtungen, Befestigungen,
Formteile, Zuschnitte, Eckausbildungen sowie alle
erforderlichen Nebenleistungen für eine vollständige
und funktionsgerechte Ausführung gemäß
Flachdachrichtlinie sind in den Einheitspreis
einzukalkulieren.
Menge: 8,000 m

**6.5.1.13 Anschluss Eck- und Endausbildung, Attika und Brandwand**
Eck- und Endausbildungen zum Anschluss der
Vorpositionen fachgerecht herstellen, Innen- oder
Außenecke.
Menge: 2,000 St

**6.5.1.14 Flüssigabdichtung**
Anschluss an verschiedenste Einbauteile aus Metall, PVC
o.ä. mit Flüssigabdichtung, inkl. Eckausbildungen wie
folgt herstellen:

- Untergrund gegebenenfalls aufrauen und mit Reiniger
säubern (siehe Untergrundtabelle).

- Ränder sowie Abgrenzungen der Abdichtung mit
Krepp-Band abkleben.

- Flüssigabdichtung mit Lammfellrolle oder Pinsel auf
den trockenen
Untergrund auftragen und Spezialvlies, 110 g/m²,
mit 5 cm Überdeckung vollflächig und hohlraumfrei
einbetten. Die
Überdeckungen sind an den Kontaktflächen zueinander mit
Abdichtung zu
belegen.

- Flüssigabdichtung auf das Spezialvlies wie
vorbeschrieben auftragen.

Verbrauch gesamt mind. 3,0 kg/m², Trockenschichtdicke
gesamt mind. 2,1 mm.

- Krepp-Band vor dem Aushärten entfernen.

Anmerkung:
In geschlossenen Räumen ist der Einsatz nach den Regeln
der BauBG nur unter
besonderen Bedingungen erlaubt. Es muss für einen mind.
7-fachen Luftwechsel
gesorgt und es müssen Messungen der Stoffkonzentration
durchgeführt werden.

Ausführung in Kleinflächen und auf Anweisung der
Bauleitung

Gewähltes Fabrikat: '....................'
Menge: 5,000 qm

##### 6.5.2 Gewerk 2: Klempnerarbeiten

**6.5.2.01 Dachrandabschlussprofil anbringen**
Dachrandabschlussprofil, komplett mehrteiliges
Alu-Dachrandabschlussprofil, inkl. sämtlicher
Zubehörteile (Befestigungsmittel, Stoßverbinder etc.),
einschließlich des erforderlichen Anschlussstreifens
liefern und fachgerecht montieren. Den
Anschlussstreifen in das Dachrandprofil einklemmen und
in der Ebene mit der Flächenabdichtung fachgerecht
verschweißen.
Die Herstellervorschriften sind zu beachten.
Oberfläche pulverbeschichtet.
Befestigungsuntergrund: Dachrandbohle aus OSB- Platten
Blendenhöhe: 200 mm
Farbe: Anthrazit RAL 000 55 00
Menge: 4,000 m

**6.5.2.02 Innen- und Außenecken**
Formteile, Innen- und Außenecken passend zu
Dachrandprofil liefern und fachgerecht nach
Herstellervorschrift montieren, inkl. Eckausbildung des
Anschlussstreifens.
Menge: 6,000 St

**6.5.2.03 Brandwand Abdeckung**
Brandwandabdekcung aus Aluminium, einschließlich
Halterungen, Stoßverbindungen, Dehnungsausgleicher,
liefern und fachgerecht montieren, mit beidseitigem
Gefälle (min. 2%), einschließlich Lieferung der
notwendigen Befestigungsmittel, mechanisch auf
vorbereitetem, Brandwandkopf mit systemzugehörigen
Halterungen befestigen und fachgerecht montieren.
sämtlicher Zubehörteile, (spezieller Kraghalter, in 3
Richtungen justierbar, Befestigungsmittel,
Stoßverbinder etc.)

Material Aluminium

Oberflächenqualität: Alu, natur
Zuschnitt: ca. 800mm, 4fach gekantet
Ansichtsbreite ca. 8-12cm,
Materialstärke: 2,0 mm
Menge: 8,000 m

**6.5.2.04 Brandwandabdeckung Farbgebung**
Zulage für die Position zuvor, für die Farbgebung,
pulverbeschichtet,

Farbe: Anthrazit RAL 000 55 00
Menge: 8,000 m

**6.5.2.05 Eckausbildungen Brandwand**
Eckausbildungen, zum Anschluss und Abschluss der
Vorposition fachgerecht herstellen, für die Abdichtung
und Verblechungen zu kalkulieren.
Menge: 2,000 St

**6.5.2.06 Eckausbildung Farbgebung**
Zulage für die Position zuvor, für die Farbgebung,
pulverbeschichtet,

Farbe: Anthrazit RAL 000 55 00
Menge: 2,000 St

**6.5.2.07 Blitzstromfähige Verbindungen Attikaverblechung**
Die Attikaabdeckungen sind untereinander elektrisch
leitfähig und blitzstromtragfähig miteinander zu
verbinden, entsprechend den Vorgaben des bauseits
geplanten und ausgeführten Blitzschutzsystems.

Die Ausführung umfasst die Herstellung der
erforderlichen leitfähigen Verbindungen an den Stoß-
und Anschlussstellen der Attikaabdeckungen unter
Verwendung geeigneter, korrosionsbeständiger
Verbindungsmittel.

Eine durchgängige elektrische Verbindung der
Attikaabdeckungen ist sicherzustellen.
Einschließlich aller erforderlichen Verbindungsmittel,
Klemmen, Überbrückungselemente sowie Nebenleistungen.
Menge: 8,000 m

**6.5.2.08 Liefern und Verlegen einer Dachrinne, f. DN 100**
Liefern und Verlegen einer Dachrinne, halbrund, mit
vorderer und hinterer Wulst, einschl. neuer Rinneisen,
Dehnungsstücke, sowie korrosionsgeschützter
Befestigungsmittel.Ausbildung von Innen- und Außenecken
ist einzukalkulieren.

Material  : Titanzink nach DIN 17 770
Materialdicke: 0,7 mm
Nenngröße  : 400

Gew. Fabrikat: '....................'
Menge: 4,000 m

**6.5.2.09 Liefern und Verlegen eines Rinnenbodens, f. DN 100**
Liefern und Verlegen eines Rinnenbodens für halbrunde
Rinnen links/rechts.

Material  : Titanzink nach DIN 17 770
Materialdicke: 0,7 mm
Nenngröße  : 400
Menge: 2,000 St

**6.5.2.10 Rinneneinhangstutzen als Rinnenkessel, f. DN 100**
Rinneneinhangstutzen mit Abgang als Rinnenkessel mit
unterbrochener Rinne passend zur Dachrinne liefern und
einbauen einschl. aller Zuschnitt- und Einpassarbeiten.
Ausführung passend zu den Rinneformen, Halbrund und
eckig.

Material  : Titanzink nach DIN 17 770
Nenngröße: 400;333 / Abgang DN 100;120
Menge: 2,000 St

**6.5.2.11 Schwanenhälse zur Verbindung zwischen Abgang und Fallrohr liefern und einbauen einschl. aller Zuschnitt- und Einpaßarbeiten.**
Schwanenhälse zur Verbindung zwischen Abgang und
Fallrohr liefern und einbauen einschl. aller Zuschnitt-
und Einpassarbeiten.

Material  : Titanzink nach DIN 17 770
Nenngröße: 333 / Abgang DN 100
Menge: 2,000 St

**6.5.2.12 Traufblech mit Halb-Wulst liefern und**
Traufblech als Rinneneinhang mit Halb-Wulst liefern und
verlegen, einschl. des erforderlichen
Dehnungsausgleiches, einschl. erforderlicher
Eckausbildungen und Anschlüsse an angrenzende
Verblechungen wie z.B. Kehlen, Trennwände usw.

Material  : Titanzink nach DIN 17 770
Materialdicke: 0,7 mm
Abwicklung  : ca. 333 mm

Gew. Fabrikat: '....................'
Menge: 12,000 m

**6.5.2.13 Fallrohr rund einschl. Rohrbögen liefern.**
Fallrohr rund einschl. Rohrbögen, Rohrschellen und
Wulsten liefern und fachgerecht frei vor der Wand
verlegen, inkl. der Anschlüsse an Einlauf und ggf.
Standrohr

Fachgerechte Befestigung auf einer
Edelstahlunterkonstruktion mit einer Bekelidung von 8
mm Schichtstoffplatte ist zu kakulieren

Material : Titanzink nach DIN 17 770
Materialdicke: 0,7 mm
Nenngröße : DN100
Menge: 10,000 m

#### 6.6 Titel 6 : Bodenplatte

##### 6.6.1 Gewerk 1: Abdichtung Bodenplatte

**6.6.1.01 Betondecke vorbereiten**
Vorhandene Betondecke von Staub und losen Teilen
säubern. Hochstehende Kanten und Grate egalisieren,
scharfkantige Unebenheiten entfernen und besenrein
abfegen, anfallendes Material fachgerecht entsorgen,
einschl. Abtransport.
Menge: 2250,000 qm

**6.6.1.02 Voranstrich**
Lösungsmittelfreier Elastomerbitumen-Voranstrich, gut
deckend im Streich-, Roll- oder Spritzverfahren auf den
sauberen und trockenen Untergrund einschl. aller An-
und
Abschlüsse aufbringen.
Untergrund ist Beton

Verbrauch: je nach Untergrundbeschaffenheit ca. 0,10 -
0,30 l/m²
Verarbeitungstemperatur: > + 5 °C
Trocknungszeit: ca. 2 Std. (je nach Untergrund und
Temperatur)
Der Voranstrich soll vor Aufbringen der nächsten Lage
ausreichend ablüften. passend zum gew. System.

Untergrund ist Stahlbeton

Abrechnung gem. VOB / C nach horizontaler Dachfläche zu
begrenzenden Bauteilen, Zuschnitte, Anpassungenund
Anarbeiten sowie erforderliche Klebmittel sind
einzukalkulieren

Gewähltes Fabrikat: '....................'
Menge: 2250,000 qm

**6.6.1.03 Feuchtigkeitssperre auf Bodenplatte**
Selbstklebende Elastomerbitumenbahn für die Abdichtung
auf Bodenplatte gegen Bodenfeuchte, W 1.1-E, als
radondichte Estrichbahn, nach DIN 18533-1, durch
Abziehen der unterseitigen Schutzfolien kaltverklebt
verlegen. Zur Verklebung der Längsnähte wird die Naht
durch Andrücken kalt verklebt geschlossen.
Im Quernahtbereich ist die oberseitige Folie der
unterdeckenden Bahn abzuflämmen.

Oberflächenausstattung:
- Oberseite: bedruckte PP-Folie
- Unterseite: selbstklebendes Elastomerbitumen mit
abziehbarer Schutzfolie
- Trägereinlage: Aluminiumverbundfolie/Glasvlies
Dicke: 0,9 mm
Sd-Wert: > 1500

Abrechnung gem. VOB / C nach horizontaler Bodenfläche
zu begrenzenden Bauteilen, Zuschnitte, Anpassungenund
Anarbeiten sowie erforderliche Klebmittel sind
einzukalkulieren

Gewähltes Fabrikat: '....................'
Menge: 2250,000 qm

**6.6.1.04 Anschlüsse/Durchführungen eindichten**
Abdichtungsbahn an Durchführungen/Rohre/Anschlüsse
o.ä. herstellen, mit sytempassendem Band luftdicht
verkleben.
Menge: 20,000 St

#### 6.7 Titel 7 : Stundenlohnarbeiten

##### 6.7.1 Gewerk 1: Stundenlohnarbeiten

*Hinweis*
Hinweis Stundenlohnarbeiten
Für unvorhergesehene, nicht exakt kalkulierbare und im
Beschrieb nicht enthaltene Arbeiten, werden
Tagelohnstunden veranschlagt.
Alle Stundenlohnarbeiten werden grundsätzlich ohne
Aufsichtspersonal bezahlt.
Stundenlohnzettel müssen eindeutig erkennen lassen:
- Bezeichnung der Baustelle und des Bauteils
- Vor- und Zunamen
- Beruf
- Lohngruppe gemäß Tarif
- Arbeitsleistung nach Zeit, Ort und Dauer
- Verbrauch an Baustoffen
- Benutzung von Maschinen mit genauen Leistungsangaben
  nach Zeit, Ort und Dauer.

Sämtliche Stundenlohnarbeiten dürfen nur nach
Zustimmung oder Anordnung der Bauleitung des AG
vorgenommen werden. Nicht genehmigte, aber ausgeführte
Stunden gelten als nicht gearbeitet und werden nicht
vergütet.
Stoff- und Gerätekosten müssen getrennt ausgewiesen
werden.
In den Lohnansätzen sind sämtliche Nebenkosten, wie
Auslösung und Fahrgelder zu berücksichtigen. Es sind
die gesetzlichen Tariflöhne einzusetzen, zuzüglich
Nebenkosten.
Der angebotene Stundenlohn-EP muss mit den Angaben zur
Kalkulation identisch sein. Bezahlt werden nur die
tatsächlich gearbeiteten Stunden auf der Baustelle.

**6.7.1.01 Facharbeiterstunde**
*** Stundenlohnarbeiten
Facharbeiter
Berufsgruppe für gewerbliche Arbeitnehmer im
Baugewerbe.
Berufsgruppe IV, Facharbeiter
Menge: 5,000 Std

**6.7.1.02 Baufachwerker**
*** Stundenlohnarbeiten
Baufachwerker
Berufsgruppe für gewerbliche Arbeitnehmer im
Baugewerbe.
Berufsgruppe VI, Baufachwerker
Menge: 5,000 Std

USt %: 19,00
